# Krankenhaus Rinteln, Umbau Burghof-Klinik
Angebotsaufforderung (GAEB DA XML 3.3, DA83)
Projekt: 998-KRI
Währung: EUR
Erstellt mit: CaliforniaX by G&W Software AG, CaliforniaX V26.1.04, 15.10.2026

## Deckblatt
| Angebotsaufforderung |  |
| --- | --- |
| Projektdaten: |  |
| Projektbezeichnung: | Vorbereitung der Standortkonzentration von / Aerzen nach Rinteln - 2. BA |
| Straße: | Virchowstraße 5 |
| Ort: | 31737 Rinteln |
| Auftraggeberdaten: |  |
| Auftraggeber: | Burghof-Klinik GmbH |
| Straße: | Virchowstraße 5 |
| Ort: | 31737 Rinteln |
| Leistungsverzeichnis: |  |
| LV-Bezeichnung: | Lüftungstechnik |
| LV-Name: | VE 24 |

## A) PROJEKTBESCHREIBUNG
Burghof-Klinik-Rinteln
Vorbereitung der Standortkonzentration von Ärzen nach Rinteln, 2. BA

Allgemeine Hinweise

Die Burghof-Klinik betreibt als Fachklinik für Psychiatrie, Psychosomatik und Psychotherapie Einrichtungen zur Behandlung psychischer Erkrankungen mit psychotherapeutischem Schwerpunkt in Rinteln, Stadthagen und Aerzen.

Durch Zusammenlegung von Standorten, Zentralisierung der psychiatrischen Pflege und therapeutischen Funktionsbereichen soll eine zukunftsfähige, wirtschaftliche und langfristige Perspektive am neuen Hauptstandort Kreiskrankenhaus Rinteln geschaffen werden.
Mit der baulichen Fertigstellung des 1. Bauabschnittes wurde der Patientenbetrieb ab August 2019 bereits im ehemaligen Kreiskrankenhaus Rinteln aufgenommen. Im 2. und 3. Bauabschnitt sollen nun weitere Maßnahmen in zwei Fördermaßnahmen realisiert werden.

Bei der hier beschriebenen Maßnahme handelt es sich ausschließlich um den 2. Bauabschnitt.
Dieser umfasst ausschließlich den Bereich des Nordflügels. Der Nordflügel, in dem sich vorwiegend Behandlungs- und Bürotätigkeiten verorten, wird der übrigen Baumaßnahme vorgezogen, da sich dort die technische Infrastruktur lokalisiert und dementsprechend zuerst hergestellt werden muss.

Lagebeschreibung

Der Standort der Burghof-Klinik befindet sich im ehemaligen Kreiskrankenhaus in der Virchowstraße 5, 31737 Rinteln. Er ist sehr gut an das regionale Verkehrsnetz angebunden, sowie mit dem Auto zu erreichen. Die Zufahrt kann über die Mindener Straße erfolgen.

Brandschutz

Das Fachkrankenhaus wird in der Gebäudeklasse 4 eingeordnet.

Gebäude

Das Hauptgebäude wurde kreuzförmig angelegt, ist 4-geschossig und bestehend aus Süd-, West- und Ostflügel, welche Ende der Sechziger Jahre des letzten Jahrtausends errichtet wurden und dem Nordflügel aus den Achtziger Jahren. Dieser beinhaltete den Funktionstrakt des ehemaligen Kreiskrankenhauses Rinteln.

Die Baumaßnahme beinhaltet im Wesentlichen keinerlei An- bzw. Neubauten, es werden überwiegend Umstrukturierungen im Bestand umgesetzt. Lediglich das Treppenhaus wird von der Westseite des Nordflügels an die Ostseite verlagert und die ehemalige Liegenkrankenvorfahrt an der Ostseite des Nordflügels wird zurückgebaut.

Die Ausführung orientiert sich an den gültigen Bestimmungen der Niedersächsischen Bauordnung (NBauO) und wurde gemäß GEG Bauteilnachweis und ein Nachweis zum Sommerlichen Wärmeschutz geplant. Außerdem wurde ein Energiekonzept erstellt.
Das vorhandene Energiekonzept und der Nachweis des sommerlichen Wärmeschutzes bilden die Basis für die Berücksichtigung maßgeblicher Nachhaltigkeitsaspekte innerhalb der Planung.

Alle Arbeitsplätze und Aufenthaltsräume erfüllen die normativen Empfehlungen (DIN 18041) an die Hörbarkeit in Räumen.
Die Gestaltung und Ausführung orientieren sich an den geltenden Vorgaben der Arbeitsstättenrichtlinie.
In Patientenzimmern wird für ein Anti-Suizid-Design das feste Mobiliar mit Muschelgriffen und abklappbaren Garderobenhaken geplant.

Grundrisskonzept

Untergeschoss:

Das Krankenhaus verfügt über eine Teilunterkellerung. Hier werden im Bereich des Nordflügels zusätzliche Personalumkleiden mit Sanitärbereichen untergebracht.

Erdgeschoss:
Südflügel, Westflügel und Teile des Nordflügels wurden bereits im Rahmen des 1.BA neu strukturiert. Im 2.BA werden nunmehr folgende Funktionsstellen neu verortet:

- Nordflügel:
o 1.02 - Klinischer Arztdienst
o 4.01 - Eingangshalle mit Serviceeinrichtungen
o 4.02 - Seelsorge und Sozialdienst

1. Obergeschoss:
Im 1.BA wurde bereits die Station 1 mit 18 (+2) Betten im Südflügel realisiert. Im 2.BA werden nunmehr folgende Funktionsstellen neu verortet:
- Nordflügel:
o 1.13 - Physikalische Therapie
o 1.14 - Ergotherapie
o 1.15 - Bereitschaftsdienst

2. Obergeschoss:

- Nordflügel:
o 1.02 - Klinischer Arztdienst
o 1.15 - Bereitschaftsdienst
o 3.01 - Leitung und Verwaltung

3. Obergeschoss:
- Nordflügel: In bestehende externe Nutzungen (Arztpraxen) erfolgt nur ein punktueller
Eingriff, durch den Wechsel der Fenster/Fassade und durch Anpassung bestehender
Schächte.
- Südflügel/ Westflügel:
Nicht Gegenstand der Maßnahme. Hier befinden sich diverse Arztpraxen der Physio- und Ergotherapie, Allgemeinmedizin, Gynäkologie, Logopädie und Diabetologie.

Fassadenkonzept

Es ist geplant, alle Bauteile energetisch zu sanieren und alle äußeren Fensteranlagen den Bedarfen einer psychiatrischen Nutzung anzupassen.
In der Ost- und Westfassade im 1. und 2.OG werden für den Einbau der neuen Fenster die Bestandsbrüstungen von ca. 1,20 m auf 0,45 m über Rohdecke zurückgeschnitten.
Der Nordflügel erhält abweichend zu den Fassaden der übrigen Bauteile aufgrund der konstruktiven Beschaffenheit eine vorgehängte Aluminiumfassade über alle Geschosse.

Baustelle

Die Baustelle ist geteilt in zwei getrennte BE-Flächen. Westlich des Gebäudes können in geringem Umfang Lagerflächen bzw. -Container sowie Abfallcontainer gestellt werden. Auf der östlichen BE-Fläche stehen die Containeranlagen für Tagesunterkunft sowie Sanitäreinrichtungen der Gewerke zur Verfügung. Für den Transport der Abbruch- sowie Ausbaumaterialien aus und ins Gebäude werden auf der West- sowie Ostseite des Gebäudes bauseits durch den AN Baustelleneinrichtung Lastenaufzüge gestellt.
Die Demontage und Neumontage der Fassaden- und Fensterelemente ist mittels Hubbühnen geplant, Standgerüste werden nur in einem kleinen Teilbereich auf der Westseite gestellt. Diese Leistungen erfolgen ebenfalls bauseits durch den AN Baustelleneinrichtung.

## B) ALLGEMEINE VORBEMERKUNGEN GEWERKEÜBERGREIFEND
- Anforderungen laufender Klinikbetrieb:

Bei der Burghof Klinik Rinteln handelt es sich um eine psychatrische Einrichtung.
Der Klinikbetrieb bleibt während der Bauphase bestehen, es werden nur Teilbereiche für Bauarbeiten freigegeben. Sämtliche Bauarbeiten müssen so ausgeführt werden, dass möglichst geringe Lärmbelästigungen entstehen; hierfür sind geeignete Lärmschutzmaßnahmen sowie lärmarme Geräte und Maschinen zu verwenden.
Der AN hat mit einem Vorlauf von mind. einer Woche vor Ausführung von "lauten arbeiten" wie z. Bps. Abbruch-, Stemm-, Schneidearbeiten o.ä. seine Arbeiten bei der BÜW anzumelden, damit  rechtzeitig eine Information an die Mieter erfolgen und die Wahl der Maschinen und Geräte abgestimmt kann.

Der Zugang zur Baustelle und den zu bearbeitenden Gebäudeteilen, zu sämtlichen Gerüsten, Leitern, Maschinen und Geräten o.ä. ist Unbefugten unmöglich zu machen; der AN hat dies durch geeignete Sicherungsmaßnahmen zu gewährleisten (Suizidprävention).

- Allgemein

Vor Ausführungsbeginn hat der Auftragnehmer mit dem Auftraggeber festzulegen, wo das zu verwendende Material auf der Baustelle gelagert werden kann. Vom Aufraggeber zur Verfügung gestellte Räume sind auf Anweisung des  AG bzw. dessen BÜW, falls erforderlich, umgehend zu räumen und besenrein zu übergeben.

Der Aufragnehmer hat eine kontnuierliche, quantitative und qualitative Anpassung der Anzahl seiner mit dem Projekt befassten Beschäfigten an die notwendigen Gegebenheiten vor Ort und die terminlichen Erfordernisse zur Sicherstellung einer termingerechten Fertigstellung zu gewährleisten.

Der Aufragnehmer hat alle erforderlichen Vorkehrungen zu treffen, um Verschmutzungen und Beschädigungen der eigenen und anderer Bauteile sowie eine Gefährdung von Personen zu verhindern.
Die Vorschriften der BauBG und die UVV sind einzuhalten.

- Normen und Vorschriften:

Für die nachfolgend ausgeschriebenen Gewerke und Leistungen gelten die Bestimmungen der VOB Teil C. Darüber hinaus gelten alle zutreffenden DIN-Normen, Richtlinien, Vorschriften, Verordnungen, Empfehlungen, Merkblätter usw. in ihrer neuesten Fassung sowie die anerkannten Regeln der Technik.
Soweit notwendig sind die jeweiligen Verarbeitungsvorschriften der Herstellerfirmen zu beachten.
Die Brand-, Schall- und Wärmeschutzanforderungen sind zu beachten und einzuhalten.
Soweit in der Leistungsbeschreibung auf Technische Spezifikationen, z. B. nationale Normen, mit denen Europäische Normen umgesetzt werden, europäische technische Zulassungen, gemeinsame technische Spezifikationen, internationale Normen, Bezug genommen wird, werden auch ohne den ausdrücklichen Zusatz - oder gleichwertig - immer gleichwertige Technische Spezifikationen in Bezug genommen.

- Hinweis Kalkulation

Vom AN sind folgende Leistungen bei der Kalkulation zu berücksichtigen sofern nicht in gesonderten Positionen erfasst. Dazu gehört insbesondere:

- Technische Bearbeitung ( Werk- und Montageplanung) einschl. sämtlicher Vervielfältigungskosten
- Terminpläne (Rahmen- und Detailterminpläne) auf Basis RTP des AG bzw. dessen BÜW erstellen und fortschreiben
- Erstellung Abrechnungsunterlagen nach Vorgabe des AG
- Auflistung und Zusammenstellung der eingesetzten Baustoffe und Materialien,
- sämtliche Zulassungen, Bescheinigungen, Abnahmeprotokolle, Produktdatenblätter und Funktionsbeschreibungen der eingesetzten Materialien und Bauteile, Übergabe in digitaler Form an den AG bzw. dessen BÜW

-  Angaben zu Stoffen und Bauteilen

Alle Materialien müssen den DIN-Vorschriften entsprechen und, soweit erforderlich, über einen gültigen Zulassungsbescheid verfügen. Die Verträglichkeit der verwendeten Baustoffe und Materialien ist vor Ausführung zu prüfen und entsprechend auszuwählen.
Klebstoffe müssen so beschaffen sein, dass durch sie eine feste und dauerhafte Verbindung erreicht wird. Sie dürfen die zu klebenden Materialien nicht negativ beeinflussen und beim Entfernen keine Klebereste hinterlassen.

- Nachweis des Herstellers

Der Auftragnehmer hat dem Auftraggeber bzw. dessen BÜW auf Anforderung Lieferanten und Hersteller der verwendeten Baustoffe bekannt zu geben sowie einen Nachweis über deren Umweltverträglichkeit und Eignung vorzulegen.
Ausserdem sind von allen Baustoffen und Betriebsstoffen die EG-Sicherheitsdatenblätter und Betriebsanweisungen gemäß GefStV vorzulegen.
Der AN hat den Nachweis über die Gütesicherung der zu liefernden Stoffe entsprechend den DIN-Normen zu erbringen. Diese Forderung gilt als erfüllt, wenn die Stoffe das Gütezeichen einer anerkannten Güteschutzgemeinschaft tragen.

- Umweltverträglichkeit

Die Verwendung von Baustoffen und Bauteilen, die gesundheitsschädliche Dämpfe, z.B. Formaldehyd, PCB etc. ausscheiden, sind unzulässig.
Es sind ausschliesslich HFCKW-freie Baustoffe zugelassen. Die Verwendung von Baustoffen, die gesundheitsschädigende Stoffe enthalten, ist unzulässig. Die entsprechenden Nachweise  sind dem AG bzw. dessen BÜW vor Beginn der Arbeiten unaufgefordert vorzulegen.

-  Gefahrstoffe

Baustoffe, Bauabfälle und Betriebsstoffe sind so zu lagern, dass Stoffeinträge bzw. eine Vermischung mit Bodenmaterial ausgeschlossen sind.
Sämtliche Gefahrstoffe und andere Betriebsstoffe sind vom AN  in dafür gem. GefStV ausgestatteten und zugelassenen Gefahrstoffcontainern zu lagern.

- Bemusterung

Neu einzubauende Materialien, Fabrikate oder Systeme sind vom Bieter zu benennen, wenn dies im Leistungsverzeichnis gefordert wird.
Alle neu zu liefernde und einzubauenede Materialien sind den Lieferfristen entsprechend jedoch spätestens drei Wochen vor Ausführung dem AG bzw. dessen BÜW zwingend zur Bemusterung vorzulegen und von ihm freigeben zu lassen.

- Arbeitszeiten

Die Regelarbeitszeit ist von Montag - Freitag 7:00 - 19:00 Uhr.
Arbeiten außerhalb der Regelarbeitszeit sowie Samstagsarbeit sind nach Absprache und Genehmigung durch die BÜW erlaubt.

- Rauchverbot

Es besteht ein grundsätzliches, ausnahmsloses Rauchverbot im Klinikgebäude.

- Mannschafts- und Sanitärcontainer

Baustellencontainer (Tagesunterkunft und Sanitäreinrichtungen) werden bauseits durch den AN Baustelleneinrichtung erstellt. Verbrauchskosten trägt der AG.

- Sicherungsmaßnahmen:
Der AN ist verantwortlich für den Arbeitsschutz und für die Sicherheit aller Geräte, Gerüste und Einrichtungen, die zur Durchführung seiner Arbeiten erforderlich sind. Der AN ist verpflichtet, für die Baustelle alle Maßnahmen vorzusehen, die den sicheren und reibungslosen Baubetrieb jederzeit gewährleisten. Sämtliche Flucht- und Rettungswege sind auch während der Bauarbeiten ständig freizuhalten.
Erforderliche Sicherungsmaßnahmen auf dem Baugelände, Bauzaunanlage, Verkehrssicherung, Baustraßenreinigung u.ä. werden durch den AN Baustelleneinrichtung erstellt.
Die Sicherungsmaßnahmen (z.Bsp. abschließen BE-Flächen und Bautüren, Zugangsverhinderung für Unbefugte an Gerüsten und Bauaufzügen, etc.) sind von allen Baubeteiligten zu beachten und einzuhalten, um die Suizidprävention gewährleisten zu können.

- SiGeKo
Für die Baustelle wurde vom AG ein Sicherheits- und Gesundheitsschutzkoordinator (SiGeKo) bestellt. Seinen Anweisungen und Auflagen ist Folge zu leisten.
Der SiGeKo kann bei Mängeln Änderungen anordnen und überwacht die Einhaltung des SiGe-Plans. Der AN muss Mängel sofort beseitigen und seine Sicherheitsmaßnahmen mitteilen
Die Tätigkeit des SiGeKo entbindet den AN nicht von seiner Verantwortung für den Arbeitsschutz. Der AN muss sein Personal über die Baustellenordnung informieren. Die Bau- und Montagearbeiten erfolgen bei laufendem Krankenhausbetrieb, wobei die Sicherheit der Personen jederzeit vom AN zu gewährleisten ist.

- Gerüste

Die Fassadengerüste (nur in Teilbereichen) sowie Bauaufzüge werden durch den AN Baustelleneinrichtung/Baulogistik erstellt und für die erforderliche Sanierungszeit vorgehalten und den Gewerken kostenfrei zur Verfügung gestellt. Die Gewerke haben sich eigenverantwortlich untereinander zu koordinieren sowie den Weisungen der BÜW des AG zu beachten.

Die wesentlichen Qualitäten und Anforderungen der Gerüststellung sind wie folgt:
- Fassadengerüst:
 Arbeits- und Schutzgerüst, Lastklasse 4, 300 kg/m², Breitenklasse SW09
- 2 Bauaufzüge für Materialtransporte Traglast je ca. 3.000 kg

- Schadstoffe

In der Bestandsfassade und angrenzenden Bereichen innerhalb des Gebäudes sind schadstoffbelastete Bauteile / Produkte verbaut. Grundlage für die Schadstoffsanierungsplanung sind Ergebnisse einer Schadstoffuntersuchung mit Restschadstoffkataster.

Die Schadstoffsanierung im Rahmen der Fassadensanierung sowie die Einrichtung des innenseitigen Schwarzbereiches als Schutzmaßnahme für die Schadstoffsanierung erfolgt bauseits durch einen Schadstoffsanierer im Rahmen der Abbrucharbeiten.

- Entsorgung

Der AN ist für die Entsorgung der zu demontierenden Bauteile und des anfallenden (nicht schadstoffbelasteten) Baustellenschutts aus der eigenen Leistung selbst verantwortlich.
Für das Aufstellen der entsprechenden Abfallcontainer werden gekennzeichnete Containerstellplätze auf der Lagerfläche zur Verfügung gestellt. Alle Abfälle sind sortenrein gemäß Gewerbeabfallverordnung (GewAbfV) sowie Kreislaufwirtschaftsgesetz (KrWG) zu sammeln und zu entsorgen. Die aufgestellten Container und Sammelbehälter sind sichtbar entsprechend der Abfallart zu beschriften.
Die Zerkleinerung/Demontage der ausgebauten Bauteile, der gesamte Transport, sowie ggf. Zwischenlagerung, erneutes Aufladen und der komplette Abtransport sind einzukalkulieren. Die gesamten Entsorgungsgebühren sind ebenfalls einzukalkulieren.

Die beim Rückbau der Fassaden sowie des Innenausbaus anfallenden schadstoffbelasteten Materialien werden vom AN Schadstoffsanierung entsorgt.

- Transport auf dem Gelände

Die Anlieferung sowie das Verbringen von Materialien und Geräten mit großen Fahrzeugen ist durch die beengten Flächen sowie den Baubetrieb der Klinik eingeschränkt und kann nur mit Kleinfahrzeugen erfolgen. Dies ist bei der Kalkulation inkl. Personal und Geräte zu berücksichtigen. Ebenso sind Zwischentransporte, Vertikal-, Etagen-Logistik sowie Entsorgung von Bauabfällen einzukalkulieren.

-  Meterriss / Vermessungsleistungen

Der Auftragnehmer ist verpflichtet eigenverantwortlich und unaufgefordert vor Ausführung seiner Leistungen verbindliche Aufmaße auf der Baustelle zu nehmen, sofern diese aus den vorhandenen Planunterlagen nicht hervorgehen. Außerdem hat er die vorhandenen Maße der Vorgewerke zu prüfen und Abweichungen der Bauüberwachung des AG mitzuteilen.
Maßvorgaben, die einen unmittelbaren Einfluss auf die Leistungen nachfolgender Gewerke haben, sind mit der BÜW des Auftraggebers abzustimmen.
Dies beinhaltet die Kontrolle der Vorleistungen zur Einhaltung der erforderlichen Toleranzgenauigkeit, Sicherung der Messpunkte sowie die Einmessung der eigenen Leistungen. Die Lage von Referenzpunkten ist vor Ausführung mit dem AG bzw. dessen BÜW abzustimmen.

- Bauleiter / -in
Für die gesamte Bauzeit hat der AN einen / eine Bauleiter / -in  zu bestellen, der / die der deutschen Sprache in Wort und Schrift mächtig sein muss.

-  Baubesprechungen
Der Auftragnehmer hat regelmäßig an den wöchentlich stattfindenden Baubesprechungen  teilzunehmen. Die Teilnahme einer entscheidungsbefugten und deutschsprachigen Person an den Baustellenbesprechungen ist bindend.

- Bautagesberichte
Der AN ist verpflichtet Bautagesberichte zu führen und diese arbeitstäglich spätestens jedoch wöchentlich der örtlichen Bauleitung / Bauüberwachung des AG zu übergeben.

- Leistungsumfang
Die angebotenen Leistungen umfassen sämtliche Lieferungen und Leistungen zur vollständigen, betriebsfertigen und funktionsfähigen Erstellung der ausgeschriebenen Anlagen.
Alle hierfür erforderlichen Neben-, Hilfs- und Montageleistungen gelten als Bestandteil der ausgeschriebenen Leistungen, auch wenn diese nicht gesondert beschrieben oder aufgeführt sind.
Der Auftragnehmer hat sich vor Angebotsabgabe über den Leistungsumfang zu informieren. Nachträgliche Forderungen aufgrund unvollständiger Kalkulation werden nicht anerkannt.

- Ausschreibungsunterlagen und Prüfpflicht
Der Auftragnehmer hat die Ausschreibungs- und Ausführungsunterlagen eigenverantwortlich auf Plausibilität, Vollständigkeit und Durchführbarkeit zu prüfen. Erkennbare Widersprüche, Unklarheiten oder Bedenken sind der Bauleitung vor Ausführung schriftlich mitzuteilen. Die vom Auftraggeber bereitgestellten Ausschreibungs- und Ausführungsunterlagen entbinden den Auftragnehmer nicht von seiner Prüf- und Hinweispflicht.

Soweit für die Ausführung erforderlich, hat der Auftragnehmer Werk-, Montage- und Detailzeichnungen anzufertigen.
Die Unterlagen sind rechtzeitig vor Ausführung mit der Bauleitung und den beteiligten Gewerken abzustimmen.
Die Freigabe von Unterlagen entbindet den Auftragnehmer nicht von seiner Verantwortung für die fachliche, konstruktive und maßliche Richtigkeit seiner Planung.

Die Koordination der eigenen Leistungen mit anderen am Bau Beteiligten obliegt dem Auftragnehmer.
Erforderliche Angaben für angrenzende Gewerke sind rechtzeitig bereitzustellen.
Erkennbare Kollisionen, Behinderungen oder Terminüberschneidungen sind unverzüglich der Bauleitung mitzuteilen.

- Nebenleistungen
In die Einheitspreise sind sämtliche Nebenleistungen einzukalkulieren, die zur vollständigen und fachgerechten Ausführung erforderlich sind. Hierzu gehören insbesondere:

- Befestigungs- und Verbindungsmittel
- Dübel, Schrauben und Schellen
- Dicht-, Isolier- und Kennzeichnungsmaterial
- Transport innerhalb des Gebäudes
- Schutzmaßnahmen für eigene Leistungen
- Vorhalten üblicher Montagehilfsmittel
- Ausrichten, Befestigen und Einpassen der Bauteile

Soweit hierfür keine gesonderten Positionen vorgesehen sind.

- Stundenlohnarbeiten
Stundenlohnarbeiten dürfen nur nach vorheriger Anordnung oder schriftlicher Genehmigung durch die Bauleitung ausgeführt werden. Für Stundenlohnarbeiten sind täglich Nachweise zu führen und der Bauleitung unverzüglich zur Anerkennung vorzulegen. Ein Anspruch auf Vergütung besteht nur für bestätigte Nachweise.

- Produktgleichwertigkeit
Werden im Leistungsverzeichnis Fabrikate oder Hersteller benannt, können gleichwertige Produkte angeboten werden.
Die Gleichwertigkeit ist vom Auftragnehmer durch geeignete Unterlagen, technische Datenblätter sowie gegebenenfalls Berechnungen oder Zulassungen nachzuweisen. Ein Anspruch auf Anerkennung besteht erst nach Prüfung durch den Auftraggeber.

- Dokumentation
Der Auftragnehmer hat sämtliche für Betrieb, Wartung und Instandhaltung erforderlichen Unterlagen geordnet und vollständig zu übergeben. Hierzu gehören insbesondere:

- Revisionsunterlagen
- Prüfprotokolle
- Messprotokolle
- Einregulierungsprotokolle
- Fabrikatelisten und Komponentenverzeichnisse
- Bedienungsanleitungen
- Wartungsunterlagen
- Datenblätter
- Zulassungen und Nachweise

Sofern keine abweichenden Anforderungen festgelegt sind.

Abnahmen und Inbetriebnahme
Der Auftragnehmer hat an erforderlichen Funktionsprüfungen, Inbetriebnahmen, Sachverständigen- und Behördenabnahmen mitzuwirken. Festgestellte Mängel sind unverzüglich zu beseitigen. Die Anlage ist betriebsbereit und funktionsfähig zu übergeben.

Einweisung des Betreibers
Nach Fertigstellung hat der Auftragnehmer das Bedien- und Wartungspersonal des Auftraggebers in die Funktion und Bedienung der Anlagen einzuweisen. Die Einweisung ist zu dokumentieren.

Mängelbeseitigung
Während der Gewährleistungszeit auftretende Mängel sind innerhalb angemessener Frist zu beseitigen.
Erforderliche Nachprüfungen, Einstellungen oder Funktionskontrollen infolge mangelhafter Leistungen sind vom Auftragnehmer auf seine Kosten durchzuführen.

Baugenehmigung
Es sind während der gesamten Bauzeit, von Beauftragung bis Endabnahme die Anforderungen der Baugenehmigung zu berücksichtigen und einzuhalten. Die Baugenehmigung ist den Ausschreibungsunterlagen, inkl. der Stellungnahme zur DIN 1946-4: Raumlufttechnische Anlagen im Gesundheitswesen, beigefügt.

## C) ZTV Raumlufttechnische Anlagen
Gewerkespezifische Vorbemerkungen Lüftung

Allgemeines
Die Lüftungs- und raumlufttechnischen Anlagen sind entsprechend den Vertragsunterlagen, den einschlägigen Normen und Richtlinien, den Herstellervorgaben sowie den allgemein anerkannten Regeln der Technik auszuführen.
Sämtliche Anlagen und Anlagenteile sind vollständig funktionsfähig, betriebssicher, hygienegerecht und betriebsbereit zu übergeben.
Die Anlagen sind so auszuführen, dass die vorgesehene Bedienung, Inspektion, Reinigung, Wartung und Instandhaltung dauerhaft möglich ist.

Luftleitungen und Formstücke
Luftleitungen, Formstücke und Zubehörteile sind fachgerecht, verwindungsfrei und entsprechend den Planungsunterlagen zu montieren.
Die Leitungsführung hat übersichtlich, wartungsfreundlich und unter Berücksichtigung der angrenzenden Gewerke zu erfolgen.
Luftleitungen und Formstücke dürfen durch Transport, Lagerung oder Montage nicht verformt oder in ihrer Funktion beeinträchtigt werden. Beschädigte oder verformte Bauteile dürfen nicht eingebaut werden.
Verbindungen sind dauerhaft mechanisch sicher und entsprechend den Anforderungen an die Luftdichtheit des Leitungssystems auszuführen.
Bauteile und Einbauten dürfen nicht unzulässig in den freien Strömungsquerschnitt hineinragen.

Lüftungshygiene
Die Lüftungs- und raumlufttechnischen Anlagen sind, soweit für die jeweilige Anlage anwendbar, entsprechend den Anforderungen der VDI 6022 Blatt 1 auszuführen.
Während Herstellung, Transport, Lagerung und Montage sind sämtliche luftführenden Komponenten wirksam gegen Verschmutzung, Feuchtigkeit und Beschädigung zu schützen.
Offene Luftleitungen, Formstücke, Geräteanschlüsse und sonstige luftführende Bauteile sind bis zur weiteren Montage mit geeigneten, dicht schließenden Abdeckungen zu verschließen.
Verschmutzte Bauteile sind vor dem Einbau fachgerecht zu reinigen. Bauteile, die nicht einwandfrei gereinigt werden können, dürfen nicht eingebaut werden.
Die Anlagen sind so auszuführen, dass alle hygienisch relevanten Komponenten zugänglich, kontrollierbar und reinigungsfähig bleiben.
Soweit vertraglich gefordert oder nach den für das Projekt geltenden Regelwerken erforderlich, ist vor der Übergabe eine Hygiene-Erstinspektion durch entsprechend qualifiziertes Personal durchzuführen und zu dokumentieren.

Befestigungen und Schwingungsentkopplung
Luftleitungen, Lüftungsgeräte und sonstige Anlagenteile sind mit geeigneten, ausreichend dimensionierten Befestigungs- und Tragsystemen zu montieren.
Anzahl und Abstand der Befestigungen sind entsprechend den auftretenden Lasten, den Bauteilabmessungen sowie den System- und Herstellervorgaben festzulegen.
Die Belastung angrenzender Leitungen oder anderer Gewerke durch die Befestigung lufttechnischer Anlagen ist nicht zulässig.
Lüftungsgeräte, Ventilatoren und sonstige schwingungserzeugende Komponenten sind durch geeignete Maßnahmen schwingungstechnisch vom Baukörper und vom Luftleitungssystem zu entkoppeln.
Unzulässige Schwingungs- und Körperschallübertragungen auf das Gebäude, angrenzende Bauteile oder andere Anlagen sind zu vermeiden.

Brandschutztechnische Komponenten
Brandschutzklappen, Entrauchungsklappen, Rauchschutzklappen, Überströmöffnungen und sonstige brandschutztechnisch relevante Komponenten sind entsprechend den Vertragsunterlagen, den Verwendbarkeitsnachweisen und den Einbauvorgaben des jeweiligen Herstellers einzubauen.
Die Einbausituation muss dem für das verwendete Produkt geltenden Verwendbarkeitsnachweis entsprechen. Abweichungen sind vor Ausführung mit dem Auftraggeber und der zuständigen Fachplanung abzustimmen.
Brandschutztechnische Komponenten müssen für Prüfung, Funktionskontrolle, Wartung und Instandhaltung dauerhaft zugänglich bleiben. Erforderliche Revisionsöffnungen sind mit den angrenzenden Gewerken abzustimmen.
Nach Abschluss der Arbeiten sind die brandschutztechnischen Komponenten auf ordnungsgemäßen Einbau und Funktion zu prüfen.
Einbaunachweise, Herstellerunterlagen, Verwendbarkeitsnachweise, Kennzeichnungen und Prüfprotokolle sind vollständig zu dokumentieren und zu übergeben.

Luftdichtheit
Die Luftleitungen und Luftleitungssysteme sind entsprechend der in den Vertragsunterlagen festgelegten Luftdichtheitsklasse auszuführen.
Fehlt eine erforderliche Angabe zur Luftdichtheitsklasse, ist diese vor Ausführung mit der Fachplanung abzustimmen. Die Auswahl der Luftdichtheitsklasse durch den Auftragnehmer ist nicht geschuldet, sofern dies nicht ausdrücklich vertraglich vereinbart wurde.
Sämtliche Verbindungsstellen, Revisionsöffnungen, Einbauteile und Durchdringungen sind entsprechend der geforderten Luftdichtheit auszuführen.
Sofern Dichtheitsprüfungen vorgesehen oder aufgrund der vertraglichen Anforderungen erforderlich sind, sind diese vor dem Verschließen oder Dämmen der betreffenden Leitungsabschnitte durchzuführen.
Festgestellte Undichtigkeiten sind fachgerecht zu beseitigen. Die Prüfergebnisse sind in einem nachvollziehbaren Prüfprotokoll zu dokumentieren.

Luftfilter
Sofern Luftfilter Bestandteil der Anlage sind, müssen diese für den vorgesehenen Einsatzbereich geeignet und entsprechend den Planungsunterlagen ausgewählt sein.
Die Prüfung und Klassifizierung von Luftfiltern für die allgemeine Raumlufttechnik hat nach DIN EN ISO 16890 zu erfolgen. Diese Norm klassifiziert Filter insbesondere anhand ihrer Abscheideleistung gegenüber den Partikelfraktionen ePM1, ePM2,5 und ePM10 sowie als ISO Coarse.
Die in den Vertragsunterlagen vorgegebenen Filterklassen und Filterstufen sind einzuhalten. Änderungen der vorgesehenen Filterklasse oder des Filteraufbaus bedürfen vor Bestellung der Zustimmung des Auftraggebers.
Luftfilter sind bis zur Inbetriebnahme sauber, trocken und entsprechend den Herstellervorgaben zu lagern. Verschmutzte oder beschädigte Filter dürfen nicht eingesetzt werden.
Vor der Übergabe sind saubere und unbeschädigte Filter einzusetzen. Der bei der Inbetriebnahme festgestellte Anfangsdruckverlust ist zu dokumentieren, sofern entsprechende Messmöglichkeiten vorhanden sind.

Dämmung und Tauwasserschutz
Luftleitungen, Geräte und sonstige Anlagenteile sind entsprechend den Planungsunterlagen und den geltenden Anforderungen thermisch sowie gegebenenfalls schalltechnisch zu dämmen.
Bei kalten Oberflächen ist die Dämmung einschließlich aller Anschlüsse, Stöße, Durchdringungen und Aufhängungen so auszuführen, dass eine schädliche Tauwasserbildung vermieden wird.
Dampfsperren und diffusionsdichte Ummantelungen sind durchgehend und dauerhaft dicht auszuführen.
Befestigungen, Aufhängungen und Einbauteile dürfen die Funktion der Dämmung nicht unzulässig beeinträchtigen.
Beschädigte Dämmungen, Ummantelungen oder Dampfsperren sind vor der Übergabe fachgerecht instand zu setzen.

Luftdurchlässe und Anlagenteile
Luftdurchlässe, Volumenstromregler, Schalldämpfer, Klappen, Filter, Messstellen und sonstige Einbauteile sind entsprechend den Planungsunterlagen und den vorgesehenen Luftströmungsrichtungen einzubauen.
Die Komponenten müssen für Bedienung, Einstellung, Reinigung, Inspektion, Wartung und Austausch dauerhaft zugänglich bleiben.
Erforderliche Revisionsöffnungen sind rechtzeitig festzulegen und mit den angrenzenden Gewerken abzustimmen.
Luftdurchlässe sind entsprechend der vorgesehenen Einbaulage auszurichten. Sichtbare Bauteile sind sauber und gleichmäßig anzuordnen.
Schutzfolien und sonstige Montageabdeckungen sind erst nach Abschluss der staub- und schmutzverursachenden Arbeiten zu entfernen.

Reinigung vor Inbetriebnahme
Vor der Inbetriebnahme sind sämtliche luftführenden Anlagenbereiche auf Sauberkeit zu kontrollieren.
Montagerückstände, Späne, Staub, Verpackungsmaterialien und sonstige Fremdstoffe sind vollständig zu entfernen.
Eine Verschleppung von Verschmutzungen in bereits gereinigte Anlagenteile ist durch geeignete Arbeitsabläufe und Schutzmaßnahmen zu verhindern.
Erforderliche Reinigungsmaßnahmen sind vor dem Einsetzen der endgültigen Filter und vor der abschließenden Inbetriebnahme durchzuführen.
Die ordnungsgemäße Reinigung ist auf Anforderung zu dokumentieren.

Inbetriebnahme und Funktionsprüfung
Die Lüftungsanlagen sind vollständig in Betrieb zu nehmen und auf die vorgesehenen Betriebszustände einzustellen.
Sämtliche Betriebsarten sowie die zugehörigen Steuerungs-, Regelungs-, Überwachungs- und Sicherheitseinrichtungen sind auf ordnungsgemäße Funktion zu prüfen.
Hierzu gehören, soweit Bestandteil der Anlage, insbesondere:
- Ventilatoren und Lüftungsgeräte
- Klappen und Stellantriebe
- Volumenstromregler
- Filterüberwachungen
- Frostschutzfunktionen
- Wärmerückgewinnung
- Heiz- und Kühlregister
- Brandschutz- und Entrauchungsfunktionen
- Meldungen und Aufschaltungen zur Gebäudeautomation

Festgestellte Mängel und fehlerhafte Einstellungen sind vor der Übergabe zu beseitigen.

Volumenstrommessung und Einregulierung
Die Lüftungsanlagen sind auf die in den Vertragsunterlagen vorgegebenen Luftvolumenströme einzuregulieren.
Die Prüfungen und Messungen zur Übergabe von Lüftungs- und raumlufttechnischen Anlagen in Nichtwohngebäuden sind nach DIN EN 12599 durchzuführen, soweit die Norm für die jeweilige Anlage anwendbar ist.
Die Gesamtvolumenströme, Strangvolumenströme und Raumvolumenströme sind entsprechend den Vertragsunterlagen einzustellen und messtechnisch nachzuweisen.
Die Einstellung hat an den dafür vorgesehenen Regel- und Einreguliereinrichtungen zu erfolgen. Unzulässige provisorische Drosselungen oder dauerhafte Veränderungen an nicht dafür vorgesehenen Bauteilen sind nicht zulässig.
Nach Abschluss der Einregulierung sind die Regel- und Einstelleinrichtungen gegen unbeabsichtigtes Verstellen zu sichern, soweit dies technisch vorgesehen ist.
Die endgültigen Einstellwerte sind nachvollziehbar zu dokumentieren.

Akustische Anforderungen
Die Lüftungsanlagen sind so auszuführen und einzuregulieren, dass die in den Vertragsunterlagen festgelegten akustischen Anforderungen eingehalten werden.
Strömungsgeräusche, Klappergeräusche, Schwingungen sowie unzulässige Schallübertragungen zwischen Räumen oder in den Baukörper sind zu vermeiden.
Schalldämpfer, schalltechnische Auskleidungen und sonstige Schallschutzmaßnahmen dürfen durch die Montage nicht beschädigt oder in ihrer Wirkung beeinträchtigt werden.
Werden bei der Inbetriebnahme auffällige Geräusche oder Schwingungen festgestellt, sind deren Ursachen zu ermitteln und zu beseitigen.
Gesonderte Schallmessungen sind durchzuführen, sofern sie in den Vertragsunterlagen gefordert oder als eigene Leistung ausgeschrieben sind.

Kennzeichnung und Beschriftung
Lüftungsgeräte, Luftleitungen, Klappen, Volumenstromregler, Brandschutzklappen, Filter, Messstellen sowie sonstige für Betrieb und Wartung relevante Anlagenteile sind dauerhaft und eindeutig zu kennzeichnen.
Die Kennzeichnung muss mit den Bezeichnungen in den Plänen, Schemata, Funktionsbeschreibungen und Revisionsunterlagen übereinstimmen.
An Luftleitungen sind die Luftart und die Strömungsrichtung dauerhaft kenntlich zu machen.
Verdeckte oder über Revisionsöffnungen erreichbare Komponenten sind so zu kennzeichnen, dass sie eindeutig aufgefunden und zugeordnet werden können.
Die Beschriftungen müssen dauerhaft befestigt, gut lesbar und gegenüber den am Einbauort zu erwartenden Umgebungsbedingungen beständig sein.

Mess-, Prüf- und Einstellprotokolle
Zusätzlich zu den allgemeinen Dokumentationsanforderungen sind die für die Lüftungsanlagen erforderlichen Mess-, Prüf- und Einstellunterlagen vollständig und geordnet zu übergeben.
Hierzu gehören, soweit für die jeweilige Anlage relevant, insbesondere:
- Luftvolumenstrom- und Einregulierungsprotokolle
- Inbetriebnahme- und Funktionsprüfprotokolle
- Dichtheitsprüfprotokolle
- Filterdaten und Filterklassifizierungen
- Einstellwerte der Volumenstromregler und Regelkomponenten
- Prüf- und Einbaunachweise der Brandschutzkomponenten
- Nachweise über hygienisch relevante Prüfungen
- Dokumentation der eingestellten Betriebs- und Regelparameter

Die Protokolle müssen die Anlagenbezeichnung, den geprüften Bereich, die Sollwerte, die Messwerte, die verwendeten Messgeräte, das Prüfdatum sowie den Namen des Prüfers enthalten.

## VE_24_Lüftungstechni Leistungsverzeichnis Lüftungstechnik VE 24
Datum: 15.10.2026

### 01 Lüftungsanlage

#### 01.01 Lüftungsgeräte, Ventilatoren und Zubehör

**01.01.0010 Anlage Nord 25.000m³/h**
Anordnung  Übereinander
Aufstellung  Innenaufstellung
Oberflächenbehandlung Gehäuse  Verzinkt
Luftbehandlungsschritte  Filtern | Heizen | Kühlen | Wärmerückgewinnung
Wärmerückgewinnung  Plattenwärmetauscher
Zuluft  Abluft
Ventilator-Luftvolumenstrom  25000 m³/h    6,94 m³/s  25000 m³/h    6,94 m³/s
Pressung / Druckverlust extern  450 Pa  450 Pa
Luftgeschwindigkeit Energielabel Eurovent  1,87 m/s  1,87 m/s
Luftgeschwindigkeit (Klasse gemäß DIN EN 13053)  1,9 m/s (V3)  1,9 m/s (V3)
Abmessungen (Länge,Breite,Höhe inkl. Grundrahmen)  8745 x 2542 x 3434 mm
Grundrahmen  180 mm, C-Profil angebaut, Körperschallisolierung
bauseits, Grundrahmen beschichtet
Verkleidungsart  Doppelwandig, Dämmung 50 mm Mineralwolle, A1 (nicht
brennbar nach EN 13501-1), Wärmeleitfähigkeit = 0,03
W/mK
Gesamtgewicht  5585 kg
Maximale Stromaufnahme Ventilatoren  Zuluft: 19,2 A + Abluft: 19,2 A = 38,4 A
Maximale Anschlussleistung Ventilatoren  Zuluft: 12,42 KW + Abluft: 12,42 KW = 24,84 KW
Erforderliche Kälteleistung (PKW)  50,05 kW
Energieeffizienz Eurovent  Winter: B
Energieeffizienz RLT  A
Kennwerte (M)  gemäß DIN EN 1886: T2, TB 2, D1, L1, F9;

Geräteausführung
Hochwertiges raumlufttechnisches Gerät in modularer Bauweise. Alle Geräte können nach den Richtlinien der VDI 6022 ausgeführt werden. Die RLT Geräte sind serienmäßig hochspannungs- und schutzleitergeprüft und CE-zertifiziert.
Durch die besondere Gehäusekonstruktion als Faradaysches System ist die EMV (elektromagnetische
Verträglichkeit) der eingebauten Komponenten garantiert. Geräteklassifikation nach EN 1886 (7/2009) und DIN EN 60204.

Wärmedurchgangsklasse T2 (0,9 W/m²K)
Wärmebrücken-Klasse TB2
Filter-Bypass-Leckage = < 0,2%
Dichtheit des Gehäuses Dichtheitsklasse L1
Mechanische Festigkeit Gehäuseklasse    D1

Einfügungsdämpfungsmaß des Gehäuses
Hz 125      250      500      1000      2000      4000      8000
dB 18,0    23.0    31.0      31.0        34.0        43.0        47.0

Technische Daten:
Isolierung: Dicke mm 50
 Baustoffklasse (nach DIN 4102) A1 (nicht brennbar)
 Wärmeleitfähigkeit [W/mK] 0,03

Verkleidung: Wärmedurchgangszahl k [W/m²K] 0,6
 Schalldämmaß Rw [dB] 41 - 43    (mit Prüfnachweis)
 (nach DIN/EN ISO 717 Teil 1)

Aufbau der Klimageräte in Modulbauweise aus eigenstabilen, selbsttragenden Funktionseinheiten, bei Bedarf leicht voneinander zu trennen, sowie auch komplett in Einzelteile zerlegbar. Die Komponenten können einer Wiederverwertung (Recycling) zugeführt werden. Verzinkung nach EN 10346 und EN 10143. Für Über- und Unterdruck geeignete dauerelastische Abdichtungen zwischen den Einzelkuben garantieren höchste Gerätedichtheit.
Alle Dichtungen geschlossenporig, siliconfrei, desinfektionsmittel und alterungsbeständig, sowie mikrobiell inert.

Rahmenkonstruktion 50x50x1,5 mm.
Selbsttragende umlaufende Ausführung, Gerät bestehend aus Doppelquadratrohrprofilen mit
Spritzgusseckverbindern verschraubt. Gerät auch ohne Grundrahmen eigenstabil. Rahmen profiliert und
vollverzinkt nach EN 10346 und EN 10143. Leicht zerlegbares Kubengehäuse durch horizontal oder vertikal demontierbare Spritzgusseckverbinder und abnehmbare Sandwichpaneele.
Der Rahmen ist mit den Gehäuseinnenflächen bündig und vollkommen glatt ohne Schnittkanten und
Schweißnähte. Die Geräteinnenflächen sowie die Einbindung der Bauteile sind aerodynamisch optimiert.

Verkleidung zweischalig, von außen als Einheit abschraubbar:
Dicke der Verkleidungsplatten 50 mm, bestehend aus thermisch entkoppelter Innen- und Außenverkleidung aus vollverzinktem Stahlblech nach EN 10346 und EN 10143. Schall- und Wärmedämmung durch
hochwertige, nicht brennbare Mineralwollisolierung, Baustoffklasse A1 nach DIN 4102, zwischen Innen- und Außenverkleidung rutsch- und rüttelfest fixiert. Begehbare Bodenpaneele, hygienisch glatt und spaltfrei ausgeführt. Verkleidungsplatten glattflächig und leicht zu reinigen, mit dem Rahmen verschraubt, leicht abnehmbar. Verschlüsse und Scharniere außerhalb des Luftstroms.

Grundrahmen inkl. Tropfleiste für RLT Geräte montiert an den Transporteinheiten des RLT Gerätes:
Grundrahmen ist für die Stabilität des RLT Gerätes nicht notwendig. Grundrahmen geeignet für Innen- und Außenaufstellung aus feuerverzinktem, umlaufendem C-Profil mit hoher Stabilität fertig an den RLT
Transporteinheiten montiert. C–Profil nach außen offen, bei statischer Erfordernis mit Quertraversen als
Verstärkung. Bei Verwendung als Dachrahmen mit wetterfester Abdichtung zum RLT Gerät, unten glatt, zum Anbringen der Dachhaut geeignet. Grundrahmenhöhe, siehe technische Daten. Die Fertigmontage, die Befestigung auf dem Untergrund inklusiv der umlaufenden Dämpfungselemente erfolgen bauseits.

Optional: Ausführung CO2-reduzierter Stahl
Einsatz von CO2-reduzierten, feuerverzinkten Stahl mit einem Recyclinganteil von = 75 %, hergestellt im Elektrolichtbogenofen unter Verwendung von Strom aus erneuerbaren Energien. Das Material ist gemäß EN 15804 und ISO 14025 bilanziert.
Durch den Einsatz des CO2-reduzierten Stahls wird der produktionsbedingte CO2e-Fußabdruck der Stahlkomponenten gegenüber konventionellem Stahl (ca. 2.570 kg CO2e/t) auf ca. 877 kg CO2e/t (Cradle-to-Gate) reduziert.

Die CO2-Einsparung ist gerätespezifisch auszuweisen.
Die mechanischen, konstruktiven und korrosionsschutztechnischen Eigenschaften entsprechen denen von herkömmlich feuerverzinktem Stahl. Sämtliche technischen Leistungsdaten des Geräts bleiben unverändert.
Die Ausführung ist im Angebot gesondert auszuweisen (siehe Pos. 01.01.0020 "Optional: Ausführung CO2-reduzierter Stahl")

Zuluft
Leerteil 305 mm
Jalousieklappe gemäß DIN EN 1751 mit gegenläufig gekoppelten, kunststoffgelagerten Profillamellen mit Dichtlippe in Dichtigkeitsklasse 2, max Leckage 40 l/m²/s. Spezielle Federstahlanpressvorrichtung sorgt für geringste Drehmomente. Klappenstellung durch Kerbung außen an der Klappe sichtbar, keine Hebel zur Kraftübertragung notwendig. Keine Zahnräder im Luftstrom, dadurch für erhöhte Hygieneanforderungen geeignet.

Klappenstellmotor stufenlos montiert

Dämmrahmen:
Körperschallisolierende Verbindung, keine metallene Verbindung zwischen Gerät und Luftkanal, mit elastischer Dichtung aus synthetischem Kunststoff, glatt behautet, ohne offene Poren. Dichtung desinfektionsmittel- und alterungsbeständig, mit Gegenflansch für Kanalanschluss, B = 70 mm Gegenrahmen sendzimierverzinkt.

Potentialausgleich nach DIN-EN 60204, montiert.

Revisionstür 50 mm, thermisch entkoppelt aus vollverzinktem Stahlblech. Scharniere aus Zink-Druckguss, wartungsfrei und außerhalb des Luftstroms. Tür mit Werkzeug und integrierter Griffleiste zu öffnen, Anpressdruck zum Gehäuse durch Drehverschluss einstellbar. Die Tür garantiert durch die Kaskadierung mehrerer spezieller Dichtungen die Dichtheitsklasse L1 nach DIN EN 1886 gegen Über- und Unterdruck.
Nicht brennbare Mineralwolleinlage (Baustoffklasse A1 nach DIN 4102) zur Schall- und Wärmdämmung, allseits gekapselt. Thermische und schalltechnische Eigenschaften wie übrige Verkleidung des Gerätes.
Druckseitig angeordnete Türen mit selbsttätiger Fangvorrichtung am Griff zum Schutz des Wartungspersonals.

Taschenfilterteil
Filtereinsatz, Güteklasse siehe technische Daten, mit Schnellspannvorrichtung im Gehäuse montiert.
Filterabdichtung erfolgt über umlaufende Dichtung, langlebig und mikrobiell inert. Taschenfilter, bestehend aus senkrecht stehenden Filtertaschen aus gesundheitsverträglichem, biolöslichem Filtermedium auf reinluftseitiger Gazeversteifung als "backed media" aufkaschiert. Das Filtermedium ist leckfrei und fest mit den stabilen Einzeltaschenrahmen verbunden. Diese sind dicht in einem Stirnrahmen verklebt und eingefasst. Einzelrahmen und Stirnrahmen sind verwindungssteif aus verzinktem Stahl gefertigt. Die Stabilität der Filtertaschen wird durch die versiegelten Nähte erreicht. Die Außennähte der Taschen sind zusätzlich mit Schmelzkleber versiegelt.
Die Taschenfilter unterliegen keiner statischen Aufladung, behalten ihren Wirkungsgrad während der gesamten Standzeit und entsprechen damit den Anforderungen der VDI-Richtlinie 6022.

Ersatztaschenfilter

Filterrahmen allseitig spaltfrei angepresst, vollflächige Filteranströmung durch filtermaßoptimierten Gerätequerschnitt. Hohe Anpresskraft durch Hebelübersetzung in der Schnellspannvorrichtung. Filtereinsätze durch Schnellspannvorrichtung auf geschlossenporige Dichtung geklemmt, von Hand lösbar, seitlich ausziehbar.

Feuchtraum-Leuchte mit LED-Leuchtmittel, 230 V AC; 9W, ca. 1080 Lumen; Schutzart IP65.

Revisionstür, siehe Beschreibung Zuluft-Leerteil 305mm

Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.

Schalldämpferkulissen aus hygienischen Gründen zur Reinigung leicht demontierbar über Schwenkschiene und Schwenklagerbock.
Schalldämpferkulissen mit Flip & Clean - Technologie ohne Einzelverschraubung der Kulissen zur besonders einfachen Demontage nach VDI 6022. Minimierter Verschraubungsaufwand durch bedienerfreundliches Schwenkschienenbefestigungssystem.

Hocheffizienter Plattenwärmetauscher stehend
Rekuperative Wärme- und Kälterückgewinnung gemäß VDI 2071 in hocheffizienter Ausführung mittels korrosionsbeständiger Spezial-Aluminiumplatten zur Nutzung der in der Abluft enthaltenen sensiblen und latenten Wärmenergie.
Ausführung des Plattenpaketes: silikonfrei; temperaturbeständig bis 90 °C
Die Platten haben untereinander eine formschlüssige Falzverbindung; dadurch ergibt sich für den Lufteintritt und -austritt eine mehrfache Materialstärke.
Die Ecken des Tauscherpaketes werden mit Dichtmasse in den besonders stabilen Aluminium-Strangpresshohlprofilen des Gehäuses verklebt. Die Seitenwände aus Aluzinc-Blech sind bündig mit diesen verschraubt.
Die technischen Daten sind durch Eurovent zertifiziert.
Die Eignung der Tauscher zum Einsatz in der allgemeinen Raumlufttechnik und im Krankenhausbereich ist durch das Institut für Lufthygiene ILH Berlin zertifiziert.
Außen- und Fortluft werden getrennt geführt.

Bypassklappe luftdicht ausgeführt in Dichtigkeitsklasse 2 (nach DIN EN 1751) auf der Außenluftseite, mit
profilierten, gegenläufigen Lamellen zur Leistungs- und Reifschutzregelung. Spezielle Federstahlanpressvorrichtung sorgt für geringste Drehmomente. Klappenstellung durch Kerbung außen an der Klappe sichtbar, keine Hebel zur Kraftübertragung notwendig. Keine Zahnräder im Luftstrom, dadurch für
erhöhte Hygieneanforderungen geeignet.

Klappenstellmotor stufenlos montiert

Korrosionsbeständige, 3-dimensionale wärmeisolierte Edelstahl-Kondensatwanne, Material Werkstoff Nr. 1.4301 (X5CrNi18-10) gemäß VDI 6022 und 3803 mit allseitigem 3-D Gefälle zum im Geräterahmen integrierten seitlichen Ablaufstutzen 1 ¼" für kontinuierliche vollständige Abführung von Kondensat, mit
Eignungsnachweis durch TÜV-Süd.

Korrosionsbeständige, 3-dimensionale wärmeisolierte Edelstahl-Kondensatwanne, siehe Beschreibung Hocheffizienter Plattenwärmetauscher stehend

Korrosionsbeständige, 3-dimensionale wärmeisolierte Edelstahl-Kondensatwanne, siehe Beschreibung Hocheffizienter Plattenwärmetauscher stehend

Korrosionsbeständige, 3-dimensionale wärmeisolierte Edelstahl-Kondensatwanne, siehe Beschreibung Hocheffizienter Plattenwärmetauscher stehend

Revisionstür, siehe Beschreibung Zuluft-Leerteil 305mm

Revisionstür, siehe Beschreibung Zuluft-Leerteil 305mm

Hocheffizienter Plattenwärmetauscher stehend
Revisionstür, siehe Beschreibung Zuluft-Leerteil 305mm

Revisionstür, siehe Beschreibung Zuluft-Leerteil 305mm

Ventilatorteil
Direkt getriebene einseitig saugende Radialventilatoren mit rückwärtsgekrümmten Hochleistungs-Radiallaufrädern aus Verbundwerkstoff, aufgebaut auf einen GreenTech EC-Außenläufermotor mit integrierter Steuerelektronik.
Einteiliges Laufrad aus hochfestem, glasfaserverstärktem Verbundwerkstoff. 5 rückwärtsgekrümmte und räumlich verwundene und festigkeitsoptmierte 3D Schaufeln. Schaufeleintritt mit gerundeter Anströmkontur und nach hinten verjüngendem Profil zum Schaufelaustritt. Gewellte Deckscheibe für optimalen Füllgrad. Strömungsoptimierte Einströmdüse aus Verbundwerkstoff mit Druckmessstutzen.
Motorlaufrad gemäß DIN ISO 21940 statisch und dynamisch in zwei Ebenen auf Wuchtgüte G 6.3 gewuchtet.
EC-Außenläufermotoren erreichen bzw. übertreffen die Wirkungsgradvorgaben gemäß der Effizienzklasse IE5 (IEC TS 60034-30-2:2016), Magnete ohne Verwendung von Seltene Erden, wartungsfreie Kugellager mit Langzeitschmierung, theoretisch nominale Lebensdauer von mindestens 40.000 Betriebsstunden.
Sanftanlauf, integrierte Strombegrenzung, automatische Resonanzerkennung (ab einer Aufnahmeleistung von 2kW), Breitspannungseingang 1~200-277 V, 50/60 bzw. 3~380-480 V, 50/60 Hz. Ventilator an allen üblichen EVU-Netzen mit unveränderter Luftleistung einsetzbar. Integrierte Steuerelektronik, geräuscharme Kommutierungslogik; 100 % drehzahlsteuerbar; Alle Ventilatoren verfügen über eine RS485/MODBUS RTU Schnittstelle, keine geschirmten Leitungen zur Spannungsversorgung notwendig. Alle 1~ Typen verfügen über einen integrierten aktiven PFC (Power Factor Correction) zur Verminderung von störenden
Oberschwingungsanteilen. Klemmkasten aus Aluminium/Kunststoff mit einfach zugänglichem Anschlussbereich, umweltbeständigen Kabelverschraubungen.
Schutzart IP 54

Integrierte Schutzeinrichtungen:
- Fehlermelderelais mit potentialfreien Kontakten (250 V AC/2 A, cos f = 1)
- Blockierschutz
- Phasenausfallerkennung
- Sanftanlauf der Motoren
- Netzunterspannungserkennung
- Übertemperaturschutz der Elektronik und des Motors
- Kurzschlußschutz

Klemmkasten mit integriertem Reparaturschalter im Kunststoffgehäuse. Reparaturschalter allpolig, montiert und verdrahtet. Schutzart mind. IP 55.
Schalter mit bauseitigem Vorhängeschloss abschließbar. Schaltergriff innen zusätzlich mit eingefetteter Dichtung. Gehäusedichtungsgummi eingeklebt.
Schaltbild und Leistungsschild innen im Gehäuse beigelegt / angeklebt.
UV-Beständigkeit ist gewährleistet.
Der Klemmkasten entspricht allen Anforderungen der auf dieses Produkt anwendbaren EG-Richtlinien wie EN 60947-3, EN 60529, EN 60695.

Direkt getriebene einseitig saugende Radialventilatoren, siehe Beschreibung Ventilatorteil

Feuchtraum-Leuchte mit LED-Leuchtmittel, 230 V AC; 9W, siehe Beschreibung Taschenfilterteil

Differenzdruckmessumformer montiert

Revisionstür, siehe Beschreibung Zuluft-Leerteil 305mm

Volumenstrommessleitung auf aussenliegende Messstutzen geführt

Kühlerteil
mit ausziehbarem Luftkühler Cu/Al, Lamellenabstand nach VDI 3803. Rohre aus Cu mit aufgepressten, optimierten und profilierten Hochleistungslamellen, Sammler aus Kupfer, eingebaut in einen verzinkten Stahlblechrahmen geeignet für Pumpen-Kaltwasserbetrieb. Anschlüsse mit Zollgewinde. Wanddurchführung geschlossenporig isoliert.
zulässiger Betriebsüberdruck 16 bar, Prüfdruck 30 bar.

Einschubschienen aus Edelstahl, Material Werkstoff Nr. 1.4301 (X5CrNi18-10).

Integrierte Entleerungs- bzw. Entlüftungshahn sowie Wartungs- und Serviceoptimierte Kugelhähne in Vor- und Rücklauf.
Anschluss zum Primärkreis über Innengewinde.
Das dauerhaft korrosionsbeständige Material ist für die Verwendung von sauerstoffarmen Heizungswasser nach VDI 2035 und einer Zugabe des Frostschutzmittels Glykol von bis zu 50% in der Umgebungskategorie C1 nach DIN EN ISO 12944-2 geeignet. Dämmung der Komponenten muss bauseits erfolgen.

Tropfenabscheider mit Rahmen aus Edelstahl mind. 1.4301 und Profilen aus PP, ausziehbar über abnehmbare Revisionsplatte. Zur Reinigung komplett demontierbar.

Korrosionsbeständige, 3-dimensionale wärmeisolierte Edelstahl-Kondensatwanne, siehe Beschreibung Hocheffizienter Plattenwärmetauscher stehend

Leerteil 610 mm
Revisionstür, siehe Beschreibung Zuluft-Leerteil 305mm

Schauöffnung Ø mind. 150 mm in doppelwandiger, thermisch entkoppelter Ausführung

Feuchtraum-Leuchte mit LED-Leuchtmittel, 230 V AC; 9W, siehe Beschreibung Taschenfilterteil

Schalldämpferteil
siehe Beschreibung Schalldämpferteil

Taschenfilterteil
siehe Beschreibung Taschenfilterteil

LüAR-Gitter gemäß Muster Lüftungsanlagenrichtlinie (M-LüAR). Das LüAR-Gitter dient zur Sicherstellung, dass keine Teile aus brennbaren Baustoffen, wie zum Beispiel nach Filtermedien oder Tropenabscheidern, in den Zuluftstrom mitgeführt werden.

Dämmrahmen: körperschallisolierende Verbindung, keine metallene Verbindung, siehe Beschreibung Zuluft-Leerteil 305mm

Potentialausgleich, siehe Beschreibung Leerteil 305mm

Feuchtraum-Leuchte mit LED-Leuchtmittel, 230 V AC; 9W, siehe Beschreibung Taschenfilterteil

Revisionstür, siehe Beschreibung Zuluft-Leerteil 305mm

Abluft
Taschenfilterteil
siehe Beschreibung Taschenfilterteil
Dämmrahmen: körperschallisolierende Verbindung, keine metallene Verbindung, siehe Beschreibung Zuluft-Leerteil 305mm

Potentialausgleich, siehe Beschreibung Leerteil 305mm

Feuchtraum-Leuchte mit LED-Leuchtmittel, 230 V AC; 9W, siehe Beschreibung Taschenfilterteil

Revisionstür, siehe Beschreibung Zuluft-Leerteil 305mm

Schalldämpferteil exkl. Schaltschranksektion
Mit Mineralfaserkulissen (geprüft nach DIN EN ISO .. ), siehe Beschreibung Schalldämpferteil

Ohne Schaltschranksektion. Steuerung erfolgt über die Gebäudeautomation.

Schalldämpferkulissen, siehe Beschreibung Schalldämpferteil

Revisionstür, siehe Beschreibung Zuluft-Leerteil 305mm

Leerteil 305 mm

Ventilatorteil
siehe Beschreibung Ventilatorteil

Schalldämpferteil
siehe Beschreibung Zuluft-Schalldämpferteil

Leerteil 610 mm
siehe Beschreibung Zuluft-Leerteil 305mm

Technische Daten
 Zuluft

   (1) Leerteil 305
Klappe Luftdichtheitsklasse 2 nach DIN EN 1751, innenliegend, 2239 x 1425  / 2 x 15 Nm Antriebsmoment / Antriebsachse 15 x 15 mm
2 x Stellmotor stufenlos 24 V (20 Nm) montiert

Druckverlust  3 Pa

Aufkleber für Funktionseinheit
Dämmrahmen
Potentialausgleich montiert
Revisionstüre, Türfeststeller-Einrasthebel

  (2) Filter ISO ePM10 60%
EN ISO 16890  ISO ePM10 60%
Anfangswiderstand  41  Pa
Auslegewiderstand  82  Pa
Enddruckdifferenz  123  Pa
Energieverbrauch (Eurovent 4/21: not certified) 739 kWh
Filterfläche  44,28  m²

Aufkleber für Funktionseinheit
Filtertasche M5
Ersatzfiltertaschen
Einschubrahmen mit Spannhebel, Filter ausziehbar
Beleuchtung, 230 Volt Feuchtraum-Leuchte LED 9W, montiert und verdrahtet
Revisionstüre, Türfeststeller-Einrasthebel

  (3) Schalldämpfer
Auslegewiderstand  32 Pa

Einfügungsdämpfung
Hz |  63  125  250  500  1000  2000  4000  8000
-----------------------------------------------------
dB |  4  8  18  21  23  17  13  14

Aufkleber für Funktionseinheit
Kulissen, Schalldämpferkulisse mit
Glasseidenvlieskaschierung
Schalldämpferkulissen ausbaubar (Schwenkschiene) für Kulissentiefe 230 mm

  (4) Wärmerückgewinnungselement (Plattenwärmetauscher Gegenstrom) - Unterteil
Außenluftvorwärmung (WRG)
Außenluft-Temperatur  -10,0  °C
Relative Feuchte der Außenluft  90  %
Abluft-Temperatur  22,0  °C
Relative Feuchte der Abluft  40,0  %
Daten bezogen auf Außenlufttemperatur
Tiefste Außenlufttemperatur  -8,0  °C
Zuluft-Temperatur  14,9  °C
Relative Feuchte der Zuluft  14  %
Temp.übertragungsgrad trocken (EN 308) 74  %
Rückwärmezahl  78  %
Wärmeleistung  209,3  kW
Kondensatanfall  61,0  kg/h
Fortluft-Temperatur  2,5  °C
Druckverlust Zuluft (Standarddichte Rho 1,2) 147  Pa
Druckverlust Abluft (Standarddichte Rho 1,2) 147  Pa
el. Leistung aufgrund DV  3,30  kW
Leistungsziffer  37,70
Energieeffizienz  72  %
WRG Klasse gem. EN 13053/2020 H2
max. Leckagerate  0,25  %
OACF  1
EATR  0  %
Wärmebereitstellungsgrad (ermittelt nach der Formel
des Passivhausinstitutes)  81,6  %
im Abtaubetrieb (ca. 3.5 °C FOL)
Zuluft-Temperatur  12,9  °C

Außenluftvorkühlung (WRG)
Außenluft-Temperatur  32,0  °C
Relative Feuchte der Außenluft  50,0  %
Abluft-Temperatur  22,0  °C
Relative Feuchte der Abluft  40,0  %
Zuluft-Temperatur  24,6  °C
Relative Feuchte der Zuluft  77  %
Rückwärmezahl  74  %
Wärmeleistung  63,7  kW
Kondensatanfall  0,0  kg/h
Fortluft-Temperatur  29,4  °C

Aufkleber für Funktionseinheit
Wärmetauscher mit Bypaß, Plattenpaket
Bypaßklappe Luftdichtheitsklasse 2 nach DIN EN 1751 /
2 x 15 Nm Antriebsmoment / Antriebsachse 15 x 15 mm, 2 x Stellmotor stufenlos 24 V (20 Nm) montiert
4 x Wanne Edelstahl
4 x Kondensatablauf: DN32, 1 1/4 Zoll
2 x Revisionstüre, Türfeststeller-Einrasthebel

  (5) Wärmerückgewinnungselement (Plattenwärmetauscher Gegenstrom) - Oberteil

Aufkleber für Funktionseinheit
Wärmetauscher mit Bypaß, Plattenpaket
2 x Revisionstüre, Türfeststeller-Einrasthebel
Wärmerückgewinnungselement in geteilter Ausführung Plattenpakete lose.
Montage auf der Baustelle bauseits.

  (6) Ventilator, Laufrad - EC Motor
Luftmenge  25.000  m³/h
Pressung extern  450  Pa
Pressung Ventilatorteil  14  Pa
Pressung intern  504  Pa
Pressung dynamisch  135  Pa
Pressung gesamt  1.103  Pa
Ventilator-Drehzahl  2.605  1/min
max. Ventilator-Drehzahl  2.840  1/min
Wirkungsgrad Gesamt  75,9  %
Motor-Stromaufnahme  2 x  7,9  A
Max. Motor-Strom  2 x  9,60  A
Max. Motor-Leistung  2 x  6,21  kW
Motor-Spannung  3*400  V
Steuerspannung  8,8  V

Energieeffizienzklasse  entspricht IE5
aufg. elektrische Wirkleistung Pm  2 x  5,05  kW
aufg. el. Wirkleistung bei P_SFP Bedingungen 2 x  4,71 kW
P_SFP (Spezific Fan Power)  1,36  kW/(m³/s)
P_SFP (Spezific Fan Power)  0,377  W/(m³/h)
SFP Klasse (EN 16798-3)  SFP3
P-Klasse (EN 13053) Pm ref:  6,38 kW P1
Luftdichte  1,2  kg/m³

Aufkleber für Funktionseinheit
Volumenstrommessleitung auf aussenliegende Messstutzen geführt
Aufbau-Klemmkasten mit Rep. Schalter mont. u. verd., Rep. Schalter max. 2x 6,75 kW
Beleuchtung, 230 Volt Feuchtraum-Leuchte LED 9W, montiert und verdrahtet
Differenzdrucksensor, montiert für Volumenstromregelung
Revisionstüre, Revisionstüre druckseitig, Türfeststeller-Einrasthebel

  (7) Kühlerteil
Wärmetauscher-Typ  7 Cu/Al KT
Anschluß (Ein-/Ausgang)  3 0/0 Zoll - 3 0/0 Zoll
Lufteintritts-Temperatur  28  °C
Relative Feuchte  50,0  %
Luftaustritts-Temperatur  22  °C
Relative Feuchte  71,5  %
Leistung (sensibel)  50,05  kW
Leistung (gesamt)  50,05  kW
Druckverlust (TA)  17  Pa
Druckverlust luftseitig (trocken)  67  Pa
Mediumeintritt  18  °C
Mediumaustritt  22  °C
Medium Menge  10,79  m³/h
Frostschutz-Anteil  0  %
Druckverlust Medium  1,88  kPa
Luftgeschwindigkeit  2,12  m/s
Wasserinhalt  57,94  l
Luftdichte  1,2  kg/m³

Einsatz als Erhitzer im Change-over-Betrieb
Lufteintritts-Temperatur  12  °C
Luftaustritts-Temperatur  22  °C
Leistung (gesamt)  83,89  kW
Mediumeintritt  35  °C
Mediumaustritt  25  °C
Medium Menge  7,26  m³/h
Frostschutz-Anteil  0  %
Druckverlust Medium  0,89  kPa
Luftdichte  1,2  kg/m³

Drosselschaltung mit druckunabhängigem 2-Wege-Ventil - vormontiert lose
Rohranschluss  DN50, 2  Zoll
Mediumtemperatur  +1 ... +90  °C
Zulässiger Systemdruck  max. 10  bar

Aufkleber für Funktionseinheit
2 x Einschubschienen Edelstahl V2A
Tropfenabscheider, Kunststoff-TA (PP), Rahmen Edelstahl V2A
Wanne Edelstahl
Kondensatablauf: DN32, 1 1/4 Zoll

  (8) Leerteil 610
Aufkleber für Funktionseinheit
Revisionstüre, Revisionstüre druckseitig,
Türfeststeller-Einrasthebel
Schauöffnung
Beleuchtung, 230 Volt Feuchtraum-Leuchte LED 9W, montiert und verdrahtet

  (9) Schalldämpfer
Auslegewiderstand  32  Pa

Einfügungsdämpfung
Hz |  63  125  250  500  1000  2000  4000  8000
-----------------------------------------------------
dB |  4  8  18  21  23  17  13  14

Aufkleber für Funktionseinheit
Kulissen, Schalldämpferkulisse mit Glasseidenvlieskaschierung
Schalldämpferkulissen ausbaubar (Schwenkschiene) für Kulissentiefe 230 mm

  (10) Filter ISO ePM1 50%
EN ISO 16890  ISO ePM1 50%
Anfangswiderstand  71  Pa
Auslegewiderstand  121  Pa
Enddruckdifferenz  171  Pa
Energieverbrauch (Eurovent 4/21: not certified) 1161 kWh
Filterfläche  53,92  m²
LüAR Gitter, Lochblech  3  Pa

Aufkleber für Funktionseinheit
Filtertasche
Ersatzfiltertaschen
Einschubrahmen mit Spannhebel, Filter ausziehbar
Dämmrahmen
Potentialausgleich montiert
Beleuchtung, 230 Volt Feuchtraum-Leuchte LED 9W,
montiert und verdrahtet
Revisionstüre, Revisionstüre druckseitig,
Türfeststeller-Einrasthebel

Abluft

  (11) Filter ISO ePM10 60%
EN ISO 16890  ISO ePM10 60%
Anfangswiderstand  41  Pa
Auslegewiderstand  82  Pa
Enddruckdifferenz  123  Pa
Energieverbrauch (Eurovent 4/21: not certified) 739 kWh
Filterfläche  44,28  m²

Aufkleber für Funktionseinheit
Filtertasche
Ersatzfiltertaschen
Einschubrahmen mit Spannhebel, Filter ausziehbar
Dämmrahmen
Potentialausgleich montiert
Beleuchtung, 230 Volt Feuchtraum-Leuchte LED 9W, montiert und verdrahtet
Revisionstüre, Türfeststeller-Einrasthebel

  (12) Schalldämpfer inkl. Schaltschranksektion
Auslegewiderstand  42  Pa

Einfügungsdämpfung
Hz |  63  125  250  500  1000  2000  4000  8000
-----------------------------------------------------
dB |  4  8  18  21  23  17  13  14

Aufkleber für Funktionseinheit
Kulissen, Schalldämpferkulisse mit Glasseidenvlieskaschierung
Abschottung Schaltschranksektion, Abschottung 09/16
Regelungstechnik - gem. separater Schaltschrankkonfiguration, Montageplatte Schaltschrank 690x1050
Kabeleinführungen für bauseitige Kabel, Kabeldurchführungen seitlich über Paneel
Revisionstüre mit integrierter Belüftung, Türfeststeller-Einrasthebel

  (13) Leerteil 305
Aufkleber für Funktionseinheit

  (14) Ventilator, Laufrad - EC Motor
Luftmenge  25.000  m³/h
Pressung extern  450  Pa
Pressung Ventilatorteil  14  Pa
Pressung intern  306  Pa
Pressung dynamisch  135  Pa
Pressung gesamt  905  Pa
Ventilator-Drehzahl  2.478  1/min
max. Ventilator-Drehzahl  2.840  1/min
Wirkungsgrad Gesamt  73,1  %
Motor-Stromaufnahme  2 x  6,8  A
Max. Motor-Strom  2 x  9,60  A
Max. Motor-Leistung  2 x  6,21  kW
Motor-Spannung  3*400  V
Steuerspannung  8,4  V

Energieeffizienzklasse  entspricht IE5
aufg. elektrische Wirkleistung Pm  2 x  4,30  kW
aufg. el. Wirkleistung bei P_SFP Bedingungen 2 x  4,14 kW
P_SFP (Spezific Fan Power)  1,19  kW/(m³/s)
P_SFP (Spezific Fan Power)  0,331  W/(m³/h)
SFP Klasse (EN 16798-3)  SFP3
P-Klasse (EN 13053) Pm ref:  5,15 kW P1
Luftdichte  1,2  kg/m³

Aufkleber für Funktionseinheit
Volumenstrommessleitung auf aussenliegende Messstutzen geführt
Aufbau-Klemmkasten mit Rep. Schalter mont. u. verd., Rep. Schalter max. 2x 6,75 kW
Beleuchtung, 230 Volt Feuchtraum-Leuchte LED 9W, montiert und verdrahtet
Differenzdrucksensor, montiert für Volumenstromregelung
Revisionstüre, Revisionstüre druckseitig, Türfeststeller-Einrasthebel

  (15) Schalldämpfer
Auslegewiderstand  32  Pa

Einfügungsdämpfung
Hz |  63  125  250  500  1000  2000  4000  8000
-----------------------------------------------------
dB |  4  8  18  21  23  17  13  14

Aufkleber für Funktionseinheit
Kulissen, Schalldämpferkulisse mit Glasseidenvlieskaschierung
Schalldämpferkulissen ausbaubar (Schwenkschiene) für Kulissentiefe 230 mm

  (4) Wärmerückgewinnungselement (Plattenwärmetauscher Gegenstrom) - Unterteil

  Technische Daten siehe Zuluft.

  (5) Wärmerückgewinnungselement (Plattenwärmetauscher Gegenstrom) - Oberteil

  Technische Daten siehe Zuluft.

  (16) Leerteil 610
Klappe Luftdichtheitsklasse 2 nach DIN EN 1751, innenliegend, 2239 x 1425  / 2 x 15 Nm Antriebsmoment / Antriebsachse 15 x 15 mm
2 x Stellmotor stufenlos 24 V (20 Nm) montiert
Druckverlust  3  Pa

Aufkleber für Funktionseinheit
Dämmrahmen
Potentialausgleich montiert
Revisionstüre, Revisionstüre druckseitig, Türfeststeller-Einrasthebel

Zusammenfassung Zubehör
16  Aufkleber für Funktionseinheit
6  Beleuchtung, 230 Volt Feuchtraum-Leuchte LED 9W, montiert und verdrahtet
2  Differenzdrucksensor, montiert für Volumenstromregelung
1  Grundrahmen beschichtet
4  Potentialausgleich montiert
12  Revisionstüre
1  Revisionstüre mit integrierter Belüftung
1  Schauöffnung
6  Stellmotor stufenlos 24 V (20 Nm) montiert
13  Türfeststeller-Einrasthebel
2  Volumenstrommessleitung auf aussenliegende Messstutzen geführt

Schallleistungspegel Gesamt:
1: Zuluft:  74,9 dB  68,5 dB(A)
2: Außenluft:  75,3 dB  70,8 dB(A)
3: Abluft:  76,2 dB  70,3 dB(A)
4: Fortluft:  75,0 dB  65,0 dB(A)
5: Gehäuseabstrahlung:  87,8 dB  73,1 dB(A)

Schalldruckpegel in 1 m Abstand
6: Gehäuseabstrahlung:  71,8 dB  57,2 dB(A)

Einzelwerte
  Hz  |  63  125  250  500  1000 2000 4000 8000
--------------------------------------------------
1: dB  |  69  72  62  60  57  60  65  56
2: dB  |  67  72  62  58  53  59  69  60
3: dB  |  67  74  63  58  53  58  68  60
4: dB  |  70  72  58  56  53  55  61  56
5: dB  |  82  86  73  65  63  59  62  60
6: dB  |  66  70  57  49  47  43  46  44

ErP-Verordnung Nr.:1253/2014(Lüftungsgeräte) NWLA

Dieses RLT Gerät erfüllt die Anforderungen der-Verordnung (EU) Nr.:1253/2014 ; Lüftungsgeräte Stufe 2 (2018); (ErP Anforderungen 2018)

Gerätetetyp  Zwei-Richtung-Lüftungsanlage  (ZLA)
WRG System  Plattenwärmetauscher
DeltaPs,int  406  Pa
 DeltaP Filter Zu / Ab  71 / 41  Pa
 DeltaP WRG (trocken) Zu / Ab  147 / 147  Pa
DeltaPs,add  272  Pa
Eta_t WRG/ limit  74 / 73  %
Vent. eta opt. EU:327/2011  (14) 74,3% (6) 74,3%
Effizienzgrad N  (14) 76,6 / (6) 76,6
Vent. eta stat. eingebaut  (14) 61,1% (6) 65,6%
SVLint/ limit  640 / 830  W/(m³/s)
max äußere Leckluftrate bei +400 Pa (RU) 1,33  %
max äußere Leckluftrate bei -400 Pa (RU) 0,82  %

Zubehör
Zeigermanometer montiert.

Frostschutzthermostat montiert

Differenzdruckmessumformer, montiert

Differenzdruckmessumformer, montiert

Lieferung des RLT-Gerätes in mehreren Transporteinheiten
Alle zum Lieferumfang gehörigen Feldgeräte und elektrischen Einheiten werden auf gerätespezifische Anforderungen geprüft, im RLT-Gerät montiert. Notwendige Kabelwege werden vorbereitet und Paneldurchbrüche werkseitig durchgeführt.

Das Verlegen und Anschließen der bauseitigen elektrischen Anschlussleitungen zum Schaltschrank sowie weitere Arbeiten außerhalb des RLT-Gerätes haben extern zu erfolgen.

Hinweise
Funktionseinheiten müssen zur Einbringung bauseits zerlegt und wieder montiert werden.
Tropfenabscheider KGX und Kühlregister vertikal mittig geteilt.

Fabrikat der Planung:
Hersteller:  'WOLF GmbH'
Typ:  'KG Top 4025  TE EC'

oder gleichwertig

Angebotenes Fabrikat:

Hersteller:  '......................................'

Typ:  '.....................................'
Menge: 1,000 St
Kostenträger: 431

**01.01.0020 Entladen RLT Anlage**
Menge: 1,000 St
Kostenträger: 431

**01.01.0030 Kugelsiphon für Saugseite**
Kugelsiphon für Kondensatabführung im Plattenwärmetauscher
Selbstfüllender und selbstschließender Siphon zur Entwässerung von RLT-Geräten im Bereich des stehenden Wärmetauschers mit Unterdruck gegenüber der Umgebung.
Mit eingelegter Schwimmerkugel als Rückschlagventil
Schraubdeckel zu Revisionszwecken
Ausführung in Polypropylen (PP)
Zulaufanschluss über Quetschverschraubung oder
Gummimanschette für Geräteabläufe DN32
Variable Ablaufanordnung über zweiseitigen
Gewindeanschluss und veränderlicher Einbauhöhe.
einschl. Klein-, Dicht- und Befestigungsmaterial

zu liefern und zu montieren
Menge: 4,000 St
Kostenträger: 431

**01.01.0040 Kugelsiphon für Druckseites**
Kugelsiphon für Kondensatabführung im Plattenwärmetauscher
Selbstfüllender und selbstschließender Siphon zur Entwässerung von RLT-Geräten im Bereich des Kühlers mit Unterdruck gegenüber der Umgebung.
Mit eingelegter Schwimmerkugel als Rückschlagventil
Schraubdeckel zu Revisionszwecken
Ausführung in Polypropylen (PP)
Zulaufanschluss über Quetschverschraubung oder
Gummimanschette für Geräteabläufe DN32

Variable Ablaufanordnung über zweiseitigen
Gewindeanschluss und veränderlicher Einbauhöhe.
einschl. Klein-, Dicht- und Befestigungsmaterial

zu liefern und zu montieren
Menge: 1,000 St
Kostenträger: 431

**01.01.0050 Montage Anlage Nord**
Montage des vorgenannten Gerätes unter Gestellung der notwendigen Hebe- und Transportwerkzeuge.

Transport aller notwendigen Bauteile in die Technikzentrale im Dachgeschoss. Montage der Anlage komplett inkl. aller Dichtungs- und Befestigungsmaterialien.
Die Herstellerangaben für Transport und Montage sind zu beachten.

inkl. Anschluss an Lüftungs- und Heizleitungen
inkl. Verschraubungen, Dichtungen und Befestigungsmaterial

Aufstellort: Technikzentrale im 4.OG
Höhe über Erdreich ca. 25m

Angaben Ausleger Autokran:
Westseite des Nordflügels
Entfernung von der Aufstellfläche Kran bis Aufstellfläche Lüftungsgerät ca. 50m.
Menge: 1,000 St
Kostenträger: 431

**01.01.0060 Inbetriebnahme Anlage Nord**
Inbetriebnahme und Einregulierung des Lüftungsgerätes einschließlich der Unterstützung durch Techniker des Herstellerwerkes.
Funktionskontrolle aller Regel- und Überwachungsprogramme
Einstellen und Anpassen an die Betriebsbedingungen.
Erstellung der Messprotokolle.
Einweisung des Bedienungspersonals.

Voraussetzung:
Betriebsfertig erstellte Anlage.
Bereitstellung aller erforderlichen Medien.
Anwesenheit des Auftraggebers und ggf. des Bedieners.
Menge: 1,000 St
Kostenträger: 431

### 02 Installationen im Gebäude DG Achtung! Dachraumplanung basiert auf Bestandsfotos! Keine Pläne des Ständerwerks vorhanden! Endgültige Leitungsführung ist durch den Auftragnehmer vor Ort zu prüfen und auf die tatsächlichen Gegebenheiten abzustimmen!

#### 02.01 Luftkanäle, Wickelfalzrohre und Zubehör

**02.01.0010 Stahlblechkanal aus sendzimierverzinktem Stahlblech KL=1.000mm**
*** Bezugsbeschreibung
mit den erforderlichen Kantungen als Versteifung, die Materialstärke ist entspechend der Kantenlänge zu wählen.
Stücklisten und Montagepläne sind vom AN zu erstellen. Die Kanäle erhalten Profilrahmen 20 mm mit 4 Schrauben-Eckverbindung, Profilrahmen gesichert mit Klammern oder Kanalschiebeleisten.
Kanalbefestigung mit Gewindestangen bis 500 mm Länge und verz. Kanalhalter in Z- oder L-Form mit Schalldämmteil bis 0,3 kN Belastbar in der erforderlichen Anzahl. Alle darüber hinausgehenden erforderlichen Befestigungsmaterialien werden in der Pos. Profilstahl abgerechnet.

Dichtheit nach DIN EN 16798-3 bzw. DIN EN 12237,
Klasse C,  neu ATC 3
Druckstufe DIN 24190/191 Reihe 1 + 4,
Fertigung nach DIN 18379/24157

bis Kantenlänge:  1000 mm

Die Abrechnung erfolgt gem. VOB/ DIN 18379.
Alle erforderlichen Dichtungs- und Befestigungs-materialien, Schalldämmstreifen etc. sind in die Einheitspreise einzukalkulieren.
Alle Kanalöffnungen sind schon bei der Anlieferung und während der gesamten Lagerzeit auf der Baustelle Dauerhaft zu verschließen.
Vor der Montage sind alle Kanäle auf Verschmutzung zu prüfen und gegebenenfalls zu reinigen. Nach der Montage sind alle Öffnungen zu Verschließen.

Montagehöhe:  bis 4 m
Menge: 274,000 m2
Kostenträger: 431

**02.01.0020 Stahlblechkanal aus sendzimierverzinktem Stahlblech KL>2.000mm**
*** wie Position 02.01.0010
über Kantenlänge:  2.000 mm

Montagehöhe:  bis 4 m
Menge: 24,000 m2
Kostenträger: 431

**02.01.0030 Kanalformteile aus sendzimierverzinktem Stahlblech KL= 1.000mm**
*** wie Position 02.01.0010
Luftkanal als Formteil,

bis Kantenlänge:  1000 mm

Montagehöhe:  bis 4 m
Menge: 248,000 m2
Kostenträger: 431

**02.01.0040 Kanalformteile aus sendzimierverzinktem Stahlblech KL= 1.500mm**
*** wie Position 02.01.0010
Luftkanal als Formteil,

bis Kantenlänge:  1500 mm

Montagehöhe:  bis 4 m
Menge: 18,000 m2
Kostenträger: 431

**02.01.0050 Kanalformteile aus sendzimierverzinktem Stahlblech KL>2.000mm**
*** wie Position 02.01.0010
Luftkanal als Formteil,

über Kantenlänge:  2000 mm

Montagehöhe:  bis 4 m
Menge: 135,000 m2
Kostenträger: 431

**02.01.0060 Wickelfalzrohr verz. DN 125**
Wickelfalzrohr aus sendzimierverzinktem Feinblech glatt nach DIN EN 1506 und DIN EN 12237. Die Verbindung der Rohre und Formstücke erfolgt mittels Steckverbindungen mit werkseitig fest montierter Doppellippendichtung aus alterungsbeständigem EPDM-Gummi, temperaturbeständig von -30 bis + 100° C. Ab Nennweite 250 mit Doppelsicke.
Montage nach Herstellermontageanleitung.

Nennweiten 80 bis 250 für selbstsicherndes Stecksystem (Click) zur schraubenlosen Verbindung mit vorgeprägten Sicherungsnocken.
Bauseitiges Zuschneiden der Rohre in den Dimensionen 100 bis 250 und Prägen der Sicherungsnocken (Click) mittels vom Hersteller empfohlenem Werkzeug.

Material:  sendzimierverzinktes Feinblech
Dichtheitsklasse:  C nach DIN EN 12237.

Nennweite:  DN 125
Montagehöhe:  bis 4,0 m
Menge: 1,200 m
Kostenträger: 431

**02.01.0070 Verz. Bogen DN 125 - 90°**
DN 125,  15° - 90°,  (gepresste Halbschalen), ggf. mit separaten Verbindungsmuffen für direkte Formteilverbindung

Blechstärke nach DIN 24145, mit Gummidoppellippenabdichtung Klasse C

Abmessung:  gemäß Herstellerangaben

Nenndruckbereich:  +- 2000 Pa
Leckverlust:  max. 5% bei 1000 Pa

Montagehöhe:  bis 4 m
Menge: 3,000 St
Kostenträger: 431

**02.01.0080 Verz. Red-Stücke DN 200 x 125**
*** Bezugsbeschreibung
DN 200 x 125,

ggf. mit separaten Verbindungsmuffen bei direkten Formteilverbindungen

Blechstärke nach DIN 24145, mit Gummidoppellippenabdichtung Klasse C

Abmessung: gemäß Herstellerangaben

Nenndruckbereich:  +- 2000 Pa
Leckverlust:  max. 5% bei 1000 Pa

Montagehöhe:  bis 4 m
Menge: 1,000 St
Kostenträger: 431

**02.01.0090 Verz. Red-Stücke DN 250 x 125**
*** wie Position 02.01.0080
DN 250 x 125
Menge: 1,000 St
Kostenträger: 431

**02.01.0100 Verz. Muffe DN 125**
Blechstärke nach DIN 24145, mit Gummidoppellippenabdichtung Klasse C
Abmessung: gemäß Herstellerangaben

Nenndruckbereich:  +- 2000 Pa
Leckverlust:  max. 5% bei 1000 Pa

Montagehöhe:  bis 4 m
Menge: 3,000 St
Kostenträger: 431

**02.01.0110 Verz. Bundkragen DN 250**
mit Ausschnitt in Blechkanälen

Blechstärke nach DIN 24145, mit Gummidoppellippenab-dichtung Klasse C

Abmessung:  gemäß Herstellerangaben

Nenndruckbereich:  +- 2000 Pa
Leckverlust:  max. 5% bei 1000 Pa

Montagehöhe:  bis 4 m
Menge: 1,000 St
Kostenträger: 431

**02.01.0120 Flex-Rohr DN 200**
aus Reinaluminium 2-lagig nach DIN EN 13180, nichtbrennbar gemäß DIN 4102 Klasse A1, temperaturbeständig bis 200°C, gestaucht, von 1,25 m ausziehbar auf ca. 5,00 m

Nennweite:  DN 200

Verbindung:  Stecknippel an Rohr und Formteile
Abdichtung:  Kalt- oder Warmschrumpfband
Nenndruckbereich: +- 1000 Pa

mit Dicht-, Befestigungs- und Anschlussmaterial.

Hinweis:
Abrechnung nach Montagelänge, nicht nach gestauchter Liefer- oder Verpackungslänge.
Menge: 1,000 m
Kostenträger: 431

**02.01.0130 Reinigungsdeckel für Kanäle, 400/200**
Revisionssdeckel für Rechteckkanal, aus Stahl verzinkt,
R-D 400 / 200,
einschl. Kanalausschnitt

liefern und montieren
Menge: 16,000 St
Kostenträger: 431

**02.01.0140 Reinigungsdeckel für Kanäle, 500/400**
Revisionssdeckel für Rechteckkanal, aus Stahl verzinkt,
R-D 500 / 400,
einschl. Kanalausschnitt

liefern und montieren
Menge: 48,000 St
Kostenträger: 431

**02.01.0150 Reinigungsdeckel für Rohre, 180/80**
Revisionsdeckel für Rohre, aus Stahl verzinkt,
RR-D 180/80, für Rohre - Ø = 100 bis 200
Menge: 2,000 St
Kostenträger: 431

**02.01.0160 Dachdurchführung ca. 2.000 x 1.000 FO**
Isolierter rechteckiger Flachdachsockel, zum Einbau in ebene Kalzip-Dachfläche. Bestehend aus: Sockel mit innenliegender Wärmeisolierung 20 mm ( Diffusionsdichte Dämmung ) und wasserdicht angebauter Grundplatte.

Material: verzinktes Stahlblech

Größe Durchführung Innen:  ca. 2000 x 1000 mm
Höhe Durchführung oberhalb Kalzipdach:  1000mm
Sockel Ringsum:  300mm
Dachneigung:  0-5 °

inkl.Deckel für die provisorische Abdichtung der Dachdurchführung.

liefern und montieren

Montagehöhe: Auf dem Dach über 4.OG

Montagehöhe: Flachdach (Kalzipdach)
Menge: 1,000 St
Kostenträger: 431

**02.01.0170 Ausblasstutzen Eckig ca. 2.000 x 1.000 mm, 25.000 m³/h, FO**
Ausblasstutzen 90°
-Ausblasstutzen mit Vogelschutzgitter
-Aus verzinktem Stahlblech
-Eckig

Luftart:  Fortluft
Breite:  2.400 mm
Höhe:  1.000 mm
Volumenstrom:  25.000 m³/h

liefern und montieren
Menge: 1,000 St
Kostenträger: 431

#### 02.02 Kanalisolierung

*Hinweis: Steinwolledämmung Zu - und Abluft*

**02.02.0010 Wärmedämmung für Kanäle und Formteile 30 mm**
Luftkanalisolierung aus Mineralfasermatten 30 mm stark WLG 035 mit Alu-Gitterfolie incl. Form-u. Verbindungsstücke
inkl. Kanalformteile, Schalldämpfer, Kanäle

Isoliermaterial:
Mineralwolle aluminiumkaschiert (min. 50 µm, nicht
brennbar nach DIN 4102, Stöße dauerhaft verklebt.
Isolierstärke:  30 mm
Montagehöhe:  bis 4 m

Zu -und Abluftkanäle im Gebäude

liefern und montieren
Menge: 343,000 m2
Kostenträger: 431

**02.02.0020 Wärmedämmung für Kanäle und Formteile 60 mm Dachhohlraum**
Luftkanalisolierung aus Mineralfasermatten 60 mm stark WLG 035 mit Alu-Gitterfolie incl. Form-u. Verbindungsstücke
inkl. Kanalformteile, Schalldämpfer, Kanäle

für Installationen im Dachhohlraum

Isoliermaterial:
Mineralwolle aluminiumkaschiert (min. 50 µm, nicht
brennbar nach DIN 4102, Stöße dauerhaft verklebt.
Isolierstärke:  60 mm
Montagehöhe:  bis 4 m

Zu -und Abluftkanäle im Dachraum

liefern und montieren

Wichtig: Wenn möglich auf 100 mm Dämmung gehen, abhängig von Kanalführung im Dachraum!
Menge: 367,000 m2
Kostenträger: 431

**02.02.0030 Wärmedämmung für WFR und Formteile 30 mm**
Luftkanalisolierung aus Mineralfasermatten 30 mm stark WLG 035 mit Alu-Gitterfolie incl. Form- u. Verbindungsstücke
inkl. Kanalformteile, Schalldämpfer, Kanäle

für Installationen im Dachhohlraum

Isoliermaterial:
Mineralwolle aluminiumkaschiert (min. 50 µm, nicht
brennbar nach DIN 4102, Stöße dauerhaft verklebt.
Isolierstärke:  30 mm
Montagehöhe:  bis 4 m

Zu -und Abluftkanäle im Gebäude

liefern und montieren

Wichtig: Wenn möglich auf 100 mm Dämmung gehen, abhängig von Kanalführung im Dachraum!
Menge: 2,500 m2
Kostenträger: 431

*Hinweis: Kautschuk Dämmung Außen - und Fortluft*

**02.02.0040 Kautschuk Dämmung Kanäle + Formteile eckig - 25 mm**
Kältedämmung an Lüftungskanälen oder
Lüftungsrohren zur Vermeidung von Tauwasser, mit Plattenware
aus geschlossenzelligem, synthetischem Kautschuk, schwerentflammbar B1
B-s2, d0 nach DIN 4102, fachgerecht ausgeführt für gerade Kanäle und Formstücke
Dämmdicke 25 mm

Verarbeitung
Die Installation hat gemäß den Verarbeitungsrichtlinien des Herstellers zu erfolgen. Es sind nur die zum System zugehörigen Verarbeitungsmaterialien zu benutzen. Einbindung der Isolierung in das Befestigungssystem ist vor Beginn der Arbeiten zu klären.

mit Profilrahmen 30 mm
bis Kantenlänge:  500 mm

Montagehöhe:  bis 4 m

liefern und montieren

Angebotenes Fabrikat:

Hersteller: '....................................................'

Typ: '....................................................'
Menge: 82,000 m2
Kostenträger: 431

**02.02.0050 Klebestreifen 50 mm, 19 mm, selbstklebend**
selbstklebende B1-Streifen von der Rolle in der Qualität wie in vorstehenden Pos. beschrieben, zur Verklebung von z.B. Stosstellen, Nähte, Öffnungen usw.

Breite:  50 mm
Dicke:  19 mm

liefern und montieren
Menge: 20,000 m
Kostenträger: 431

**02.02.0060 Klebestreifen 100 mm, 19 mm, selbstklebend**
selbstklebende B1-Streifen von der Rolle in der Qualität wie in vorstehenden Pos. beschrieben, zur Verklebung von z.B. Flanschverbindungen

Breite:  100 mm
Dicke:  19 mm

liefern und montieren
Menge: 20,000 m
Kostenträger: 431

#### 02.03 Feuerschutzklappen, Schalldämpfer und Zubehör

**02.03.0010 Verpressen von Brandschutzklappen**
Verpressen von Brandschutzklappen in Mauer- oder Deckendurchbrüchen.

Ringspalt bis 12 cm Ringsum

Brandschutzmörtel liefern und verpressen

Abrechnung nach m (Durchbruchsumfang)
Menge: 12,000 m
Kostenträger: 431

**02.03.0020 Brandschutzklappe, 900 x 300 x 500 mm**
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 900 mm
- Höhe (H): 300 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 2,000 St
Kostenträger: 431

**02.03.0030 Brandschutzklappe, rund Ø 125 mm**
Brandschutzklappe nach DIN EN 15650, wartungsfrei, mit CE-Kennzeichnung und Leistungserklärung (DoP). Feuerwiderstandsklasse EI 90 (v_e, h_o, i <-> o) S nach EN 13501-3 bzw. mit Verwendbarkeitsnachweis für den Einbau in massiven Wänden/Decken, Leichtbauwänden und Schachtwänden.

Luftdichtes Gehäuse aus feuerbeständigen, korrosionsfesten Materialien mit Steckverbindungen und Lippendichtungen für direkten Anschluss an runde Lüftungsleitungen. Klappenblatt aus feuerbeständigem Kalziumsilikat mit wartungsfreier Lagerung. Strömungsgünstiger, großer freier Querschnitt für minimale Druckverluste und geringes Strömungsgeräusch. Dichtheitsklasse des Gehauses nach DIN EN 1751 Klasse C (oder höher) sowie Dichtheitsklasse des Klappenblatts Klasse 2.

Antrieb / Auslösung / Ansteuerung
Thermische Auslösung bei 70 °C. Betätigung über elektrischen Federrücklaufmotor 24 V AC/DC mit integrierten Endschaltern für die Stellungsanzeigen „AUF“ und „ZU“.

Der Antrieb muss zur Fernauslösung durch Unterbrechung der Versorgungsspannung befähigt sein. Das Öffnen und Schließen der Klappe zu Test- und Funktionskontrollen sowie das Wiederöffnen nach einer Handauslösung bzw. Fernauslösung muss motorisch über das Anlegen/Zuschalten der Versorgungsspannung erfolgen.

TECHNISCHE DATEN & ABMESSUNGEN
- Feuerwiderstandsklasse: EI 90 (ve, ho, i <-> o) S
- Nennweite: DN 125 mm
- Einbaulänge (L): 320 mm
- Anschluss: Steckverbindungen mit Lippendichtungen
- Klappenblatt: Kalziumsilikat
- Antrieb: Federrücklaufmotor 24 V (mit Endschaltern AUF/ZU)
- Funktionen Antrieb: Fernauslösung (Spannungsunterbrechung), motorisches Öffnen/Schließen zu Prüfzwecken
- Auslösetemperatur: 70 °C
- Wartungsfreiheit: Wartungsfrei gemäß Herstellervorgabe

Fabrikat der Planung:
Hersteller:  'Wildeboer Bauteile GmbH'
Typ:  'FR90 (Baureihe FR92) mit M24-10/F'

oder gleichwertig

Angebotenes Fabrikat:

Hersteller:  '......................................'

Typ:  '.....................................'

liefern und montieren
Menge: 1,000 St
Kostenträger: 431

**02.03.0040 Elastische Stutzen Ø 125 mm**
Elastischer Verbindungsstutzen zur körperschallentkoppelten Verbindung und zur Kompensation von Zug-/Druckkräften an Brandschutzklappen.
- Balgmaterial: Polyestergewebe mit cadmiumfreier Beschichtung
- Baustoffklasse: Schwerentflammbar (B1 nach DIN 4102 / B-s2,d0 nach EN 13501-1)
- Hygienekonformität: Nachgewiesen gemäß VDI 6022-1, VDI 3803-1 sowie DIN 1946-4
- Ausführung: Mit beidseitigem Anschlussrahmen/Steckverbindungen, luftdicht
- Abmessungen: Gestreckte Länge ca. 210 mm, axiale Dehnungsaufnahme min. 100 mm
- Nennweite: DN 125 mm
Menge: 2,000 St
Kostenträger: 431

**02.03.0050 Kulissen-Schalldämpfer 1000 x 300 x 1500 mm**
*** Bezugsbeschreibung
Kulissenschalldämpfer zur Reduzierung von Ventilator- und Strömungsgeräuschen in raumlufttechnischen Anlagen. Dämpfungswirkung durch Absorption. Energiesparende sowie hygienisch getestete und zertifizierte Ausführung.
Kulissenschalldämpfer bestehend aus einem Luftkanal mit Luftleitungsanschlüssen und integrierten Schalldämpferkulissen oder als Kulisseneinbausatz. Die Schalldämpferkulissen verfügen über einen strömungsgünstig profilierten Kulissenrahmen (Radius 20 mm) und Absorptionsmaterial. Der Kulissenrahmen reduziert Druckverluste und führt zu einem geringeren Strömungsgeräusch. Die Profilierung sowie die umgefalzten Rahmenenden tragen zur Steifigkeit der Kulisse bei.
Einfügungsdämpfung und Schallleistungspegel des Strömungsgeräusches gemessen nach EN ISO 7235. Geeignet für Anforderungen in explosionsgefährdeten Bereichen (ATEX), Zone 1, 2, 21 und 22 (außerhalb) gemäß Richtlinie 1999/92/EG. Luftkanal entspricht nach DIN EN 15727 der Luftdichtheitsklasse C und Druckklasse 2.

Besondere Merkmale
- Erhöhte Einfügungsdämpfung im hochfrequenten Bereich
- Ausführung in Luftdichtheitsklasse C und Druckklasse 2 gemäß DIN EN 15727 Energieeinsparung durch strömungsgünstig profilierten Kulissenrahmen (bis zu 30 % niedrigere Druckdifferenzen)
- Hygienisch getestet und konform nach VDI 6022
- Große Abmessungen durch geteilte Ausführung möglich

Materialien und Oberflächen
- Luftkanal und Luftleitungsprofil aus verzinktem Stahlblech (1.0917) oder Edelstahl (1.4301) Winkelrahmen aus verzinktem L-Stahl (S235JRC2)
- Kulissenrahmen und Mittelsteg aus verzinktem Stahlblech (1.0917) oder Edelstahl (1.4301) Schalldämpferkulissen abriebfest kaschiert

Absorptionsmaterial (Mineralwolle)
- Nach EN 13501, Baustoffklasse A1, nicht brennbar
- RAL-Gütezeichen RAL-GZ 388
- Gesundheitlich unbedenklich durch hohe Biolöslichkeit nach TRGS 905 und EU-Richtlinie 97/69/EG
- Durch aufkaschiertes Glasseidengewebe vor Abrieb durch strömende Luft bis max. 20 m/s geschützt
- Inert gegenüber Pilz- und Bakterienwachstum gemäß DIN EN 846

TECHNISCHE DATEN & ABMESSUNGEN
- Ausführung: Mit Luftkanal
- Material: Stahlblech verzinkt (1.0917)
- Anschlussrahmen: Luftkanalprofil 30 mm
- Kulissenoberfläche: Glasseidengewebe
- Breite (B): 1.000 mm
- Höhe (H): 300 mm
- Länge in Luftrichtung (L): 1.500 mm
- Kulissendicke: 200 mm
- Spaltbreite: 133 mm
- Kulissenanzahl: 3 Stk.
- Gesamtgewicht: ca. 52 kg
- Montagehöhe: bis 3,60 m (oder nach örtlichem Erfordernis)

BETRIEBS- UND LEISTUNGSDATEN
- Volumenstrom: 3.350 m³/h
- Strömungsgeschwindigkeit im Spalt: 7,8 m/s
- Statische Druckdifferenz: max. 20 Pa
- Strömungsgeräusch: max. 32 dB(A)
- Strömungsgeräusch: max. 24 dB
- Strömungsgeräusch: max. 25 dB

Einf.-Dämpfung:
f [Hz]  63 125 250 500 1k 2k 4k 8k
De [dB]  4  10  19  39  45 37 23 15

Fabrikat der Planung:
Hersteller: 'TROX SE'
Typ: 'XS-F/1000x300x1500/3x200/P'

oder gleichwertig

Angebotenes Fabrikat:
Hersteller: '......................................'
Typ: '.....................................'

liefern und montieren
Menge: 2,000 St
Kostenträger: 431

**02.03.0060 Kulissen-Schalldämpfer 1300 x 500 x 1500mm**
*** wie Position 02.03.0050
Länge :  1.500 mm
Breite :  1.300 mm
Höhe :  500 mm
Anzahl Kulissen:  4 St
Kulissendicke:  200 mm
Gewicht:  81 kg
Volumenstrom:  5.600 m³/h
Druckverlust:  13 Pa

Einf.-Dämpfung:
 f  [Hz]  63  125  250  500  1k  2k  4k  8k
 De [dB]  4  11  19  40  47  39  24  16
Menge: 2,000 St
Kostenträger: 431

**02.03.0070 Kulissen-Schalldämpfer 1400 x 550 x 1500mm**
*** wie Position 02.03.0050
Länge :  1.500 mm
Breite :  1.400 mm
Höhe :  550 mm
Anzahl Kulissen:  4 St
Kulissendicke:  200 mm
Gewicht:  87 kg
Volumenstrom:  6.650 m³/h
Druckverlust:  9 Pa

Einf.-Dämpfung:
 f  [Hz]  63  125  250  500  1k  2k  4k  8k
 De [dB]  4  9  18  36  42  33  20  13
Menge: 2,000 St
Kostenträger: 431

**02.03.0080 Rohrschalldämpfer DN 125 L = 1.000 mm**
Rohrschalldämpfer in runder, starrer Bauform für raumlufttechnische Anlagen zur Reduzierung von Ventilator- und Strömungsgeräuschen. Einfügungsdämpfung und Schallleistungspegel des Strömungsgeräusches gemessen nach EN ISO 7235.
Gehäuse mit akustisch und thermisch wirksamer Absorptionsauskleidung. Ausführung aus verzinktem Stahlblech mit beidseitigen Anschlussstutzen, passend für runde Luftleitungen nach EN 1506 bzw. EN 13180. Luftdichtheitsklasse des Gehäuses gemäß DIN EN 15727 Klasse D.
Besondere Merkmale
- Einfügungsdämpfung gemessen nach EN ISO 7235
- Absorptionsmaterial nicht brennbar
- Luftdichtheitsklasse D nach DIN EN 15727
Materialien und Oberflächen
- Mantelrohr in glatter Ausführung aus verzinktem Stahlblech (1.0917)
- Gelochtes Innenrohr aus verzinktem Stahlblech (1.0917)
- Anschlussstutzen aus verzinktem Stahlblech (1.0917) mit Sicke
Absorptionsmaterial (Mineralwolle)
- Nach EN 13501-1, Baustoffklasse A1, nicht brennbar
- Gesundheitlich unbedenklich im Sinne der TRGS 905 und EU-Richtlinie 97/69/EG
- Durch am Innenrohr aufgebrachtes Vlies vor Abrieb durch strömende Luft bis max. 20 m/s geschützt
- Inert gegenüber Pilz- und Bakterienwachstum gemäß DIN EN 846
TECHNISCHE DATEN & ABMESSUNGEN
- Ausführung: Verzinkter Stahlblechmantel
- Anschlussvariante: Rohrstutzen mit Sicke, beidseitig
- Nenngröße (DN): 125 mm
- Nennlänge (L): 1.000 mm
- Packungsdicke: 50 mm
- Außendurchmesser (ca.): 225 mm
- Gesamtgewicht: ca. 7 kg
- Montagehöhe: bis 3,60 m (oder nach örtlichem Erfordernis)
BETRIEBS- UND LEISTUNGSDATEN
- Volumenstrom: 160 m³/h
- Strömungsgeschwindigkeit: 3,74 m/s
- Statische Druckdifferenz: max. 2 Pa
- Strömungsgeräusch: < 15 dB(A)
- Strömungsgeräusch: < 15 dB
- Strömungsgeräusch: < 15 dB
Einf.-Dämpfung:
 f  [Hz]  63  125  250  500  1k  2k  4k  8k
 De [dB]  4  7  12  23  38  41  28  20

Fabrikat der Planung:
Hersteller:  'TROX SE'
Typ:  'CA/125x1000/50'

oder gleichwertig

Angebotenes Fabrikat:

Hersteller:  '......................................'

Typ:  '.....................................'

liefern und montieren
Menge: 1,000 St
Kostenträger: 431

**02.03.0090 Volumenstromregler konstant DN 125**
Volumenstromregler in runder Bauform für konstante Volumenstromsysteme, mechanisch selbsttätig, ohne Hilfsenergie, für Zuluft oder Abluft, in acht Nenngrößen.
Inbetriebnahmebereiter Regler, bestehend aus dem Gehäuse mit leichtgängig gelagerter Regelklappe, Regelbalg und außenliegender Kurvenscheibe mit Blattfeder.
Volumenstromregler ohne Stellantrieb, sind werkseitig auf einen Referenz-Volumenstrom eingestellt, Einstellung des gewünschten Volumenstromes vor Ort.
Rohrstutzen mit Einlegesicke für Lippendichtung, passend für Luftleitungen nach EN 1506 oder EN 13180.
Gehäuse-Leckluftstrom nach EN 1751, Klasse C.

Besondere Merkmale
- Einstellen des Volumenstrom-Sollwertes ohne Werkzeuge von außen an einer Skala
- Hohe Regelgenauigkeit des eingestellten Volumenstromes
- Lageunabhängig

Materialien und Oberflächen
Ausführung verzinktes Stahlblech
- Gehäuse aus verzinktem Stahlblech
- Innenliegende Bauteile Nenngröße 80 – 125: Edelstahl 1.4301,
- Nenngröße 160 – 400: Verzinktes Stahlblech
- Regelbalg aus Polyurethan
- Gleitlager mit PTFE Gleitschicht
- Blattfeder aus rostfreiem Stahl

Mit Dämmschale
- Dämmschale aus verzinktem Stahlblech
- Gummiprofil zur Körperschallisolierung
- Auskleidung aus Mineralwolle

Mineralwolle
- Nach EN 13501, Baustoffklasse A1, nicht brennbar
- RAL-Gütezeichen RAL-GZ 388
- Gesundheitlich unbedenklich durch hohe Biolöslichkeit, nach TRGS 905 sowie EU-Richtlinie 97/69/EG

Technische Daten
Nenngrößen:  125 mm
Volumenstrombereich:  126 – 504 m³/h
Volumenstromregelbereich:  ca. 25 – 100 %
Mindestdruckdifferenz:  50 Pa

Fabrikat der Planung:
Hersteller:  'TROX SE'
Typ:  'RN-D/125/D2'

oder gleichwertig

Angebotenes Fabrikat:

Hersteller:  '......................................'

Typ:  '.....................................'

liefern, montieren und einstellen
Menge: 1,000 St
Kostenträger: 431

#### 02.04 Lüftungsgitter, Lüftungsventile

**02.04.0010 Tellerventil DN 200 Abluft**
Tellerventile in runder Ausführung, als Abluftdurchlass vorzugsweise für kleine Räume. Zum Einbau in Wände und abgehängte Decken.
Einbaufertige Komponente, bestehend aus dem Ventilgehäuse mit Traverse, dem Ventilteller mit Gewinde-spindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 200 mm
- Minimaler Volumenstrom : 50m³//h
- Maximaler Volumenstrom: 186 m³/h
Menge: 1,000 St
Kostenträger: 431

**02.04.0020 Wetterschutzgitter Außenluft**
Wetterschutzgitter Außenluft
Wetterschutzgitter in rechteckiger Bauform zum Schutz vor direkt eindringendem Regen sowie Laub und Vögeln durch Außenluft- und Fortluftöffnungen. Einbaufertige Komponente, bestehend aus Frontrahmen, regenabweisend und strömungsgünstig geformten Lamellen und rückseitigem Vogelschutzgitter.

BESONDERE MERKMALE
-  Flexible Anordnung und große Flächen möglich durch breiten- und/oder höhengeteilte Ausführung oder Bandausführung (Aluminium)
-  Geringe Druckdifferenz und niedriges Strömungsgeräusch durch strömungsgünstige Lamellen
-  Leichte und schnelle Montage durch umlaufenden Frontrahmen
-  Silikonfrei gefertigt

MATERIALIEN UND OBERFLÄCHEN
-  Frontrahmen, Trennsteg und Lamellen aus profiliertem, verzinktem Stahlblech
-  Welldrahtgitter aus verzinktem Stahl
-  Frontrahmen gelocht

VARIANTE
  Material: verzinktes Stahlblech
  Ausführung: Welldrahtgitter, Stahl verzinkt
  Rand: Mit Befestigungslöchern (Verwendung eines  Einbaurahmens möglich)
3700  Breite: 3700
825  Höhe: 825
  Einbaurahmen: Ohne
  Oberfläche: Standardausführung

PRODUKTDATEN
Strategie: Volumenstrom gegeben
Einbauvariante  Kanaleinbau, Außenluft
Volumenstrom qv  25.000  m³/h
Strömungsgeschwindigkeit v  2,34  m/s
Anströmfläche ABxH  3,0525  m²
Freier Querschnitt Afr  1,3675  m²
Anzahl n  2
Breite des Einzelgitters Bi  1.800  mm
Höhe des Einzelgitters Hi  825  mm
Breite der Einbauöffnung binst  3.715  mm
Höhe der Einbauöffnung hinst  840  mm
Gewicht m  56  kg

Akustische Ergebnisse
  Strömungsgeräusch
Δpt [Pa]  34
LW,A [dB(A)]  59
63Hz [dB]  54
125Hz [dB]  54
250Hz [dB]  57
500Hz [dB]  57
1kHz [dB]  56
2kHz [dB]  48
4kHz [dB]  37
8kHz [dB]  26
LW,NC [dB]  55
LW,NR [dB]  56

Hinweis:
Die Wetterschutzgitter-Abmaße sind auf die Bestandsöffnungen anzupassen! Ggf. andere Abmaße notwendig.

Liefern und montieren.

Fabrikat der Planung: TROX SE
Serie: WG/3700x825

oder gleichwertig

Angebotenes Fabrikat:

Hersteller:  '......................................'

Typ:  '.....................................'
Menge: 1,000 St
Kostenträger: 431

**02.04.0030 Luftmengenmessung je Prüfstelle**
Luftmengenmessung je Prüfstelle in Tabellenform
einschließlich Berechnung und Erfassung der Werte.
Ist und Soll Werte.
Übergabe bei der VOB-Abnahme
Menge: 1,000 St
Kostenträger: 431

#### 02.05 Rohrschellen und Befestigungsmaterial

**02.05.0010 Gummimatte Montagefuß 40 x 40cm**
Gummimatte unter Montagefuß

Abmessungen: 40 x 40cm

liefern und montieren
Menge: 60,000 St
Kostenträger: 439

**02.05.0020 Montagefuß zur Aufständerung von Installationen auf Dach**
Für die Montage von Luftkanälen, Rohrleitungen und Kabeltrassen auf Flachdächern
Zusätzlicher Schutz der Dachhaut dank Gummimatte
Kompatibel mit diversen Montageschienen
Das-Set ist ideal für die Montage von Luftkanälen, Rohrleitungen und Kabeltrassen auf Flachdächern. Zudem eignet sich dieses Set perfekt zur Herstellung von Rohrbrücken auf Flachdächern.

Technische Daten:
Abmessungen Fuß:  ca. 305 x 305 mm
Max. Last.  300 kg
Gewicht:  ca. 3,65 kg
Geeignet für Montageschienen: 21x41, 40x38, 41x41

Lieferumfang
2 x Fuß mit angeklebter Matte
4 x Halterung & Schrauben
1 x Montagehinweis

liefern und montieren
Menge: 60,000 St
Kostenträger: 439

**02.05.0030 Rohrschelle für WFR DN 125**
Rohrschelle zweiteilig, verzinkt, Material Stahl ST 22, mit 2 Verschlussschrauben in Ausführung Kombikreuzschlitz und Sicherungsscheibe, EPDM Profilgummieinlage für DIN 4109, Temperaturbeständig von - 30°C bis 100°C, Kombimutter M 8/ M10
Spannbereich: DN 125
inkl. Befestigungsmaterial
liefern und montieren
Menge: 4,000 St
Kostenträger: 431

### 03 Installationen im Gebäude 3.OG Lediglich Schachtinstallationen!

#### 03.01 Luftkanäle, Wickelfalzrohre und Zubehör

**03.01.0010 Stahlblechkanal aus sendzimierverzinktem Stahlblech KL=1.000mm**
*** Bezugsbeschreibung
mit den erforderlichen Kantungen als Versteifung, die Materialstärke ist entspechend der Kantenlänge zu wählen.
Stücklisten und Montagepläne sind vom AN zu erstellen. Die Kanäle erhalten Profilrahmen 20 mm mit 4 Schrauben-Eckverbindung, Profilrahmen gesichert mit Klammern oder Kanalschiebeleisten.
Kanalbefestigung mit Gewindestangen bis 500 mm Länge und verz. Kanalhalter in Z- oder L-Form mit Schalldämmteil bis 0,3 kN Belastbar in der erforderlichen Anzahl. Alle darüber hinausgehenden erforderlichen Befestigungsmaterialien werden in der Pos. Profilstahl abgerechnet.

Dichtheit nach DIN EN 16798-3 bzw. DIN EN 12237,
Klasse C,  neu ATC 3
Druckstufe DIN 24190/191 Reihe 1 + 4,
Fertigung nach DIN 18379/24157

bis Kantenlänge:  1000 mm

Die Abrechnung erfolgt gem. VOB/ DIN 18379.
Alle erforderlichen Dichtungs- und Befestigungs-materialien, Schalldämmstreifen etc. sind in die Einheitspreise einzukalkulieren.
Alle Kanalöffnungen sind schon bei der Anlieferung und während der gesamten Lagerzeit auf der Baustelle Dauerhaft zu verschließen.
Vor der Montage sind alle Kanäle auf Verschmutzung zu prüfen und gegebenenfalls zu reinigen. Nach der Montage sind alle Öffnungen zu Verschließen.

Montagehöhe:  bis 4 m
Menge: 66,000 m2
Kostenträger: 431

**03.01.0020 Kanalformteile aus sendzimierverzinktem Stahlblech KL=1.000mm**
*** wie Position 03.01.0010
Luftkanal als Formteil,

bis Kantenlänge:  1000 mm

Montagehöhe:  bis 4 m
Menge: 24,000 m2
Kostenträger: 431

**03.01.0030 Reinigungsdeckel für Kanäle, 400/200**
Revisionssdeckel für Rechteckkanal, aus Stahl verzinkt,
R-D 400 / 200,
einschl. Kanalausschnitt

liefern und montieren
Menge: 8,000 St
Kostenträger: 431

**03.01.0040 Reinigungsdeckel für Kanäle, 500/400**
Revisionssdeckel für Rechteckkanal, aus Stahl verzinkt,
R-D 500 / 400,
einschl. Kanalausschnitt

liefern und montieren
Menge: 4,000 St
Kostenträger: 431

#### 03.02 Kanalisolierung

*Hinweis: Steinwolledämmung Zu - und Abluft*

**03.02.0010 Wärmedämmung für Kanäle und Formteile 60 mm**
Luftkanalisolierung aus Mineralfasermatten 60 mm stark WLG 035 mit Alu-Gitterfolie incl. Form-u. Verbindungsstücke
inkl. Kanalformteile, Schalldämpfer, Kanäle

für Installation in den Schächten

Isoliermaterial:
Mineralwolle aluminiumkaschiert (min. 50 µm, nicht
brennbar nach DIN 4102, Stöße dauerhaft verklebt.
Isolierstärke:  60 mm
Montagehöhe:  bis 4 m

Zu -und Abluftkanäle

liefern und montieren

Wichtig: Wenn möglich auf 100 mm Dämmung gehen, abhängig vom Installationsraum in den Schächten und Dämmung im Dachraum.
Menge: 98,000 m2
Kostenträger: 431

#### 03.03 Feuerschutzklappen, Schalldämpfer und Zubehör

**03.03.0010 Verpressen von Brandschutzklappen**
Verpressen von Brandschutzklappen in Mauer- oder Deckendurchbrüchen.

Ringspalt bis 12 cm Ringsum

Brandschutzmörtel liefern und verpressen

Abrechnung nach m (Durchbruchsumfang)
Menge: 32,000 m
Kostenträger: 431

**03.03.0020 Brandschutzklappe, 250 x 700 x 500 mm**
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 250 mm
- Höhe (H): 700 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 2,000 St
Kostenträger: 431

**03.03.0030 Brandschutzklappe, 400 x 650 x 500 mm**
- Breite (B): 400 mm
- Höhe (H): 650 mm
- Einbaulänge (L): 500 mm
Menge: 2,000 St
Kostenträger: 431

**03.03.0040 Brandschutzklappe, 600 x 300 x 500 mm**
- Breite (B): 600 mm
- Höhe (H): 300 mm
- Einbaulänge (L): 500 mm
Menge: 2,000 St
Kostenträger: 431

**03.03.0050 Brandschutzklappe, 650 x 200 x 500 mm**
- Breite (B): 650 mm
- Höhe (H): 200 mm
- Einbaulänge (L): 500 mm
Menge: 2,000 St
Kostenträger: 431

**03.03.0060 Brandschutzklappe, 700 x 250 x 500 mm**
- Breite (B): 700 mm
- Höhe (H): 250 mm
- Einbaulänge (L): 500 mm
Menge: 1,000 St
Kostenträger: 431

**03.03.0070 Brandschutzklappe, 800 x 250 x 500 mm**
- Breite (B): 800 mm
- Höhe (H): 250 mm
- Einbaulänge (L): 500 mm
Menge: 1,000 St
Kostenträger: 431

**03.03.0080 Brandschutzklappe, 900 x 300 x 500 mm**
- Breite (B): 900 mm
- Höhe (H): 300 mm
- Einbaulänge (L): 500 mm
Menge: 2,000 St
Kostenträger: 431

### 04 Installationen im Gebäude 2.OG

#### 04.01 Luftkanäle, Wickelfalzrohre und Zubehör

**04.01.0010 Stahlblechkanal aus sendzimierverzinktem Stahlblech KL=500mm**
*** Bezugsbeschreibung
mit den erforderlichen Kantungen als Versteifung, die Materialstärke ist entspechend der Kantenlänge zu wählen.
Stücklisten und Montagepläne sind vom AN zu erstellen. Die Kanäle erhalten Profilrahmen 20 mm mit 4 Schrauben-Eckverbindung, Profilrahmen gesichert mit Klammern oder Kanalschiebeleisten.
Kanalbefestigung mit Gewindestangen bis 500 mm Länge und verz. Kanalhalter in Z- oder L-Form mit Schalldämmteil bis 0,3 kN Belastbar in der erforderlichen Anzahl. Alle darüber hinausgehenden erforderlichen Befestigungsmaterialien werden in der Pos. Profilstahl abgerechnet.

Dichtheit nach DIN EN 16798-3 bzw. DIN EN 12237,
Klasse C,  neu ATC 3
Druckstufe DIN 24190/191 Reihe 1 + 4,
Fertigung nach DIN 18379/24157

bis Kantenlänge:  500 mm

Die Abrechnung erfolgt gem. VOB/ DIN 18379.
Alle erforderlichen Dichtungs- und Befestigungs-materialien, Schalldämmstreifen etc. sind in die Einheitspreise einzukalkulieren.
Alle Kanalöffnungen sind schon bei der Anlieferung und während der gesamten Lagerzeit auf der Baustelle Dauerhaft zu verschließen.
Vor der Montage sind alle Kanäle auf Verschmutzung zu prüfen und gegebenenfalls zu reinigen. Nach der Montage sind alle Öffnungen zu Verschließen.

Montagehöhe:  bis 4 m
Menge: 64,000 m2
Kostenträger: 431

**04.01.0020 Stahlblechkanal aus sendzimierverzinktem Stahlblech KL=1.000mm**
*** wie Position 04.01.0010
bis Kantenlänge:  1000 mm

Montagehöhe:  bis 4 m
Menge: 64,000 m2
Kostenträger: 431

**04.01.0030 Kanalformteile aus sendzimierverzinktem Stahlblech KL= 500mm**
*** wie Position 04.01.0010
Luftkanal als Formteil,

bis Kantenlänge:  500 mm

Montagehöhe:  bis 4 m
Menge: 137,000 m2
Kostenträger: 431

**04.01.0040 Kanalformteile aus sendzimierverzinktem Stahlblech KL=1.000mm**
*** wie Position 04.01.0010
Luftkanal als Formteil,

bis Kantenlänge:  1000 mm

Montagehöhe:  bis 4 m
Menge: 100,000 m2
Kostenträger: 431

**04.01.0050 Wickelfalzrohr verz. DN 80**
*** Bezugsbeschreibung
Wickelfalzrohr aus verzinktem Stahlblech nach DIN EN 1506 und DIN EN 12237. Die Verbindungen der Rohre und Formstücke erfolgt mittels Steckverbindungen mit werkseitig fest montierter Doppellippendichtung aus alterungsbeständigem EPDM-Gummi, temperaturbe-ständig von -30 bis + 100° C.
Montage nach Herstellermontageanleitung.

Nennweiten 80 bis 250 für selbstsicherndes Stecksystem (Click) zur schraubenlosen Verbindung mit vorgeprägten Sicherungsnocken. Bauseitiges Zuschnei-den der Rohre in den Dimensionen 100 bis 250 und prägen der Sicherungsnocken (Click) mittels vom Hersteller empfohlenem Werkzeug.

Material: verzinktes Stahlblech
Dichtheitsklasse C nach DIN EN 12237.

Nennweite:  DN 80

liefern und montieren
Montagehöhe: bis 3,5 m
Menge: 39,000 m
Kostenträger: 431

**04.01.0060 Wickelfalzrohr verz. DN 100**
*** wie Position 04.01.0050
DN 100
Menge: 143,000 m
Kostenträger: 431

**04.01.0070 Wickelfalzrohr verz. DN 125**
*** wie Position 04.01.0050
DN 125
Menge: 91,000 m
Kostenträger: 431

**04.01.0080 Wickelfalzrohr verz. DN 160**
*** wie Position 04.01.0050
DN 160
Menge: 25,000 m
Kostenträger: 431

**04.01.0090 Wickelfalzrohr verz. DN 180**
*** wie Position 04.01.0050
DN 180
Menge: 2,000 m
Kostenträger: 431

**04.01.0100 Wickelfalzrohr verz. DN 200**
*** wie Position 04.01.0050
DN 200
Menge: 19,000 m
Kostenträger: 431

**04.01.0110 Verz. Bogen DN 80 - 90°**
*** Bezugsbeschreibung
DN 80,  15° - 90°,  (gepreßte Halbschalen), ggf. mit separaten
Verbindungsmuffen für direkte Formteilverbindung

Blechstärke nach DIN 24145, mit
Gummidoppellippenabdichtung Klasse C
Abmessung: gemäß Herstellerangaben

Nenndruckbereich: +- 2000 Pa
Leckverlust: max. 5% bei 1000 Pa

Montagehöhe: bis 4 m

liefern und montieren
Menge: 26,000 St
Kostenträger: 431

**04.01.0120 Verz. Bogen DN 100 - 90°**
*** wie Position 04.01.0110
DN 100, 90°
Menge: 76,000 St
Kostenträger: 431

**04.01.0130 Verz. Bogen DN 125 - 90°**
*** wie Position 04.01.0110
DN 125, 90°
Menge: 38,000 St
Kostenträger: 431

**04.01.0140 Verz. Bogen DN 160 - 90°**
*** wie Position 04.01.0110
DN 160, 90°
Menge: 7,000 St
Kostenträger: 431

**04.01.0150 Verz. Bogen DN 200 - 90°**
*** wie Position 04.01.0110
DN 200, 90°
Menge: 3,000 St
Kostenträger: 431

**04.01.0160 Verz. Bogen DN 250 - 90°**
*** wie Position 04.01.0110
DN 250, 90°
Menge: 2,000 St
Kostenträger: 431

**04.01.0170 Verz. Etagenbogen DN 100**
*** Bezugsbeschreibung
Etagenbogen für Wickelfalz- und längsgefalzte Rohre
- Beschreibung: Etagenbogen (Rohrsprung) zur Achsversatzüberbrückung in Lüftungsrohrleitungen.
- Ausführung: Nach DIN EN 12237 und DIN EN 1506 in Dichtheitsklasse D bzw. ATC 2 gemäß DIN EN 16798-3, unabhängig durch Eurovent (oder gleichwertig) zertifiziert.
- Dichtung: Steckverbindungen mit werksseitig fest montierter Doppellippendichtung aus alterungsbeständigem EPDM-Gummi, temperaturbeständig von -30 °C bis +100 °C.
- Verbindungssystem: Nennweiten 80 bis 315 mm mit integriertem, selbstsicherndem Rast- bzw. Stecksystem zur weitestgehend schraubenlosen Montage.
- Material: Verzinktes Stahlblech.
Menge: 7,000 St
Kostenträger: 431

**04.01.0180 Verz. Etagenbogen DN 125**
*** wie Position 04.01.0170
DN 125
Menge: 6,000 St
Kostenträger: 431

**04.01.0190 Verz. Etagenbogen DN 160**
*** wie Position 04.01.0180
DN 160
Menge: 1,000 St
Kostenträger: 431

**04.01.0200 Verz. T-Stücke DN 100 x 80 x 100 - 90°**
*** Bezugsbeschreibung
DN 100 x 80 x 100 - 90°
ggf. mit separaten Verbindungsmuffen bei direkten
Formteilverbindungen

Blechstärke nach DIN 24145, mit
Gummidoppellippenabdichtung Klasse C
Abmessung: gemäß Herstellerangaben

Nenndruckbereich: +- 2000 Pa
Leckverlust: max. 5% bei 1000 Pa

Montagehöhe: bis 4 m

liefern und montieren
Menge: 5,000 St
Kostenträger: 431

**04.01.0210 Verz. T-Stücke DN 100 x 100 x 100 - 90°**
*** wie Position 04.01.0200
DN 100 x 100 x 100 - 90°
Menge: 3,000 St
Kostenträger: 431

**04.01.0220 Verz. T-Stücke DN 125 x 80 x 125 - 90°**
*** wie Position 04.01.0200
DN 125 x 80 x 125 - 90°
Menge: 2,000 St
Kostenträger: 431

**04.01.0230 Verz. T-Stücke DN 125 x 100 x 125 - 90°**
*** wie Position 04.01.0200
DN 125 x 100 x 125 - 90°
Menge: 8,000 St
Kostenträger: 431

**04.01.0240 Verz. T-Stücke DN 125 x 125 x 125 - 90°**
*** wie Position 04.01.0200
DN 125 x 125 x 125 - 90°
Menge: 1,000 St
Kostenträger: 431

**04.01.0250 Verz. T-Stücke DN 160 x 80 x 160 - 90°**
*** wie Position 04.01.0200
DN 160 x 80 x 160 - 90°
Menge: 4,000 St
Kostenträger: 431

**04.01.0260 Verz. T-Stücke DN 160 x 100 x 160 - 90°**
*** wie Position 04.01.0200
Wie in Ausführungsbeschreibung 3.1.220. beschrieben. jedoch

DN 160 x 100 x 160 - 90°
Menge: 5,000 St
Kostenträger: 431

**04.01.0270 Verz. T-Stücke DN 160 x 125 x 160 - 90°**
*** wie Position 04.01.0200
DN 160 x 125 x 160 - 90°
Menge: 1,000 St
Kostenträger: 431

**04.01.0280 Verz. T-Stücke DN 160 x 160 x 160 - 90°**
*** wie Position 04.01.0200
DN 160 x 160 x 160 - 90°
Menge: 2,000 St
Kostenträger: 431

**04.01.0290 Verz. T-Stücke DN 180 x 80 x 180 - 90°**
*** wie Position 04.01.0200
DN 180 x 80 x 180 - 90°
Menge: 1,000 St
Kostenträger: 431

**04.01.0300 Verz. T-Stücke DN 200 x 80 x 200 - 90°**
*** wie Position 04.01.0200
DN 200 x 80 x 200 - 90°
Menge: 1,000 St
Kostenträger: 431

**04.01.0310 Verz. T-Stücke DN 200 x 100 x 200 - 90°**
*** wie Position 04.01.0200
DN 200 x 100 x 200 - 90°
Menge: 7,000 St
Kostenträger: 431

**04.01.0320 Verz. Red-Stücke DN 100 x 80**
*** Bezugsbeschreibung
mit Gummilippenabdichtung DN 100 x 80,
ggf. mit separaten Verbindungsmuffen bei direkten
Formteilverbindungen

Blechstärke nach DIN 24145, mit
Gummidoppellippenabdichtung Klasse C
Abmessung: gemäß Herstellerangaben

Nenndruckbereich: +- 2000 Pa
Leckverlust: max. 5% bei 1000 Pa

Montagehöhe: bis 4 m

liefern und montieren
Menge: 89,000 St
Kostenträger: 431

**04.01.0330 Verz. Red-Stücke DN 125 x 80**
*** wie Position 04.01.0320
DN 125 x 80
Menge: 2,000 St
Kostenträger: 431

**04.01.0340 Verz. Red-Stücke DN 125 x 100**
*** wie Position 04.01.0320
DN 125 x 100
Menge: 59,000 St
Kostenträger: 431

**04.01.0350 Verz. Red-Stücke DN 160 x 100**
*** wie Position 04.01.0320
DN 160 x 100
Menge: 12,000 St
Kostenträger: 431

**04.01.0360 Verz. Red-Stücke DN 160 x 125**
*** wie Position 04.01.0320
DN 160 x 125
Menge: 16,000 St
Kostenträger: 431

**04.01.0370 Verz. Red-Stücke DN 200 x 125**
*** wie Position 04.01.0320
DN 200 x 125
Menge: 3,000 St
Kostenträger: 431

**04.01.0380 Verz. Red-Stücke DN 200 x 160**
*** wie Position 04.01.0320
DN 200 x 160
Menge: 6,000 St
Kostenträger: 431

**04.01.0390 Verz. Muffe DN 80**
*** Bezugsbeschreibung
Blechstärke nach DIN 24145, mit Gummidoppellippenab-dichtung Klasse C
Abmessung: gemäß Herstellerangaben

Nenndruckbereich:  +- 2000 Pa
Leckverlust:  max. 5% bei 1000 Pa

Montagehöhe:  bis 4 m
Menge: 77,000 St
Kostenträger: 431

**04.01.0400 Verz. Muffe DN 100**
*** wie Position 04.01.0390
DN 100
Menge: 169,000 St
Kostenträger: 431

**04.01.0410 Verz. Muffe DN 125**
*** wie Position 04.01.0390
DN 125
Menge: 53,000 St
Kostenträger: 431

**04.01.0420 Verz. Muffe DN 160**
*** wie Position 04.01.0390
DN 160
Menge: 21,000 St
Kostenträger: 431

**04.01.0430 Verz. Muffe DN 180**
*** wie Position 04.01.0390
DN 180
Menge: 1,000 St
Kostenträger: 431

**04.01.0440 Verz. Muffe DN 200**
*** wie Position 04.01.0390
DN 200
Menge: 5,000 St
Kostenträger: 431

**04.01.0450 Verz. Muffe DN 250**
*** wie Position 04.01.0390
DN 250
Menge: 2,000 St
Kostenträger: 431

**04.01.0460 Verz. Steckverbinder DN 80**
*** Bezugsbeschreibung
Blechstärke nach DIN 24145, mit Gummidoppellippenab-dichtung Klasse C
Abmessung: gemäß Herstellerangaben

Nenndruckbereich:  +- 2000 Pa
Leckverlust:  max. 5% bei 1000 Pa

Montagehöhe:  bis 4 m
Menge: 5,000 St
Kostenträger: 431

**04.01.0470 Verz. Steckverbinder DN 100**
*** wie Position 04.01.0460
DN 100
Menge: 58,000 St
Kostenträger: 431

**04.01.0480 Verz. Steckverbinder DN 125**
*** wie Position 04.01.0460
DN 125
Menge: 27,000 St
Kostenträger: 431

**04.01.0490 Verz. Steckverbinder DN 160**
*** wie Position 04.01.0460
DN 160
Menge: 3,000 St
Kostenträger: 431

**04.01.0500 Verz. Steckverbinder DN 200**
*** wie Position 04.01.0460
DN 200
Menge: 2,000 St
Kostenträger: 431

**04.01.0510 Verz. Steckverbinder DN 250**
*** wie Position 04.01.0460
DN 250
Menge: 1,000 St
Kostenträger: 431

**04.01.0520 Verz. Bundkragen DN 80**
*** Bezugsbeschreibung
mit Ausschnitt in Blechkanälen

Blechstärke nach DIN 24145, mit Gummidoppellippenab-dichtung Klasse C

Abmessung:  gemäß Herstellerangaben

Nenndruckbereich:  +- 2000 Pa
Leckverlust:  max. 5% bei 1000 Pa

Montagehöhe:  bis 4 m
Menge: 5,000 St
Kostenträger: 431

**04.01.0530 Verz. Bundkragen DN 100**
*** wie Position 04.01.0520
DN 100
Menge: 18,000 St
Kostenträger: 431

**04.01.0540 Verz. Bundkragen DN 125**
*** wie Position 04.01.0520
DN 125
Menge: 15,000 St
Kostenträger: 431

**04.01.0550 Verz. Bundkragen DN 160**
*** wie Position 04.01.0520
DN 160
Menge: 4,000 St
Kostenträger: 431

**04.01.0560 Verz. Bundkragen DN 200**
*** wie Position 04.01.0520
DN 200
Menge: 2,000 St
Kostenträger: 431

**04.01.0570 Flex-Rohr DN 100**
*** Bezugsbeschreibung
Flex-Rohr aus Alu 2-lagig, DIN 4102 DN 100
Anwendung: Anschluß der Strangenden an
Dachdurchführungen, Verbindungsleitungen
Verbindung: Stecknippel an Rohr und Formteile
Abdichrtung: Kalt- oder Warmschrumpfband
Nenndruckbereich: +- 1000 Pa

mit Dicht-, Befestigungs- Anschlussmaterial.

Hinweis: Abrechnung nach Montagelänge, nicht nach Liefer- oder Verpackungslänge.

liefern und montieren
Menge: 32,000 m
Kostenträger: 431

**04.01.0580 Flex-Rohr DN 125**
*** wie Position 04.01.0570
DN 125
Menge: 31,000 m
Kostenträger: 431

**04.01.0590 Flex-Rohr DN 160**
*** wie Position 04.01.0570
DN 160
Menge: 8,000 m
Kostenträger: 431

**04.01.0600 Flex-Rohr DN 200**
*** wie Position 04.01.0570
DN 200
Menge: 8,000 m
Kostenträger: 431

**04.01.0610 Flex-Rohr DN 250**
*** wie Position 04.01.0570
DN 250
Menge: 3,000 m
Kostenträger: 431

**04.01.0620 Enddeckel DN 125**
Ausführung: Nach DIN EN 12237 und DIN EN 1506 in Dichtheitsklasse D bzw. ATC 2 gemäß DIN EN 16798-3, unabhängig durch Eurovent (oder gleichwertig) zertifiziert.
Dichtung: Steckverbindungen mit werksseitig fest montierter Doppellippendichtung aus alterungsbeständigem EPDM-Gummi, temperaturbeständig von -30 °C bis +100 °C.
Verbindungssystem: Nennweiten 80 bis 315 mm mit integriertem, selbstsicherndem Rast- bzw. Stecksystem zur weitestgehend schraubenlosen Montage.
Material: Verzinktes Stahlblech.
Menge: 2,000 St
Kostenträger: 431

**04.01.0630 Reinigungsdeckel für Rohre, 180/80**
Revisionsdeckel für Rohre, aus Stahl verzinkt,
RR-D 180/80, für Rohre - Ø = 100 bis 200
Menge: 75,000 St
Kostenträger: 431

**04.01.0640 Reinigungsdeckel für Rohre, 200/100**
Revisionssdeckel für Rohre, aus Stahl verzinkt,
RR-D 200/100, für Rohre - Ø = 200 bis 315

liefern und montieren
Menge: 5,000 St
Kostenträger: 431

**04.01.0650 Reinigungsdeckel für Kanal, 300/100**
Revisionssdeckel für Rechteckkanal, aus Stahl verzinkt,
R-D 300 / 100,
einschl. Kanalausschnitt

liefern und montieren
Menge: 18,000 St
Kostenträger: 431

**04.01.0660 Reinigungsdeckel für Kanal, 400/200**
Revisionssdeckel für Rechteckkanal, aus Stahl verzinkt,
R-D 400 / 200,
einschl. Kanalausschnitt

liefern und montieren
Menge: 28,000 St
Kostenträger: 431

**04.01.0670 Reinigungsdeckel für Kanal, 500/400**
Revisionssdeckel für Rechteckkanal, aus Stahl verzinkt,
R-D 500 / 400,
einschl. Kanalausschnitt

liefern und montieren
Menge: 8,000 St
Kostenträger: 431

#### 04.02 Kanalisolierung

**04.02.0010 Wärmedämmung für Kanäle und Formteile 30 mm**
Luftkanalisolierung aus Mineralfasermatten 30 mm stark WLG 035 mit Alu-Gitterfolie incl. Form-u. Verbindungsstücke
inkl. Kanalformteile, Schalldämpfer, Kanäle

Isoliermaterial:
Mineralwolle aluminiumkaschiert (min. 50 µm, nicht
brennbar nach DIN 4102, Stöße dauerhaft verklebt.
Isolierstärke:  30 mm
Montagehöhe:  4m

Zu -und Abluftkanäle im Gebäude

liefern und montieren
Menge: 398,000 m2
Kostenträger: 431

**04.02.0020 Wärmedämmung für WFRohre und Formteile 30 mm**
Luftkanalisolierung aus Mineralfasermatten 30 mm stark WLG 035 mit Alu-Gitterfolie incl. Form-u. Verbindungsstücke
inkl. Rohrformteile, Schalldämpfer, Rohre

Isoliermaterial:
Mineralwolle aluminiumkaschiert (min. 50 µm, nicht
brennbar nach DIN 4102, Stöße dauerhaft verklebt.
Isolierstärke:  30 mm
Montagehöhe:  4 m

Zu -und Abluftrohre im Gebäude

liefern und montieren
Menge: 283,000 m2
Kostenträger: 431

#### 04.03 Feuerschutzklappen, Schalldämpfer und Zubehör

**04.03.0010 Verpressen von Brandschutzklappen**
Verpressen von Brandschutzklappen in Mauer- oder Deckendurchbrüchen.

Ringspalt bis 12 cm Ringsum

Brandschutzmörtel liefern und verpressen

Abrechnung nach m (Durchbruchsumfang)
Menge: 46,100 m
Kostenträger: 431

**04.03.0020 Brandschutzklappe, 200 x 250 x 500 mm**
*** Bezugsbeschreibung
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 200 mm
- Höhe (H): 250 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 1,000 St
Kostenträger: 431

**04.03.0030 Brandschutzklappe, 250 x 250 x 500 mm**
*** wie Position 04.03.0020
- Breite (B): 250 mm
- Höhe (H): 250 mm
- Einbaulänge (L): 500 mm
Menge: 2,000 St
Kostenträger: 431

**04.03.0040 Brandschutzklappe, 300 x 200 x 500 mm**
*** wie Position 04.03.0020
- Breite (B): 300 mm
- Höhe (H): 200 mm
- Einbaulänge (L): 500 mm
Menge: 1,000 St
Kostenträger: 431

**04.03.0050 Brandschutzklappe, 450 x 250 x 500 mm**
*** wie Position 04.03.0020
- Breite (B): 450 mm
- Höhe (H): 250 mm
- Einbaulänge (L): 500 mm
Menge: 1,000 St
Kostenträger: 431

**04.03.0060 Brandschutzklappe, 500 x 250 x 500 mm**
*** wie Position 04.03.0020
- Breite (B): 500 mm
- Höhe (H): 250 mm
- Einbaulänge (L): 500 mm
Menge: 1,000 St
Kostenträger: 431

**04.03.0070 Brandschutzklappe, 650 x 200 x 500 mm**
*** wie Position 04.03.0020
- Breite (B): 650 mm
- Höhe (H): 200 mm
- Einbaulänge (L): 500 mm
Menge: 2,000 St
Kostenträger: 431

**04.03.0080 Brandschutzklappe, 650 x 400 x 500 mm**
*** wie Position 04.03.0020
- Breite (B): 650 mm
- Höhe (H): 400 mm
- Einbaulänge (L): 500 mm
Menge: 1,000 St
Kostenträger: 431

**04.03.0090 Brandschutzklappe, 750 x 200 x 500 mm**
*** wie Position 04.03.0020
- Breite (B): 750 mm
- Höhe (H): 200 mm
- Einbaulänge (L): 500 mm
Menge: 2,000 St
Kostenträger: 431

**04.03.0100 Brandschutzklappe, 900 x 300 x 500 mm**
*** wie Position 04.03.0020
- Breite (B): 900 mm
- Höhe (H): 300 mm
- Einbaulänge (L): 500 mm
Menge: 4,000 St
Kostenträger: 431

**04.03.0110 Brandschutzklappe, rund Ø 100 mm**
*** Bezugsbeschreibung
Brandschutzklappe nach DIN EN 15650, wartungsfrei, mit CE-Kennzeichnung und Leistungserklärung (DoP). Feuerwiderstandsklasse EI 90 (v_e, h_o, i <-> o) S nach EN 13501-3 bzw. mit Verwendbarkeitsnachweis für den Einbau in massiven Wänden/Decken, Leichtbauwänden und Schachtwänden.

Luftdichtes Gehäuse aus feuerbeständigen, korrosionsfesten Materialien mit Steckverbindungen und Lippendichtungen für direkten Anschluss an runde Lüftungsleitungen. Klappenblatt aus feuerbeständigem Kalziumsilikat mit wartungsfreier Lagerung. Strömungsgünstiger, großer freier Querschnitt für minimale Druckverluste und geringes Strömungsgeräusch. Dichtheitsklasse des Gehauses nach DIN EN 1751 Klasse C (oder höher) sowie Dichtheitsklasse des Klappenblatts Klasse 2.

Antrieb / Auslösung / Ansteuerung
Thermische Auslösung bei 70 °C. Betätigung über elektrischen Federrücklaufmotor 24 V AC/DC mit integrierten Endschaltern für die Stellungsanzeigen „AUF“ und „ZU“.

Der Antrieb muss zur Fernauslösung durch Unterbrechung der Versorgungsspannung befähigt sein. Das Öffnen und Schließen der Klappe zu Test- und Funktionskontrollen sowie das Wiederöffnen nach einer Handauslösung bzw. Fernauslösung muss motorisch über das Anlegen/Zuschalten der Versorgungsspannung erfolgen.

TECHNISCHE DATEN & ABMESSUNGEN
- Feuerwiderstandsklasse: EI 90 (ve, ho, i <-> o) S
- Nennweite: DN 100 mm
- Einbaulänge (L): 320 mm
- Anschluss: Steckverbindungen mit Lippendichtungen
- Klappenblatt: Kalziumsilikat
- Antrieb: Federrücklaufmotor 24 V (mit Endschaltern AUF/ZU)
- Funktionen Antrieb: Fernauslösung (Spannungsunterbrechung), motorisches Öffnen/Schließen zu Prüfzwecken
- Auslösetemperatur: 70 °C
- Wartungsfreiheit: Wartungsfrei gemäß Herstellervorgabe

Fabrikat der Planung:
Hersteller:  'Wildeboer Bauteile GmbH'
Typ:  'FR90 (Baureihe FR92) mit M24-10/F'

oder gleichwertig

Angebotenes Fabrikat:

Hersteller:  '......................................'

Typ:  '.....................................'

liefern und montieren
Menge: 14,000 St
Kostenträger: 431

**04.03.0120 Brandschutzklappe, rund Ø 125 mm**
*** wie Position 04.03.0110
DN 125
Menge: 2,000 St
Kostenträger: 431

**04.03.0130 Brandschutzklappe, rund Ø 200 mm**
*** wie Position 04.03.0110
DN 200
Menge: 2,000 St
Kostenträger: 431

**04.03.0140 Elastischer Stutzen 200 x 250**
*** Bezugsbeschreibung
Elastischer Verbindungsstutzen zur körperschallentkoppelten Verbindung und zur Kompensation von Zug-/Druckkräften an Brandschutzklappen und Kanalinstallation.
- Balgmaterial: Polyestergewebe mit cadmiumfreier Beschichtung
- Baustoffklasse: Schwerentflammbar (B1 nach DIN 4102 / B-s2,d0 nach EN 13501-1)
- Hygienekonformität: Nachgewiesen gemäß VDI 6022-1, VDI 3803-1 sowie DIN 1946-4
- Ausführung: Mit beidseitigem Anschlussrahmen/Steckverbindungen, luftdicht
- Abmessungen: Gestreckte Länge ca. 210 mm, axiale Dehnungsaufnahme min. 100 mm
Breite x Höhe (BxH in mm): 200 x 250
Menge: 3,000 St
Kostenträger: 431

**04.03.0150 Elastischer Stutzen 250 x 250**
*** wie Position 04.03.0140
Breite x Höhe (BxH in mm): 250 x 250
Menge: 6,000 St
Kostenträger: 431

**04.03.0160 Elastischer Stutzen 300 x 200**
*** wie Position 04.03.0150
Breite x Höhe (BxH in mm): 300 x 200
Menge: 2,000 St
Kostenträger: 431

**04.03.0170 Elastischer Stutzen 350 x 250**
*** wie Position 04.03.0150
Breite x Höhe (BxH in mm): 350 x 250
Menge: 1,000 St
Kostenträger: 431

**04.03.0180 Elastischer Stutzen 400 x 250**
*** wie Position 04.03.0150
Breite x Höhe (BxH in mm): 400 x 250
Menge: 1,000 St
Kostenträger: 431

**04.03.0190 Elastischer Stutzen 450 x 250**
*** wie Position 04.03.0150
Breite x Höhe (BxH in mm): 450 x 250
Menge: 2,000 St
Kostenträger: 431

**04.03.0200 Elastischer Stutzen 500 x 250**
*** wie Position 04.03.0150
Breite x Höhe (BxH in mm): 500 x 250
Menge: 2,000 St
Kostenträger: 431

**04.03.0210 Elastische Stutzen Ø 100 mm**
*** Bezugsbeschreibung
Elastischer Verbindungsstutzen zur körperschallentkoppelten Verbindung und zur Kompensation von Zug-/Druckkräften an Brandschutzklappen.
- Balgmaterial: Polyestergewebe mit cadmiumfreier Beschichtung
- Baustoffklasse: Schwerentflammbar (B1 nach DIN 4102 / B-s2,d0 nach EN 13501-1)
- Hygienekonformität: Nachgewiesen gemäß VDI 6022-1, VDI 3803-1 sowie DIN 1946-4
- Ausführung: Mit beidseitigem Anschlussrahmen/Steckverbindungen, luftdicht
- Abmessungen: Gestreckte Länge ca. 210 mm, axiale Dehnungsaufnahme min. 100 mm
- Nennweite: DN 100 mm
Menge: 20,000 St
Kostenträger: 431

**04.03.0220 Elastische Stutzen Ø 160 mm**
*** wie Position 04.03.0210
Nennweite: DN 160 mm
Menge: 1,000 St
Kostenträger: 431

**04.03.0230 Elastische Stutzen Ø 200 mm**
*** wie Position 04.03.0220
Nennweite: DN 200 mm
Menge: 4,000 St
Kostenträger: 431

**04.03.0240 Kulissen-Schalldämpfer 300 x 200 x 1000 mm**
*** Bezugsbeschreibung
Kulissenschalldämpfer zur Reduzierung von Ventilator- und Strömungsgeräuschen in raumlufttechnischen Anlagen. Dämpfungswirkung durch Absorption. Energiesparende sowie hygienisch getestete und zertifizierte Ausführung.
Kulissenschalldämpfer bestehend aus einem Luftkanal mit Luftleitungsanschlüssen und integrierten Schalldämpferkulissen oder als Kulisseneinbausatz. Die Schalldämpferkulissen verfügen über einen strömungsgünstig profilierten Kulissenrahmen (Radius 20 mm) und Absorptionsmaterial. Der Kulissenrahmen reduziert Druckverluste und führt zu einem geringeren Strömungsgeräusch. Die Profilierung sowie die umgefalzten Rahmenenden tragen zur Steifigkeit der Kulisse bei.
Einfügungsdämpfung und Schallleistungspegel des Strömungsgeräusches gemessen nach EN ISO 7235. Geeignet für Anforderungen in explosionsgefährdeten Bereichen (ATEX), Zone 1, 2, 21 und 22 (außerhalb) gemäß Richtlinie 1999/92/EG. Luftkanal entspricht nach DIN EN 15727 der Luftdichtheitsklasse C und Druckklasse 2.

Besondere Merkmale
- Erhöhte Einfügungsdämpfung im hochfrequenten Bereich
- Ausführung in Luftdichtheitsklasse C und Druckklasse 2 gemäß DIN EN 15727 Energieeinsparung durch strömungsgünstig profilierten Kulissenrahmen (bis zu 30 % niedrigere Druckdifferenzen)
- Hygienisch getestet und konform nach VDI 6022
- Große Abmessungen durch geteilte Ausführung möglich

Materialien und Oberflächen
- Luftkanal und Luftleitungsprofil aus verzinktem Stahlblech (1.0917) oder Edelstahl (1.4301) Winkelrahmen aus verzinktem L-Stahl (S235JRC2)
- Kulissenrahmen und Mittelsteg aus verzinktem Stahlblech (1.0917) oder Edelstahl (1.4301) Schalldämpferkulissen abriebfest kaschiert

Absorptionsmaterial (Mineralwolle)
- Nach EN 13501, Baustoffklasse A1, nicht brennbar
- RAL-Gütezeichen RAL-GZ 388
- Gesundheitlich unbedenklich durch hohe Biolöslichkeit nach TRGS 905 und EU-Richtlinie 97/69/EG
- Durch aufkaschiertes Glasseidengewebe vor Abrieb durch strömende Luft bis max. 20 m/s geschützt
- Inert gegenüber Pilz- und Bakterienwachstum gemäß DIN EN 846

TECHNISCHE DATEN & ABMESSUNGEN
- Ausführung: Mit Luftkanal
- Material: Stahlblech verzinkt (1.0917)
- Anschlussrahmen: Luftkanalprofil 30 mm
- Kulissenoberfläche: Glasseidengewebe
- Breite (B): 300 mm
- Höhe (H): 200 mm
- Länge in Luftrichtung (L): 1.000 mm
- Kulissendicke: 200 mm
- Spaltbreite: 100 mm
- Kulissenanzahl: 1 Stk.
- Gesamtgewicht: ca. 12 kg
- Montagehöhe: bis 3,60 m (oder nach örtlichem Erfordernis)

BETRIEBS- UND LEISTUNGSDATEN
- Volumenstrom: 720 m³/h
- Strömungsgeschwindigkeit im Spalt: 10 m/s
- Statische Druckdifferenz: max. 20 Pa
- Strömungsgeräusch: 38 dB(A)
- Strömungsgeräusch: 22 dB
- Strömungsgeräusch: 24 dB

Einf.-Dämpfung:
f [Hz]  63 125 250 500 1k 2k 4k 8k
De [dB]  4  9  16  32  41 35 23 16

Fabrikat der Planung:
Hersteller: 'TROX SE'
Typ: 'XS-F/300x200x1000/1x200/P'

oder gleichwertig

Angebotenes Fabrikat:
Hersteller: '......................................'
Typ: '.....................................'

liefern und montieren
Menge: 2,000 St
Kostenträger: 431

**04.03.0250 Kulissen-Schalldämpfer 200 x 200 x 1000mm**
*** wie Position 04.03.0240
Länge :  1.000 mm
Breite :  200 mm
Höhe :  200 mm
Anzahl Kulissen:  1 St
Kulissendicke:  100 mm
Gewicht:  9 kg
Volumenstrom:  360 m³/h
Druckverlust:  7 Pa

Einf.-Dämpfung:
 f  [Hz]  63  125  250  500  1k  2k  4k  8k
 De [dB]  5  5  8  23  36  33  23  15
Menge: 2,000 St
Kostenträger: 431

**04.03.0260 Rohrschalldämpfer DN 100 L = 1.000 mm**
*** Bezugsbeschreibung
Rohrschalldämpfer in runder, starrer Bauform für raumlufttechnische Anlagen zur Reduzierung von Ventilator- und Strömungsgeräuschen. Einfügungsdämpfung und Schallleistungspegel des Strömungsgeräusches gemessen nach EN ISO 7235.
Gehäuse mit akustisch und thermisch wirksamer Absorptionsauskleidung. Ausführung aus verzinktem Stahlblech mit beidseitigen Anschlussstutzen, passend für runde Luftleitungen nach EN 1506 bzw. EN 13180. Luftdichtheitsklasse des Gehäuses gemäß DIN EN 15727 Klasse D.
Besondere Merkmale
- Einfügungsdämpfung gemessen nach EN ISO 7235
- Absorptionsmaterial nicht brennbar
- Luftdichtheitsklasse D nach DIN EN 15727
Materialien und Oberflächen
- Mantelrohr in glatter Ausführung aus verzinktem Stahlblech (1.0917)
- Gelochtes Innenrohr aus verzinktem Stahlblech (1.0917)
- Anschlussstutzen aus verzinktem Stahlblech (1.0917) mit Sicke
Absorptionsmaterial (Mineralwolle)
- Nach EN 13501-1, Baustoffklasse A1, nicht brennbar
- Gesundheitlich unbedenklich im Sinne der TRGS 905 und EU-Richtlinie 97/69/EG
- Durch am Innenrohr aufgebrachtes Vlies vor Abrieb durch strömende Luft bis max. 20 m/s geschützt
- Inert gegenüber Pilz- und Bakterienwachstum gemäß DIN EN 846
TECHNISCHE DATEN & ABMESSUNGEN
- Ausführung: Verzinkter Stahlblechmantel
- Anschlussvariante: Rohrstutzen mit Sicke, beidseitig
- Nenngröße (DN): 100 mm
- Nennlänge (L): 1.000 mm
- Packungsdicke: 50 mm
- Außendurchmesser (ca.): 200 mm
- Gesamtgewicht: ca. 6 kg
- Montagehöhe: bis 3,60 m (oder nach örtlichem Erfordernis)
BETRIEBS- UND LEISTUNGSDATEN
- Volumenstrom: 144 m³/h
- Strömungsgeschwindigkeit: 5,30 m/s
- Statische Druckdifferenz: 4 Pa
- Strömungsgeräusch: < 15 dB(A)
- Strömungsgeräusch: < 15 dB
- Strömungsgeräusch: < 15 dB
Einf.-Dämpfung:
 f  [Hz]  63  125  250  500  1k  2k  4k  8k
 De [dB]  5  8  14  26  42  48  34  23

Fabrikat der Planung:
Hersteller:  'TROX SE'
Typ:  'CA/100x1000/50'

oder gleichwertig

Angebotenes Fabrikat:

Hersteller:  '......................................'

Typ:  '.....................................'

liefern und montieren
Menge: 68,000 St
Kostenträger: 431

**04.03.0270 Rohrschalldämpfer DN 125 L = 1.000 mm**
*** wie Position 04.03.0260
050  Packungsdicke [mm]
125  Abmessung: Nenngröße
1000  Abmessung: Länge [mm]

Einf.-Dämpfung:
 f  [Hz]  63  125  250  500  1k  2k  4k  8k
 De [dB]  4  7  12  23  38  41  28  20
Menge: 12,000 St
Kostenträger: 431

**04.03.0280 Rohrschalldämpfer DN 160 L = 1.000 mm**
*** wie Position 04.03.0270
050  Packungsdicke [mm]
160  Abmessung: Nenngröße
1000  Abmessung: Länge [mm]

Einf.-Dämpfung:
 f  [Hz]  63  125  250  500  1k  2k  4k  8k
 De [dB]  3  5  10  20  34  33  21  16
Menge: 2,000 St
Kostenträger: 431

**04.03.0290 Volumenstrombegrenzer konstant DN 80**
Volumenstrombegrenzer in runder Bauform für konstante Volumenstromsysteme, mechanisch selbsttätig, ohne Hilfsenergie, für Zuluft oder Abluft. Wartungsfreie, stufenlose Einstellung des Volumenstrom-Sollwertes.
Inbetriebnahmebereiter Beglomer/Regler zum direkten Einschub in Luftleitungen nach EN 1506 oder EN 13180, bestehend aus Gehäuse und integriertem Klappenblatt sowie beidseitigen Lippendichtungen für eine sichere und luftdichte Fixierung im Rohr.
Besondere Merkmale
- Stufenlose und werkzeuglose Einstellung des Volumenstroms von außen an einer Skala
- Hohe Regelgenauigkeit über den gesamten Differenzdruckbereich
- Wartungsfreier und lagenunabhängiger Betrieb (horizontal und vertikal einsetzbar)
Materialien und Oberflächen
- Gehäuse und Klappenblatt aus hochwertigem, schlagfestem Kunststoff (ABS / Kunststoffe nach Herstellerspezifikation)
- Integrierte Lippendichtungen aus EPDM-Gummi
- Feder- und Regelmechanik aus korrosionsbeständigen Werkstoffen
TECHNISCHE DATEN & ABMESSUNGEN
- Nenngröße: DN 80 mm
- Volumenstrom-Regelbereich: 13 – 110 m³/h
- Differenzdruckbereich: 30 – 300 Pa
- Betriebstemperatur: max. 60 °C
Die Voreinstellung der geforderten Luftmenge am Volumenstrombegrenzer vor dem Einbau ist in den Einheitskosten enthalten.
Fabrikat der Planung:
Hersteller:  'Wildeboer GmbH'
Typ:  'VRL1/DN80'

oder gleichwertig

Angebotenes Fabrikat:

Hersteller:  '......................................'

Typ:  '.....................................'

liefern, montieren und einstellen
Menge: 51,000 St
Kostenträger: 431

**04.03.0300 Volumenstromregler konstant DN 100**
*** Bezugsbeschreibung
Volumenstromregler in runder Bauform für konstante Volumenstromsysteme, mechanisch selbsttätig, ohne Hilfsenergie, für Zuluft oder Abluft, in acht Nenngrößen.
Inbetriebnahmebereiter Regler, bestehend aus dem Gehäuse mit leichtgängig gelagerter Regelklappe, Regelbalg und außenliegender Kurvenscheibe mit Blattfeder.
Volumenstromregler ohne Stellantrieb, sind werkseitig auf einen Referenz-Volumenstrom eingestellt, Einstellung des gewünschten Volumenstromes vor Ort.
Rohrstutzen mit Einlegesicke für Lippendichtung, passend für Luftleitungen nach EN 1506 oder EN 13180.
Gehäuse-Leckluftstrom nach EN 1751, Klasse C.

Besondere Merkmale
- Einstellen des Volumenstrom-Sollwertes ohne Werkzeuge von außen an einer Skala
- Hohe Regelgenauigkeit des eingestellten Volumenstromes
- Lageunabhängig

Materialien und Oberflächen
Ausführung verzinktes Stahlblech
- Gehäuse aus verzinktem Stahlblech
- Innenliegende Bauteile Nenngröße 80 – 125: Edelstahl 1.4301,
- Nenngröße 160 – 400: Verzinktes Stahlblech
- Regelbalg aus Polyurethan
- Gleitlager mit PTFE Gleitschicht
- Blattfeder aus rostfreiem Stahl

Mit Dämmschale
- Dämmschale aus verzinktem Stahlblech
- Gummiprofil zur Körperschallisolierung
- Auskleidung aus Mineralwoll
Mineralwolle
- Nach EN 13501, Baustoffklasse A1, nicht brennbar
- RAL-Gütezeichen RAL-GZ 388
Gesundheitlich unbedenklich durch hohe Biolöslichkeit, nach TRGS 905 sowie EU-Richtlinie 97/69/EG

Technische Daten
Nenngrößen:  100 mm
Volumenstrombereich:  125 – 510 m³/h
Volumenstromregelbereich:  ca. 25 – 100 %
Mindestdruckdifferenz:  50 Pa

Voreinstellungen der Luftmengen am Volumenstromregler ist in den Kosten enthalten.

Fabrikat der Planung:
Hersteller:  'TROX SE'
Typ:  'RN/100/D2'

oder gleichwertig

Angebotenes Fabrikat:

Hersteller:  '......................................'

Typ:  '.....................................'

liefern, montieren und einstellen
Menge: 30,000 St
Kostenträger: 431

**04.03.0310 Volumenstromregler konstant DN 125**
*** wie Position 04.03.0300
Technische Daten
Nenngrößen:  125 mm
Volumenstrombereich:  125 – 510 m³/h
Volumenstromregelbereich:  ca. 25 – 100 %
Mindestdruckdifferenz:  50 Pa
Menge: 4,000 St
Kostenträger: 431

**04.03.0320 Volumenstromregler variabel 200 x 100**
*** Bezugsbeschreibung
VVS-Regler in rechteckiger Bauform für variable und konstante Volumenstromsysteme, für Zu- oder Abluft. Bestehend aus dem Gehäuse mit über Zahnrädern gegenläufig gekuppelten Stellklappen, dem integrierten Mittelwert bildenden Wirkdrucksensor und werkseitig montierten, verschlauchten und verdrahteten elektronischen Regelkomponenten. Position der Stellklappen von außen an der Achsform erkennbar. Regelklappe bei Auslieferung geöffnet.
Besondere Merkmale:
- Integrierter Differenzdruck-Sensor mit 3 mm Messbohrungen, unempfindlich gegen Verschmutzung
- Werkseitige Einstellung, Programmierung und Justage unter Luft durch Referenzmessung auf regelmäßig validiertem Prüfstand nach DIN EN ISO 9001 (Prüfprotokoll wird zur Verfügung gestellt)
- Istwertsignal bezogen auf Nennvolumenstrom ($V_{Nenn}$), dadurch erleichterte Inbetriebnahme bzw. nachträgliche Parametrierung
- Gehäuse-Leckluftstrom gemäß Klasse B, DIN EN 1751
- Maximal zulässige Druckdifferenz: 1000 Pa
MATERIALIEN UND OBERFLÄCHEN:
Gehäuse und Achsen aus verzinktem Stahlblech. Gegenläufig gekuppelte Regelklappen und Differenzdruck-Sensor aus Aluminium-Strangpressprofilen. Zahnräder aus antistatischem Kunststoff (ABS), temperaturbeständig bis 50 °C. Gleitlager aus Kunststoff. Anschlusstyp beidseitig mit Flansch, geeignet für Luftleitungsprofile.
ABMESSUNGEN & VARIANTE:
- Breite: 200 mm
- Höhe: 100 mm
- Mit Dämmschale
- Material: verzinktes Stahlblech
ANBAUGRUPPE & REGELUNG:
Anbaugruppe BC0: Analoger Compact-Regler für Volumenstrom (dynamischer Transmitter für saubere Luft).
- Versorgungsspannung: 24 V AC/DC
- Ansteuerung: Analog 0–10 V DC (variabler Betrieb)
- Volumenstrom-Regelbereich: 149 – 1064 m³/h
- Signalkennlinie: 0–10 V DC (Sollwert und Istwert)
- Schnittstelle: Analog / MP-Bus (u. a. für Zonenmodule/Gateways)
- Sonderfunktionen: Aktivierung von V_min, V_mid, V_max, Geschlossen, Offen über Schaltkontakte/MP-Bus
PRODUKT- UND AUSLEGUNGSDATEN:
- Volumenstrom: 360 m³/h
- Statische Druckdifferenz: 80 Pa
- Statische Mindest-Druckdifferenz: 80 Pa
- Strömungsgeschwindigkeit: 14,78 m/s
- Volumenstromgenauigkeit: +/- 4 %
- Strömungsgeräusch: 53 dB(A)
- Abstrahlgeräusch:  28 dB(A)
Voreinstellung der Luftmengen am Volumenstromregler sowie das Bereitstellen des Prüfprotokolls sind in den Kosten enthalten.
Montagebedingungen: inkl. Montage und Befestigung, Montagehöhe bis 3,60 m (oder nach örtlichem Erfordernis).
Fabrikat der Planung:
Hersteller:  'TROX SE'
Typ:  'TVJ-D/200x100/BC0/V0/149-1064m³/h'

oder gleichwertig

Angebotenes Fabrikat:

Hersteller:  '......................................'

Typ:  '.....................................'

liefern, montieren und einstellen
Menge: 2,000 St
Kostenträger: 431

**04.03.0330 Volumenstromregler variabel 200 x 200**
*** wie Position 04.03.0320
B x H: 200 x 200 mm
Menge: 2,000 St
Kostenträger: 431

#### 04.04 Lüftungsgitter, Lüftungsventile

**04.04.0010 Dralldurchlass, quadratisch 325/325 Zuluft**
*** Bezugsbeschreibung
Dralldurchlass für Zuluft. Für konstante und variable Volumenströme. Quadratische Frontplatte mit rundem Lochbild, beschichtet im Farbton RAL 9010 (glatt-glänzend), sowie mit verdeckter Zentralbefestigung. Mit verstellbaren/umsteckbaren Luftlenklamellen aus weißem Kunststoff zur flexiblen Ausrichtung des Strömungsbildes. Hohe Induktion zum schnellen Abbau der Strömungsgeschwindigkeiten und der Temperaturdifferenzen im Heiz- und Kühlfall.
Ausführung:
- Frontplatte: Quadratische Ausführung mit rundem Lochbild
- Farbton: RAL 9010 (reinweiß, glatt-glänzend)
- Lamellen: Umsteckbare Luftlenklamellen aus kunststoff-weiß
Anschlusskasten:
- Bauform: Quadratischer Anschlusskasten (K1) aus verzinktem Stahlblech mit Bohrungen für Abhängungen
- Ausführung: Seitlicher Anschlussstutzen mit werkseitig montierter Lippendichtung
- Strömungsoptimierung: Mit integriertem Luftleitblech zur gleichmäßigen Beaufschlagung der Frontplatte und geringen Strömungsgeräuschen
Konformität:
- Konformitätszertifikat als Erfüllungsnachweis der Hygieneanforderungen gemäß VDI 6022-1, VDI 3803-1, DIN 1946-4 und DIN EN 13779 / DIN EN 16798-3.
Einbau:
- Zum Einbau in geschlossene Deckensysteme, Rasterdecken sowie frei hängend.
TECHNISCHE DATEN & ABMESSUNGEN:
- Nenngröße / Lochbild: 325 mm
- Anschlussstutzen-Ø: DN 125 mm
- Anschlusskastenhöhe (H1): 215 mm
Fabrikat der Planung:
Hersteller:  'Wildeboer Bauteile GmbH'
Typ:  'DXQ0 / 325 / K1 / DN 125 / RAL 9010'

oder gleichwertig

Angebotenes Fabrikat:

Hersteller:  '......................................'

Typ:  '.....................................'

liefern und montieren
Menge: 4,000 Stk
Kostenträger: 431

**04.04.0020 Dralldurchlass, quadratisch 325/325 Abluft**
*** wie Position 04.04.0010
Für Abluft, ohne Leitblech
Menge: 4,000 Stk
Kostenträger: 431

**04.04.0030 Dralldurchlass, quadratisch 400/400 Zuluft**
*** wie Position 04.04.0010
Größe:  400
Lochbild: 400
Anschlussstutzen: DN 200
Anschlusskastenhöhe H1: 290 mm
Menge: 1,000 Stk
Kostenträger: 431

**04.04.0040 Dralldurchlass, quadratisch 400/400 Abluft**
*** wie Position 04.04.0010
Abluft, ohne Leitblech
Größe:  400
Lochbild: 400
Anschlussstutzen: DN 200
Anschlusskastenhöhe H1: 290 mm
Menge: 1,000 Stk
Kostenträger: 431

**04.04.0050 Dralldurchlass, quadratisch 625/625 Zuluft**
*** wie Position 04.04.0010
Größe:  625
Lochbild: 625
Anschlussstutzen: DN 250
Anschlusskastenhöhe H1: 340 mm
Menge: 1,000 Stk
Kostenträger: 431

**04.04.0060 Dralldurchlass, quadratisch 625/625 Abluft**
*** wie Position 04.04.0010
Abluft, ohne Leitblech
Größe:  625
Lochbild: 625
Anschlussstutzen: DN 250
Anschlusskastenhöhe H1: 340 mm
Menge: 1,000 Stk
Kostenträger: 431

**04.04.0070 Tellerventil DN 100 Abluft**
*** Bezugsbeschreibung
Tellerventile in runder Ausführung, als Abluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'LVS/100'

oder gleichwertig

Angebotenes Fabrikat:

Hersteller:  '......................................'

Typ:  '.....................................'

liefern und montieren
Menge: 20,000 St
Kostenträger: 431

**04.04.0080 Tellerventil DN 125 Abluft**
*** wie Position 04.04.0070
DN 125
- Minimaler Volumenstrom :  65 m³/h
- Maximaler Volumenstrom:  80 m³/h
Menge: 15,000 St
Kostenträger: 431

**04.04.0090 Tellerventil DN 160 Abluft**
*** wie Position 04.04.0070
DN 160
- Minimaler Volumenstrom :  65 m³/h
- Maximaler Volumenstrom:  80 m³/h
Menge: 4,000 St
Kostenträger: 431

**04.04.0100 Tellerventil DN 100 Zuluft**
*** Bezugsbeschreibung
Tellerventile in runder Ausführung, als Zuluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'Z-LVS/100'

oder gleichwertig

Angebotenes Fabrikat:

Hersteller:  '......................................'

Typ:  '.....................................'

- liefern und montieren
Menge: 12,000 St
Kostenträger: 431

**04.04.0110 Tellerventil DN 125 Zuluft**
*** wie Position 04.04.0100
DN 125
- Minimaler Volumenstrom :  65 m³/h
- Maximaler Volumenstrom:  80 m³/h
Menge: 15,000 St
Kostenträger: 431

**04.04.0120 Tellerventil DN 160 Zuluft**
*** wie Position 04.04.0100
DN 160
- Minimaler Volumenstrom :  75 m³/h
- Maximaler Volumenstrom:  144 m³/h
Menge: 9,000 St
Kostenträger: 431

**04.04.0130 Tellerventil DN 125 Abluft Montage**
bauseits gelieferte, in Langfelddecken-integrierbare, Tellerventile DN 125 montieren und anschließen
Menge: 2,000 St
Kostenträger: 431

**04.04.0140 Tellerventil DN 200 Abluft Montage**
bauseits gelieferte, in Langfelddecken-integrierbare, Tellerventile DN 200 montieren und anschließen
Menge: 2,000 St
Kostenträger: 431

**04.04.0150 Tellerventil DN 200 Zuluft Montage**
bauseits gelieferte, in Langfelddecken-integrierbare, Tellerventile DN 200 montieren und anschließen
Menge: 3,000 St
Kostenträger: 431

**04.04.0160 Luftmengenmessung je Prüfstelle**
Luftmengenmessung je Prüfstelle in Tabellenform
einschließlich Berechnung und Erfassung der Werte.
Ist und Soll Werte.
Übergabe bei der VOB-Abnahme
Menge: 88,000 St
Kostenträger: 431

#### 04.05 Rohrschellen und Befestigungsmaterial

**04.05.0010 Rohrschelle für WFR DN 80**
Rohrschelle zweiteilig, verzinkt, Material Stahl ST 22, mit 2 Verschlussschrauben in Ausführung Kombikreuzschlitz und Sicherungsscheibe, EPDM Profilgummieinlage für DIN 4109, Temperaturbeständig von - 30°C bis 100°C, Kombimutter M 8/ M10
Spannbereich: DN 80
inkl. Befestigungsmaterial
liefern und montieren
Menge: 13,000 St
Kostenträger: 431

**04.05.0020 Rohrschelle für WFR DN 100**
Rohrschelle zweiteilig, verzinkt, Material Stahl ST 22, mit 2 Verschlussschrauben in Ausführung Kombikreuzschlitz und Sicherungsscheibe, EPDM Profilgummieinlage für DIN 4109, Temperaturbeständig von - 30°C bis 100°C, Kombimutter M 8/ M10
Spannbereich: DN 100
inkl. Befestigungsmaterial
liefern und montieren
Menge: 48,000 St
Kostenträger: 431

**04.05.0030 Rohrschelle für WFR DN 125**
Rohrschelle zweiteilig, verzinkt, Material Stahl ST 22, mit 2 Verschlussschrauben in Ausführung Kombikreuzschlitz und Sicherungsscheibe, EPDM Profilgummieinlage für DIN 4109, Temperaturbeständig von - 30°C bis 100°C, Kombimutter M 8/ M10
Spannbereich: DN 125
inkl. Befestigungsmaterial
liefern und montieren
Menge: 31,000 St
Kostenträger: 431

**04.05.0040 Rohrschelle für WFR DN 160**
Rohrschelle zweiteilig, verzinkt, Material Stahl ST 22, mit 2 Verschlussschrauben in Ausführung Kombikreuzschlitz und Sicherungsscheibe, EPDM Profilgummieinlage für DIN 4109, Temperaturbeständig von - 30°C bis 100°C, Kombimutter M 8/ M10
Spannbereich: DN 160
inkl. Befestigungsmaterial
liefern und montieren
Menge: 9,000 St
Kostenträger: 431

**04.05.0050 Rohrschelle für WFR DN 180**
Rohrschelle zweiteilig, verzinkt, Material Stahl ST 22, mit 2 Verschlussschrauben in Ausführung Kombikreuzschlitz und Sicherungsscheibe, EPDM Profilgummieinlage für DIN 4109, Temperaturbeständig von - 30°C bis 100°C, Kombimutter M 8/ M10
Spannbereich: DN 180
inkl. Befestigungsmaterial
liefern und montieren
Menge: 2,000 St
Kostenträger: 431

**04.05.0060 Rohrschelle für WFR DN 200**
Rohrschelle zweiteilig, verzinkt, Material Stahl ST 22, mit 2 Verschlussschrauben in Ausführung Kombikreuzschlitz und Sicherungsscheibe, EPDM Profilgummieinlage für DIN 4109, Temperaturbeständig von - 30°C bis 100°C, Kombimutter M 8/ M10
Spannbereich: DN 200
inkl. Befestigungsmaterial
liefern und montieren
Menge: 7,000 St
Kostenträger: 431

### 05 Installationen im Gebäude 1.OG

#### 05.01 Luftkanäle, Wickelfalzrohre und Zubehör

**05.01.0010 Stahlblechkanal aus sendzimierverzinktem Stahlblech KL=500mm**
*** Bezugsbeschreibung
mit den erforderlichen Kantungen als Versteifung, die Materialstärke ist entspechend der Kantenlänge zu wählen.
Stücklisten und Montagepläne sind vom AN zu erstellen. Die Kanäle erhalten Profilrahmen 20 mm mit 4 Schrauben-Eckverbindung, Profilrahmen gesichert mit Klammern oder Kanalschiebeleisten.
Kanalbefestigung mit Gewindestangen bis 500 mm Länge und verz. Kanalhalter in Z- oder L-Form mit Schalldämmteil bis 0,3 kN Belastbar in der erforderlichen Anzahl. Alle darüber hinausgehenden erforderlichen Befestigungsmaterialien werden in der Pos. Profilstahl abgerechnet.

Dichtheit nach DIN EN 16798-3 bzw. DIN EN 12237,
Klasse C,  neu ATC 3
Druckstufe DIN 24190/191 Reihe 1 + 4,
Fertigung nach DIN 18379/24157

bis Kantenlänge:  500 mm

Die Abrechnung erfolgt gem. VOB/ DIN 18379.
Alle erforderlichen Dichtungs- und Befestigungs-materialien, Schalldämmstreifen etc. sind in die Einheitspreise einzukalkulieren.
Alle Kanalöffnungen sind schon bei der Anlieferung und während der gesamten Lagerzeit auf der Baustelle Dauerhaft zu verschließen.
Vor der Montage sind alle Kanäle auf Verschmutzung zu prüfen und gegebenenfalls zu reinigen. Nach der Montage sind alle Öffnungen zu Verschließen.

Montagehöhe:  bis 4 m
Menge: 47,000 m2
Kostenträger: 431

**05.01.0020 Stahlblechkanal aus sendzimierverzinktem Stahlblech KL=1.000mm**
*** wie Position 05.01.0010
bis Kantenlänge:  1000 mm

Montagehöhe:  bis 4 m
Menge: 140,000 m2
Kostenträger: 431

**05.01.0030 Kanalformteile aus sendzimierverzinktem Stahlblech KL= 500mm**
*** wie Position 05.01.0010
Luftkanal als Formteil,

bis Kantenlänge:  500 mm

Montagehöhe:  bis 4 m
Menge: 119,000 m2
Kostenträger: 431

**05.01.0040 Kanalformteile aus sendzimierverzinktem Stahlblech KL=1.000mm**
*** wie Position 05.01.0010
Luftkanal als Formteil,

bis Kantenlänge:  1000 mm

Montagehöhe:  bis 4 m
Menge: 106,000 m2
Kostenträger: 431

**05.01.0050 Wickelfalzrohr verz. DN 100**
*** Bezugsbeschreibung
Wickelfalzrohr aus verzinktem Stahlblech nach DIN EN 1506 und DIN EN 12237. Die Verbindungen der Rohre und Formstücke erfolgt mittels Steckverbindungen mit werkseitig fest montierter Doppellippendichtung aus alterungsbeständigem EPDM-Gummi, temperaturbe-ständig von -30 bis + 100° C.
Montage nach Herstellermontageanleitung.

Nennweiten 80 bis 250 für selbstsicherndes Stecksystem (Click) zur schraubenlosen Verbindung mit vorgeprägten Sicherungsnocken. Bauseitiges Zuschnei-den der Rohre in den Dimensionen 100 bis 250 und prägen der Sicherungsnocken (Click) mittels vom Hersteller empfohlenem Werkzeug.

Material: verzinktes Stahlblech
Dichtheitsklasse C nach DIN EN 12237.

Nennweite:  DN 100

liefern und montieren
Montagehöhe: bis 3,5 m
Menge: 34,000 m
Kostenträger: 431

**05.01.0060 Wickelfalzrohr verz. DN 125**
*** wie Position 05.01.0050
DN 125
Menge: 49,000 m
Kostenträger: 431

**05.01.0070 Wickelfalzrohr verz. DN 160**
*** wie Position 05.01.0050
DN 160
Menge: 48,000 m
Kostenträger: 431

**05.01.0080 Wickelfalzrohr verz. DN 180**
*** wie Position 05.01.0050
DN 180
Menge: 7,500 m
Kostenträger: 431

**05.01.0090 Wickelfalzrohr verz. DN 200**
*** wie Position 05.01.0050
DN 200
Menge: 23,000 m
Kostenträger: 431

**05.01.0100 Wickelfalzrohr verz. DN 224**
*** wie Position 05.01.0050
DN 224
Menge: 1,000 m
Kostenträger: 431

**05.01.0110 Wickelfalzrohr verz. DN 315**
*** wie Position 05.01.0050
DN 315
Menge: 1,000 m
Kostenträger: 431

**05.01.0120 Verz. Bogen DN 100 - 90°**
*** Bezugsbeschreibung
DN 100,  15° - 90°,  (gepreßte Halbschalen), ggf. mit separaten
Verbindungsmuffen für direkte Formteilverbindung

Blechstärke nach DIN 24145, mit
Gummidoppellippenabdichtung Klasse C
Abmessung: gemäß Herstellerangaben

Nenndruckbereich: +- 2000 Pa
Leckverlust: max. 5% bei 1000 Pa

Montagehöhe: bis 4 m

liefern und montieren
Menge: 34,000 St
Kostenträger: 431

**05.01.0130 Verz. Bogen DN 125 - 90°**
*** wie Position 05.01.0120
DN 125, 90°
Menge: 22,000 St
Kostenträger: 431

**05.01.0140 Verz. Bogen DN 160 - 90°**
*** wie Position 05.01.0120
DN 160, 90°
Menge: 23,000 St
Kostenträger: 431

**05.01.0150 Verz. Bogen DN 200 - 90°**
*** wie Position 05.01.0120
DN 200, 90°
Menge: 24,000 St
Kostenträger: 431

**05.01.0160 Verz. Bogen DN 224 - 90°**
*** wie Position 05.01.0120
DN 224, 90°
Menge: 2,000 St
Kostenträger: 431

**05.01.0170 Verz. Bogen DN 315 - 90°**
*** wie Position 05.01.0120
DN 315, 90°
Menge: 2,000 St
Kostenträger: 431

**05.01.0180 Verz. Etagenbogen DN 125**
*** Bezugsbeschreibung
Etagenbogen für Wickelfalz- und längsgefalzte Rohre
- Beschreibung: Etagenbogen (Rohrsprung) zur Achsversatzüberbrückung in Lüftungsrohrleitungen.
- Ausführung: Nach DIN EN 12237 und DIN EN 1506 in Dichtheitsklasse D bzw. ATC 2 gemäß DIN EN 16798-3, unabhängig durch Eurovent (oder gleichwertig) zertifiziert.
- Dichtung: Steckverbindungen mit werksseitig fest montierter Doppellippendichtung aus alterungsbeständigem EPDM-Gummi, temperaturbeständig von -30 °C bis +100 °C.
- Verbindungssystem: Nennweiten 80 bis 315 mm mit integriertem, selbstsicherndem Rast- bzw. Stecksystem zur weitestgehend schraubenlosen Montage.
- Material: Verzinktes Stahlblech.
Menge: 2,000 St
Kostenträger: 431

**05.01.0190 Verz. Etagenbogen DN 160**
*** wie Position 05.01.0180
DN 160
Menge: 3,000 St
Kostenträger: 431

**05.01.0200 Verz. Etagenbogen DN 200**
*** wie Position 05.01.0180
DN 200
Menge: 3,000 St
Kostenträger: 431

**05.01.0210 Verz. T-Stücke DN 100 x 100 x 100 - 90°**
*** Bezugsbeschreibung
DN 100 x 100 x 100 - 90°
ggf. mit separaten Verbindungsmuffen bei direkten
Formteilverbindungen

Blechstärke nach DIN 24145, mit
Gummidoppellippenabdichtung Klasse C.
Abmessung: gemäß Herstellerangaben

Nenndruckbereich: +- 2000 Pa
Leckverlust: max. 5% bei 1000 Pa

Montagehöhe: bis 4 m
Menge: 5,000 St
Kostenträger: 431

**05.01.0220 Verz. T-Stücke DN 125 x 100 x 125 - 90°**
*** wie Position 05.01.0210
DN 125 x 100 x 125 - 90°
Menge: 1,000 St
Kostenträger: 431

**05.01.0230 Verz. T-Stücke DN 125 x 125 x 125 - 90°**
*** wie Position 05.01.0210
DN 125 x 125 x 125 - 90°
Menge: 3,000 St
Kostenträger: 431

**05.01.0240 Verz. T-Stücke DN 160 x 125 x 160 - 90°**
*** wie Position 05.01.0210
DN 160 x 125 x 160 - 90°
Menge: 3,000 St
Kostenträger: 431

**05.01.0250 Verz. T-Stücke DN 160 x 160 x 160 - 90°**
*** wie Position 05.01.0210
DN 160 x 160 x 160 - 90°
Menge: 8,000 St
Kostenträger: 431

**05.01.0260 Verz. T-Stücke DN 200 x 160 x 200 - 90°**
*** wie Position 05.01.0210
DN 200 x 160 x 200 - 90°
Menge: 3,000 St
Kostenträger: 431

**05.01.0270 Verz. T-Stücke DN 200 x 200 x 200 - 90°**
*** wie Position 05.01.0210
DN 200 x 200 x 200 - 90°
Menge: 4,000 St
Kostenträger: 431

**05.01.0280 Verz. T-Stücke DN 315 x 315 x 315 - 90°**
*** wie Position 05.01.0210
DN 315 x 315 x 315 - 90°
Menge: 2,000 St
Kostenträger: 431

**05.01.0290 Verz. Red-Stücke DN 100 x 80**
*** Bezugsbeschreibung
mit Gummilippenabdichtung DN 100 x 80,
ggf. mit separaten Verbindungsmuffen bei direkten
Formteilverbindungen

Blechstärke nach DIN 24145, mit
Gummidoppellippenabdichtung Klasse C
Abmessung: gemäß Herstellerangaben

Nenndruckbereich: +- 2000 Pa
Leckverlust: max. 5% bei 1000 Pa

Montagehöhe: bis 4 m

liefern und montieren
Menge: 6,000 St
Kostenträger: 431

**05.01.0300 Verz. Red-Stücke DN 125 x 100**
*** wie Position 05.01.0290
DN 125 x 100
Menge: 26,000 St
Kostenträger: 431

**05.01.0310 Verz. Red-Stücke DN 160 x 100**
*** wie Position 05.01.0290
DN 160 x 100
Menge: 3,000 St
Kostenträger: 431

**05.01.0320 Verz. Red-Stücke DN 160 x 125**
*** wie Position 05.01.0290
DN 160 x 125
Menge: 39,000 St
Kostenträger: 431

**05.01.0330 Verz. Red-Stücke DN 200 x 100**
*** wie Position 05.01.0290
DN 200 x 100
Menge: 1,000 St
Kostenträger: 431

**05.01.0340 Verz. Red-Stücke DN 200 x 125**
*** wie Position 05.01.0290
DN 200 x 125
Menge: 14,000 St
Kostenträger: 431

**05.01.0350 Verz. Red-Stücke DN 200 x 160**
*** wie Position 05.01.0290
DN 200 x 160
Menge: 16,000 St
Kostenträger: 431

**05.01.0360 Verz. Red-Stücke DN 224 x 160**
*** wie Position 05.01.0290
DN 224 x 160
Menge: 1,000 St
Kostenträger: 431

**05.01.0370 Verz. Red-Stücke DN 250 x 160**
*** wie Position 05.01.0290
DN 250 x 160
Menge: 1,000 St
Kostenträger: 431

**05.01.0380 Verz. Red-Stücke DN 315 x 250**
*** wie Position 05.01.0290
DN 315 x 250
Menge: 6,000 St
Kostenträger: 431

**05.01.0390 Verz. Muffe DN 80**
Blechstärke nach DIN 24145, mit Gummidoppellippenab-dichtung Klasse C
Abmessung: gemäß Herstellerangaben

Nenndruckbereich:  +- 2000 Pa
Leckverlust:  max. 5% bei 1000 Pa

Montagehöhe:  bis 4 m
Menge: 8,000 St
Kostenträger: 431

**05.01.0400 Verz. Muffe DN 100**
DN 100
Menge: 57,000 St
Kostenträger: 431

**05.01.0410 Verz. Muffe DN 125**
DN 125
Menge: 66,000 St
Kostenträger: 431

**05.01.0420 Verz. Muffe DN 160**
DN 160
Menge: 51,000 St
Kostenträger: 431

**05.01.0430 Verz. Muffe DN 200**
DN 200
Menge: 30,000 St
Kostenträger: 431

**05.01.0440 Verz. Muffe DN 250**
DN 250
Menge: 6,000 St
Kostenträger: 431

**05.01.0450 Verz. Muffe DN 315**
DN 315
Menge: 7,000 St
Kostenträger: 431

**05.01.0460 Verz. Steckverbinder DN 100**
*** Bezugsbeschreibung
Blechstärke nach DIN 24145, mit Gummidoppellippenab-dichtung Klasse C
Abmessung: gemäß Herstellerangaben

Nenndruckbereich:  +- 2000 Pa
Leckverlust:  max. 5% bei 1000 Pa

Montagehöhe:  bis 4 m
Menge: 15,000 St
Kostenträger: 431

**05.01.0470 Verz. Steckverbinder DN 125**
*** wie Position 05.01.0460
DN 125
Menge: 33,000 St
Kostenträger: 431

**05.01.0480 Verz. Steckverbinder DN 160**
*** wie Position 05.01.0460
DN 160
Menge: 17,000 St
Kostenträger: 431

**05.01.0490 Verz. Steckverbinder DN 200**
*** wie Position 05.01.0460
DN 200
Menge: 11,000 St
Kostenträger: 431

**05.01.0500 Verz. Bundkragen DN 100**
*** Bezugsbeschreibung
mit Ausschnitt in Blechkanälen

Blechstärke nach DIN 24145, mit Gummidoppellippenab-dichtung Klasse C
Abmessung:  gemäß Herstellerangaben

Nenndruckbereich:  +- 2000 Pa
Leckverlust:  max. 5% bei 1000 Pa

Montagehöhe:  bis 4 m
Menge: 7,000 St
Kostenträger: 431

**05.01.0510 Verz. Bundkragen DN 125**
*** wie Position 05.01.0500
DN 125
Menge: 7,000 St
Kostenträger: 431

**05.01.0520 Verz. Bundkragen DN 160**
*** wie Position 05.01.0500
DN 160
Menge: 11,000 St
Kostenträger: 431

**05.01.0530 Verz. Bundkragen DN 200**
*** wie Position 05.01.0500
DN 200
Menge: 3,000 St
Kostenträger: 431

**05.01.0540 Verz. Bundkragen DN 224**
*** wie Position 05.01.0500
DN 224
Menge: 1,000 St
Kostenträger: 431

**05.01.0550 Flex-Rohr DN 100**
*** Bezugsbeschreibung
Flex-Rohr aus Alu 2-lagig, DIN 4102 DN 100
Anwendung: Anschluß der Strangenden an
Dachdurchführungen, Verbindungsleitungen
Verbindung: Stecknippel an Rohr und Formteile
Abdichrtung: Kalt- oder Warmschrumpfband
Nenndruckbereich: +- 1000 Pa

mit Dicht-, Befestigungs- Anschlussmaterial.

Hinweis: Abrechnung nach Montagelänge, nicht nach Liefer- oder Verpackungslänge.

liefern und montieren
Menge: 14,000 m
Kostenträger: 431

**05.01.0560 Flex-Rohr DN 125**
*** wie Position 05.01.0550
DN 125
Menge: 19,000 m
Kostenträger: 431

**05.01.0570 Flex-Rohr DN 160**
*** wie Position 05.01.0550
DN 160
Menge: 7,000 m
Kostenträger: 431

**05.01.0580 Flex-Rohr DN 200**
*** wie Position 05.01.0550
DN 200
Menge: 2,500 m
Kostenträger: 431

**05.01.0590 Flex-Rohr DN 250**
*** wie Position 05.01.0550
DN 250
Menge: 5,000 m
Kostenträger: 431

**05.01.0600 Reinigungsdeckel für Rohre, 180/80**
Revisionsdeckel für Rohre, aus Stahl verzinkt,
RR-D 180/80, für Rohre - Ø = 100 bis 200
Menge: 56,000 St
Kostenträger: 431

**05.01.0610 Reinigungsdeckel für Rohre, 200/100**
Revisionssdeckel für Rohre, aus Stahl verzinkt,
RR-D 200/100, für Rohre - Ø = 200 bis 315

liefern und montieren
Menge: 12,000 St
Kostenträger: 431

**05.01.0620 Reinigungsdeckel für Kanal, 300/100**
Revisionssdeckel für Rechteckkanal, aus Stahl verzinkt,
R-D 300 / 100,
einschl. Kanalausschnitt

liefern und montieren
Menge: 2,000 St
Kostenträger: 431

**05.01.0630 Reinigungsdeckel für Kanal, 400/200**
Revisionssdeckel für Rechteckkanal, aus Stahl verzinkt,
R-D 400 / 200,
einschl. Kanalausschnitt

liefern und montieren
Menge: 2,000 St
Kostenträger: 431

**05.01.0640 Reinigungsdeckel für Kanal, 500/400**
Revisionssdeckel für Rechteckkanal, aus Stahl verzinkt,
R-D 500 / 400,
einschl. Kanalausschnitt

liefern und montieren
Menge: 14,000 St
Kostenträger: 431

#### 05.02 Kanalisolierung

**05.02.0010 Wärmedämmung für Kanäle und Formteile 30 mm**
Luftkanalisolierung aus Mineralfasermatten 30 mm stark WLG 035 mit Alu-Gitterfolie incl. Form-u. Verbindungsstücke
inkl. Kanalformteile, Schalldämpfer, Kanäle

Isoliermaterial:
Mineralwolle aluminiumkaschiert (min. 50 µm, nicht
brennbar nach DIN 4102, Stöße dauerhaft verklebt.
Isolierstärke:  30 mm
Montagehöhe:  4m

Zu -und Abluftkanäle im Gebäude

liefern und montieren
Menge: 448,000 m2
Kostenträger: 431

**05.02.0020 Wärmedämmung für WFRohre und Formteile 30 mm**
Luftkanalisolierung aus Mineralfasermatten 30 mm stark WLG 035 mit Alu-Gitterfolie incl. Form-u. Verbindungsstücke
inkl. Rohrformteile, Schalldämpfer, Rohre

Isoliermaterial:
Mineralwolle aluminiumkaschiert (min. 50 µm, nicht
brennbar nach DIN 4102, Stöße dauerhaft verklebt.
Isolierstärke:  30 mm
Montagehöhe:  4 m

Zu -und Abluftrohre im Gebäude

liefern und montieren
Menge: 196,000 m2
Kostenträger: 431

#### 05.03 Feuerschutzklappen, Schalldämpfer und Zubehör

**05.03.0010 Verpressen von Brandschutzklappen**
Verpressen von Brandschutzklappen in Mauer- oder Deckendurchbrüchen.

Ringspalt bis 12 cm Ringsum

Brandschutzmörtel liefern und verpressen

Abrechnung nach m (Durchbruchsumfang)
Menge: 42,500 m
Kostenträger: 431

**05.03.0020 Brandschutzklappe, 200 x 250 x 500 mm**
*** Bezugsbeschreibung
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 250 mm
- Höhe (H): 200 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 1,000 St
Kostenträger: 431

**05.03.0030 Brandschutzklappe, 250 x 200 x 500 mm**
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 250 mm
- Höhe (H): 200 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 1,000 St
Kostenträger: 431

**05.03.0040 Brandschutzklappe, 300 x 200 x 500 mm**
*** wie Position 05.03.0020
- Breite (B): 300 mm
- Höhe (H): 200 mm
- Einbaulänge (L): 500 mm
Menge: 1,000 St
Kostenträger: 431

**05.03.0050 Brandschutzklappe, 400 x 200 x 500 mm**
*** wie Position 05.03.0020
- Breite (B): 400 mm
- Höhe (H): 200 mm
- Einbaulänge (L): 500 mm
Menge: 1,000 St
Kostenträger: 431

**05.03.0060 Brandschutzklappe, 500 x 250 x 500 mm**
*** wie Position 05.03.0020
- Breite (B): 500 mm
- Höhe (H): 250 mm
- Einbaulänge (L): 500 mm
Menge: 2,000 St
Kostenträger: 431

**05.03.0070 Brandschutzklappe, 650 x 200 x 500 mm**
*** wie Position 05.03.0020
- Breite (B): 650 mm
- Höhe (H): 200 mm
- Einbaulänge (L): 500 mm
Menge: 2,000 St
Kostenträger: 431

**05.03.0080 Brandschutzklappe, 700 x 250 x 500 mm**
*** wie Position 05.03.0020
- Breite (B): 700 mm
- Höhe (H): 250 mm
- Einbaulänge (L): 500 mm
Menge: 2,000 St
Kostenträger: 431

**05.03.0090 Brandschutzklappe, 750 x 200 x 500 mm**
*** wie Position 05.03.0020
- Breite (B): 750 mm
- Höhe (H): 200 mm
- Einbaulänge (L): 500 mm
Menge: 1,000 St
Kostenträger: 431

**05.03.0100 Brandschutzklappe, 900 x 300 x 500 mm**
*** wie Position 05.03.0020
- Breite (B): 900 mm
- Höhe (H): 300 mm
- Einbaulänge (L): 500 mm
Menge: 2,000 St
Kostenträger: 431

**05.03.0110 Brandschutzklappe für F30 Unterdecken 325/325 Abluft**
Brandschutzklappe in runder/quadratischer Bauform für den Einbau in und unter selbstständig feuerwiderstandsfähigen Unterdecken. Gehäuse aus feuerbeständigem, kalziumsilikat- / mineralfaserfreiem Plattenmaterial oder verzinktem Stahlblech. Mit seitlichem Anschlussstutzen zum direkten Anschluss an das Rohrsystem.
Ausführung & Integration:
- Einbausituation: Zur nahtlosen Integration in feuerwiderstandsfähige Unterdecken gemäß allgemeiner bauaufsichtlicher Zulassung / allgemeiner Bauartgenehmigung (abZ / aBg).
- Anschluss: Mit seitlichem Anschlussstutzen, ohne störende Luftlenkeinbauten zur Vermeidung von Druckverlusten und Strömungsgeräuschen.
- Nachweise: Nachweis der Feuerwiderstandsklasse (z. B. EI 30 / EI 90 S) nach DIN EN 1366-2 bzw. DIN 4102-6 gemäß den Vorgaben der Zulassung.
Antrieb & Auslösung:
- Stellantrieb: Federrücklaufantrieb (24 V AC/DC) zur motorischen Öffnung und Sicherheitsauslösung.
- Auslösemechanismus: Thermisch-elektrische Auslöseeinrichtung, Auslösetemperatur 70 °C im Luftstrom (mit integrierter Handauslösung / Prüftaste).
TECHNISCHE DATEN & ABMESSUNGEN:
- Baugröße / Nennmaß: 325 mm
- Anschlussstutzen-Ø: DN 160 mm
- Versorgungsspannung: 24 V AC/DC
- Auslösetemperatur: 70 °C
Der fachgerechte Einbau gemäß der allgemeinen Bauartgenehmigung des Herstellers ist in die Leistung einzukalkulieren.
Fabrikat der Planung:
Hersteller: Wildeboer (oder gleichwertig)
Typ: FKU30 (FKU31) / 325 / DN 160 / M2-24V

Angebotenes Fabrikat:
Hersteller: ....................................................
Typ: ....................................................
liefern und montieren
Menge: 2,000 St
Kostenträger: 431

**05.03.0120 Brandschutzklappe für F30 Unterdecken 325/325 Zuluft Montage**
bauseits gelieferte, in Langfelddecken-integrierbare Brandschutzklappe für F30 Unterdecken 325/325 montieren und anschließen
Menge: 2,000 St
Kostenträger: 431

**05.03.0130 Brandschutzklappe, rund Ø 100 mm**
*** Bezugsbeschreibung
Brandschutzklappe nach DIN EN 15650, wartungsfrei, mit CE-Kennzeichnung und Leistungserklärung (DoP). Feuerwiderstandsklasse EI 90 (v_e, h_o, i <-> o) S nach EN 13501-3 bzw. mit Verwendbarkeitsnachweis für den Einbau in massiven Wänden/Decken, Leichtbauwänden und Schachtwänden.

Luftdichtes Gehäuse aus feuerbeständigen, korrosionsfesten Materialien mit Steckverbindungen und Lippendichtungen für direkten Anschluss an runde Lüftungsleitungen. Klappenblatt aus feuerbeständigem Kalziumsilikat mit wartungsfreier Lagerung. Strömungsgünstiger, großer freier Querschnitt für minimale Druckverluste und geringes Strömungsgeräusch. Dichtheitsklasse des Gehauses nach DIN EN 1751 Klasse C (oder höher) sowie Dichtheitsklasse des Klappenblatts Klasse 2.

Antrieb / Auslösung / Ansteuerung
Thermische Auslösung bei 70 °C. Betätigung über elektrischen Federrücklaufmotor 24 V AC/DC mit integrierten Endschaltern für die Stellungsanzeigen „AUF“ und „ZU“.

Der Antrieb muss zur Fernauslösung durch Unterbrechung der Versorgungsspannung befähigt sein. Das Öffnen und Schließen der Klappe zu Test- und Funktionskontrollen sowie das Wiederöffnen nach einer Handauslösung bzw. Fernauslösung muss motorisch über das Anlegen/Zuschalten der Versorgungsspannung erfolgen.

TECHNISCHE DATEN & ABMESSUNGEN
- Feuerwiderstandsklasse: EI 90 (ve, ho, i <-> o) S
- Nennweite: DN 100 mm
- Einbaulänge (L): 320 mm
- Anschluss: Steckverbindungen mit Lippendichtungen
- Klappenblatt: Kalziumsilikat
- Antrieb: Federrücklaufmotor 24 V (mit Endschaltern AUF/ZU)
- Funktionen Antrieb: Fernauslösung (Spannungsunterbrechung), motorisches Öffnen/Schließen zu Prüfzwecken
- Auslösetemperatur: 70 °C
- Wartungsfreiheit: Wartungsfrei gemäß Herstellervorgabe

Fabrikat der Planung:
Hersteller:  'Wildeboer Bauteile GmbH'
Typ:  'FR90 (Baureihe FR92) mit M24-10/F'

oder gleichwertig

Angebotenes Fabrikat:

Hersteller:  '......................................'

Typ:  '.....................................'

liefern und montieren
Menge: 5,000 St
Kostenträger: 431

**05.03.0140 Brandschutzklappe, rund Ø 125 mm**
*** wie Position 05.03.0130
DN 125
Menge: 6,000 St
Kostenträger: 431

**05.03.0150 Brandschutzklappe, rund Ø 160 mm**
*** wie Position 05.03.0130
DN 160
Menge: 6,000 St
Kostenträger: 431

**05.03.0160 Brandschutzklappe, rund Ø 200 mm**
*** wie Position 05.03.0130
DN 200
Menge: 2,000 St
Kostenträger: 431

**05.03.0170 Elastischer Stutzen 200 x 250**
*** Bezugsbeschreibung
Elastischer Verbindungsstutzen zur körperschallentkoppelten Verbindung und zur Kompensation von Zug-/Druckkräften an Brandschutzklappen und Kanalinstallation.
- Balgmaterial: Polyestergewebe mit cadmiumfreier Beschichtung
- Baustoffklasse: Schwerentflammbar (B1 nach DIN 4102 / B-s2,d0 nach EN 13501-1)
- Hygienekonformität: Nachgewiesen gemäß VDI 6022-1, VDI 3803-1 sowie DIN 1946-4
- Ausführung: Mit beidseitigem Anschlussrahmen/Steckverbindungen, luftdicht
- Abmessungen: Gestreckte Länge ca. 210 mm, axiale Dehnungsaufnahme min. 100 mm
Breite x Höhe (BxH in mm): 200 x 250
Menge: 2,000 St
Kostenträger: 431

**05.03.0180 Elastischer Stutzen 300 x 200**
*** wie Position 05.03.0170
Breite x Höhe (BxH in mm): 300 x 200
Menge: 2,000 St
Kostenträger: 431

**05.03.0190 Elastischer Stutzen 400 x 200**
*** wie Position 05.03.0170
Breite x Höhe (BxH in mm): 400 x 200
Menge: 2,000 St
Kostenträger: 431

**05.03.0200 Elastischer Stutzen 500 x 250**
*** wie Position 05.03.0170
Breite x Höhe (BxH in mm): 500 x 250
Menge: 4,000 St
Kostenträger: 431

**05.03.0210 Elastischer Stutzen 700 x 250**
*** wie Position 05.03.0170
Breite x Höhe (BxH in mm): 700 x 250
Menge: 4,000 St
Kostenträger: 431

**05.03.0220 Elastischer Stutzen 750 x 200**
*** wie Position 05.03.0170
Breite x Höhe (BxH in mm): 750 x 200
Menge: 2,000 St
Kostenträger: 431

**05.03.0230 Elastischer Stutzen 800 x 250**
*** wie Position 05.03.0170
Breite x Höhe (BxH in mm): 800 x 250
Menge: 1,000 St
Kostenträger: 431

**05.03.0240 Elastischer Stutzen 850 x 250**
*** wie Position 05.03.0170
Breite x Höhe (BxH in mm): 850 x 250
Menge: 1,000 St
Kostenträger: 431

**05.03.0250 Elastische Stutzen Ø 100 mm**
*** Bezugsbeschreibung
Elastischer Verbindungsstutzen zur körperschallentkoppelten Verbindung und zur Kompensation von Zug-/Druckkräften an Brandschutzklappen.
- Balgmaterial: Polyestergewebe mit cadmiumfreier Beschichtung
- Baustoffklasse: Schwerentflammbar (B1 nach DIN 4102 / B-s2,d0 nach EN 13501-1)
- Hygienekonformität: Nachgewiesen gemäß VDI 6022-1, VDI 3803-1 sowie DIN 1946-4
- Ausführung: Mit beidseitigem Anschlussrahmen/Steckverbindungen, luftdicht
- Abmessungen: Gestreckte Länge ca. 210 mm, axiale Dehnungsaufnahme min. 100 mm
- Nennweite: DN 100 mm
Menge: 10,000 St
Kostenträger: 431

**05.03.0260 Elastische Stutzen Ø 125 mm**
*** wie Position 05.03.0250
Nennweite: DN 125 mm
Menge: 10,000 St
Kostenträger: 431

**05.03.0270 Elastische Stutzen Ø 160 mm**
*** wie Position 05.03.0250
Nennweite: DN 160 mm
Menge: 12,000 St
Kostenträger: 431

**05.03.0280 Elastische Stutzen Ø 200 mm**
*** wie Position 05.03.0250
Nennweite: DN 200 mm
Menge: 6,000 St
Kostenträger: 431

**05.03.0290 Rohrschalldämpfer DN 80 L = 1.000 mm**
*** Bezugsbeschreibung
Rohrschalldämpfer in runder, starrer Bauform für raumlufttechnische Anlagen zur Reduzierung von Ventilator- und Strömungsgeräuschen. Einfügungsdämpfung und Schallleistungspegel des Strömungsgeräusches gemessen nach EN ISO 7235.
Gehäuse mit akustisch und thermisch wirksamer Absorptionsauskleidung. Ausführung aus verzinktem Stahlblech mit beidseitigen Anschlussstutzen, passend für runde Luftleitungen nach EN 1506 bzw. EN 13180. Luftdichtheitsklasse des Gehäuses gemäß DIN EN 15727 Klasse D.
Besondere Merkmale
- Einfügungsdämpfung gemessen nach EN ISO 7235
- Absorptionsmaterial nicht brennbar
- Luftdichtheitsklasse D nach DIN EN 15727
Materialien und Oberflächen
- Mantelrohr in glatter Ausführung aus verzinktem Stahlblech (1.0917)
- Gelochtes Innenrohr aus verzinktem Stahlblech (1.0917)
- Anschlussstutzen aus verzinktem Stahlblech (1.0917) mit Sicke
Absorptionsmaterial (Mineralwolle)
- Nach EN 13501-1, Baustoffklasse A1, nicht brennbar
- Gesundheitlich unbedenklich im Sinne der TRGS 905 und EU-Richtlinie 97/69/EG
- Durch am Innenrohr aufgebrachtes Vlies vor Abrieb durch strömende Luft bis max. 20 m/s geschützt
- Inert gegenüber Pilz- und Bakterienwachstum gemäß DIN EN 846
TECHNISCHE DATEN & ABMESSUNGEN
- Ausführung: Verzinkter Stahlblechmantel
- Anschlussvariante: Rohrstutzen mit Sicke, beidseitig
- Nenngröße (DN): 80 mm
- Nennlänge (L): 1.000 mm
- Packungsdicke: 50 mm
- Außendurchmesser (ca.): 180 mm
- Gesamtgewicht: ca. 6 kg
- Montagehöhe: bis 3,60 m (oder nach örtlichem Erfordernis)
BETRIEBS- UND LEISTUNGSDATEN
- Volumenstrom: 25 m³/h
- Strömungsgeschwindigkeit: 1,45 m/s
- Statische Druckdifferenz: 0 Pa
- Strömungsgeräusch: < 15 dB(A)
- Strömungsgeräusch: < 15 dB
- Strömungsgeräusch: < 15 dB
Einf.-Dämpfung:
 f  [Hz]  63  125  250  500  1k  2k  4k  8k
 De [dB]  2  8  18  24  44  50  39  23

Fabrikat der Planung:
Hersteller:  'TROX SE'
Typ:  'CA/80x1000/50'

oder gleichwertig

Angebotenes Fabrikat:

Hersteller:  '......................................'

Typ:  '.....................................'

liefern und montieren
Menge: 2,000 St
Kostenträger: 431

**05.03.0300 Rohrschalldämpfer DN 100 L = 1.000 mm**
*** wie Position 05.03.0290
050  Packungsdicke [mm]
125  Abmessung: Nenngröße
1000  Abmessung: Länge [mm]

Einf.-Dämpfung:
 f  [Hz]  63  125  250  500  1k  2k  4k  8k
 De [dB]  5  8  14  26  42  48  34  23
Menge: 17,000 St
Kostenträger: 431

**05.03.0310 Rohrschalldämpfer DN 125 L = 1.000 mm**
*** wie Position 05.03.0290
050  Packungsdicke [mm]
125  Abmessung: Nenngröße
1000  Abmessung: Länge [mm]

Einf.-Dämpfung:
 f  [Hz]  63  125  250  500  1k  2k  4k  8k
 De [dB]  4  7  12  23  38  41  28  20
Menge: 14,000 St
Kostenträger: 431

**05.03.0320 Rohrschalldämpfer DN 160 L = 1.000 mm**
*** wie Position 05.03.0290
050  Packungsdicke [mm]
160  Abmessung: Nenngröße
1000  Abmessung: Länge [mm]

Einf.-Dämpfung:
 f  [Hz]  63  125  250  500  1k  2k  4k  8k
 De [dB]  3  5  10  20  34  33  21  16
Menge: 6,000 St
Kostenträger: 431

**05.03.0330 Rohrschalldämpfer DN 200 L = 1.000 mm**
*** wie Position 05.03.0290
050  Packungsdicke [mm]
200  Abmessung: Nenngröße
1000  Abmessung: Länge [mm]

Einf.-Dämpfung:
 f  [Hz]  63  125  250  500  1k  2k  4k  8k
 De [dB]  3  4  8  17  31  25  15  12
Menge: 2,000 St
Kostenträger: 431

**05.03.0340 Rohrschalldämpfer DN 250 L = 1.000 mm**
*** wie Position 05.03.0290
050  Packungsdicke [mm]
250  Abmessung: Nenngröße
1000  Abmessung: Länge [mm]

Einf.-Dämpfung:
 f  [Hz]  63  125  250  500  1k  2k  4k  8k
 De [dB]  2  3  6  14  27  18  9  9
Menge: 2,000 St
Kostenträger: 431

**05.03.0350 Volumenstrombegrenzer konstant DN 80**
Volumenstrombegrenzer in runder Bauform für konstante Volumenstromsysteme, mechanisch selbsttätig, ohne Hilfsenergie, für Zuluft oder Abluft. Wartungsfreie, stufenlose Einstellung des Volumenstrom-Sollwertes.
Inbetriebnahmebereiter Beglomer/Regler zum direkten Einschub in Luftleitungen nach EN 1506 oder EN 13180, bestehend aus Gehäuse und integriertem Klappenblatt sowie beidseitigen Lippendichtungen für eine sichere und luftdichte Fixierung im Rohr.
Besondere Merkmale
- Stufenlose und werkzeuglose Einstellung des Volumenstroms von außen an einer Skala
- Hohe Regelgenauigkeit über den gesamten Differenzdruckbereich
- Wartungsfreier und lagenunabhängiger Betrieb (horizontal und vertikal einsetzbar)
Materialien und Oberflächen
- Gehäuse und Klappenblatt aus hochwertigem, schlagfestem Kunststoff (ABS / Kunststoffe nach Herstellerspezifikation)
- Integrierte Lippendichtungen aus EPDM-Gummi
- Feder- und Regelmechanik aus korrosionsbeständigen Werkstoffen
TECHNISCHE DATEN & ABMESSUNGEN
- Nenngröße: DN 80 mm
- Volumenstrom-Regelbereich: 13 – 110 m³/h
- Differenzdruckbereich: 30 – 300 Pa
- Betriebstemperatur: max. 60 °C
Die Voreinstellung der geforderten Luftmenge am Volumenstrombegrenzer vor dem Einbau ist in den Einheitskosten enthalten.
Fabrikat der Planung:
Hersteller:  'Wildeboer GmbH'
Typ:  'VRL1/DN80'

oder gleichwertig

Angebotenes Fabrikat:

Hersteller:  '......................................'

Typ:  '.....................................'

liefern, montieren und einstellen
Menge: 3,000 St
Kostenträger: 431

**05.03.0360 Volumenstromregler konstant DN 100**
*** Bezugsbeschreibung
Volumenstromregler in runder Bauform für konstante Volumenstromsysteme, mechanisch selbsttätig, ohne Hilfsenergie, für Zuluft oder Abluft, in acht Nenngrößen.
Inbetriebnahmebereiter Regler, bestehend aus dem Gehäuse mit leichtgängig gelagerter Regelklappe, Regelbalg und außenliegender Kurvenscheibe mit Blattfeder.
Volumenstromregler ohne Stellantrieb, sind werkseitig auf einen Referenz-Volumenstrom eingestellt, Einstellung des gewünschten Volumenstromes vor Ort.
Rohrstutzen mit Einlegesicke für Lippendichtung, passend für Luftleitungen nach EN 1506 oder EN 13180.
Gehäuse-Leckluftstrom nach EN 1751, Klasse C.

Besondere Merkmale
- Einstellen des Volumenstrom-Sollwertes ohne Werkzeuge von außen an einer Skala
- Hohe Regelgenauigkeit des eingestellten Volumenstromes
- Lageunabhängig

Materialien und Oberflächen
Ausführung verzinktes Stahlblech
- Gehäuse aus verzinktem Stahlblech
- Innenliegende Bauteile Nenngröße 80 – 125: Edelstahl 1.4301,
- Nenngröße 160 – 400: Verzinktes Stahlblech
- Regelbalg aus Polyurethan
- Gleitlager mit PTFE Gleitschicht
- Blattfeder aus rostfreiem Stahl

Mit Dämmschale
- Dämmschale aus verzinktem Stahlblech
- Gummiprofil zur Körperschallisolierung
- Auskleidung aus Mineralwoll
Mineralwolle
- Nach EN 13501, Baustoffklasse A1, nicht brennbar
- RAL-Gütezeichen RAL-GZ 388
Gesundheitlich unbedenklich durch hohe Biolöslichkeit, nach TRGS 905 sowie EU-Richtlinie 97/69/EG

Technische Daten
Nenngrößen:  100 mm
Volumenstrombereich:  125 – 510 m³/h
Volumenstromregelbereich:  ca. 25 – 100 %
Mindestdruckdifferenz:  50 Pa

Voreinstellungen der Luftmengen am Volumenstromregler ist in den Kosten enthalten.

Fabrikat der Planung:
Hersteller:  'TROX SE'
Typ:  'RN/100/D2'

oder gleichwertig

Angebotenes Fabrikat:

Hersteller:  '......................................'

Typ:  '.....................................'

liefern, montieren und einstellen
Menge: 18,000 St
Kostenträger: 431

**05.03.0370 Volumenstromregler konstant DN 125**
*** wie Position 05.03.0360
Technische Daten
Nenngrößen:  125 mm
Volumenstrombereich:  125 – 510 m³/h
Volumenstromregelbereich:  ca. 25 – 100 %
Mindestdruckdifferenz:  50 Pa
Menge: 7,000 St
Kostenträger: 431

**05.03.0380 Volumenstromregler variabel DN 125**
*** Bezugsbeschreibung
Wartungsfreie, elektronische Volumenstromregler für variable und konstante Volumenströme. Runde Aus-führung zum Einbau in Rohrleitungen für Zuluft und Abluft raumlufttechnischer Anlagen. Rohrgehäuse und zentrisch gelagertes Klappenblatt aus verzinktem Stahlblech, Lagerachsen aus Edelstahl in speziellen Lagerbuchsen. Umlaufende Dichtung am Klappenblatt zum Absperren der Lüftungsleitung.
Messverfahren integriert in das Klappenblatt. Hohe Regelgenauigkeit im gesamten, 1 : 10 betragenden Volumenstrombereich. Der Volumenstrom muss bei variablen Drücken ab 20 bis 1000 Pa mit etwa ±5% bis ±15% Abweichung konstant gehalten werden.
Wartungsfreier Stellantrieb 24V mit integriertem elektrischen Anschluss und Zugentlastung. Einstellung der Betriebsmodi konstant, variabel oder 4-Punkt. Zum variablen Betrieb einstellbare Betriebsmodi 0-10V, 2-10V und 2-8V. Überlagerte Zwangssteuerung zum Öffnen und Schließen des Klappenblatts. Analoge Ausgangssignale für den Ist-Volumenstrom und zur Effizienz zwecks Optimierung der Ventilatorenleistung. Einrichtungen zum Parallel- und Folgebetrieb mehrerer Volumenstromregler.

Dichtheitsklasse C für das Gehäuse und Dichtheitsklasse 3 bzw. 4 für das Klappenblatt, jeweils nach DIN EN 1751.

Antriebe:
mit motorischem Stellantrieb M1, zur Einstellung des Volumenstromreglers über beleuchtetes Display mit Klartextanzeige und LED-Statusanzeigen für die Reglerbetriebszustände.

mit Dämmschale
mit Lippendichtungen

Zertifikat als Konformitätsnachweis der Hygienean-forderungen gemäß VDI 6022-1, VDI 3803-1, DIN 1946-4, DIN EN 16798-3, SWKI VA104-01, SWKI VA105-01, ÖNORM H6020 und ÖNORM H6021.

Technische Daten
Nenngrößen:  100 mm
Volumenstrombereich:  21-354 m³/h
Volumenstromregelbereich:  ca. 10 – 100 %

Fabrikat der Planung:
Hersteller:  'TROX SE'
Typ:  'TVE-D/125/D2/XB0/V0/21-354m³/h'

oder gleichwertig

Angebotenes Fabrikat:

Hersteller:  '......................................'

Typ:  '.....................................'

liefern, montieren und einstellen
Menge: 10,000 St
Kostenträger: 431

**05.03.0390 Volumenstromregler variabel DN 160**
*** wie Position 05.03.0380
Technische Daten
Nenngrößen:  160 mm
Volumenstrombereich:  35 – 929 m³/h
Volumenstromregelbereich:  ca. 25 – 100 %
Mindestdruckdifferenz:  50 Pa
Menge: 6,000 St
Kostenträger: 431

**05.03.0400 Volumenstromregler variabel DN 200**
*** wie Position 05.03.0380
Technische Daten
Nenngrößen:  200 mm
Volumenstrombereich:  55 – 1513 m³/h
Volumenstromregelbereich:  ca. 25 – 100 %
Mindestdruckdifferenz:  50 Pa
Menge: 2,000 St
Kostenträger: 431

**05.03.0410 Volumenstromregler variabel DN 250**
Technische Daten
Nenngrößen:  250 mm
Volumenstrombereich:  35 – 2293 m³/h
Volumenstromregelbereich:  ca. 25 – 100 %
Mindestdruckdifferenz:  50 Pa
Menge: 2,000 St
Kostenträger: 431

#### 05.04 Lüftungsgitter, Lüftungsventile

**05.04.0010 Dralldurchlass, quadratisch 325/325 Zuluft**
*** Bezugsbeschreibung
Dralldurchlass für Zuluft. Für konstante und variable Volumenströme. Quadratische Frontplatte mit rundem Lochbild, beschichtet im Farbton RAL 9010 (glatt-glänzend), sowie mit verdeckter Zentralbefestigung. Mit verstellbaren/umsteckbaren Luftlenklamellen aus weißem Kunststoff zur flexiblen Ausrichtung des Strömungsbildes. Hohe Induktion zum schnellen Abbau der Strömungsgeschwindigkeiten und der Temperaturdifferenzen im Heiz- und Kühlfall.
Ausführung:
- Frontplatte: Quadratische Ausführung mit rundem Lochbild
- Farbton: RAL 9010 (reinweiß, glatt-glänzend)
- Lamellen: Umsteckbare Luftlenklamellen aus kunststoff-weiß
Anschlusskasten:
- Bauform: Quadratischer Anschlusskasten (K1) aus verzinktem Stahlblech mit Bohrungen für Abhängungen
- Ausführung: Seitlicher Anschlussstutzen mit werkseitig montierter Lippendichtung
- Strömungsoptimierung: Mit integriertem Luftleitblech zur gleichmäßigen Beaufschlagung der Frontplatte und geringen Strömungsgeräuschen
Konformität:
- Konformitätszertifikat als Erfüllungsnachweis der Hygieneanforderungen gemäß VDI 6022-1, VDI 3803-1, DIN 1946-4 und DIN EN 13779 / DIN EN 16798-3.
Einbau:
- Zum Einbau in geschlossene Deckensysteme, Rasterdecken sowie frei hängend.
TECHNISCHE DATEN & ABMESSUNGEN:
- Nenngröße / Lochbild: 325 mm
- Anschlussstutzen-Ø: DN 125 mm
- Anschlusskastenhöhe (H1): 215 mm
Fabrikat der Planung:
Hersteller:  'Wildeboer Bauteile GmbH'
Typ:  'DXQ0 / 325 / K1 / DN 125 / RAL 9010'

oder gleichwertig

Angebotenes Fabrikat:

Hersteller:  '......................................'

Typ:  '.....................................'

liefern und montieren
Menge: 11,000 Stk
Kostenträger: 431

**05.04.0020 Dralldurchlass, quadratisch 325/325 Abluft**
*** wie Position 05.04.0010
Für Abluft, ohne Leitblech
Menge: 11,000 Stk
Kostenträger: 431

**05.04.0030 Dralldurchlass, quadratisch 400/400 Abluft**
*** wie Position 05.04.0010
Abluft, ohne Leitblech
Größe:  400
Lochbild: 400
Anschlussstutzen: DN 200
Anschlusskastenhöhe H1: 290 mm
Menge: 1,000 Stk
Kostenträger: 431

**05.04.0040 Dralldurchlass, quadratisch 625/625 Zuluft**
*** wie Position 05.04.0010
Größe:  625
Lochbild: 625
Anschlussstutzen: DN 250
Anschlusskastenhöhe H1: 340 mm
Menge: 3,000 Stk
Kostenträger: 431

**05.04.0050 Dralldurchlass, quadratisch 625/625 Abluft**
*** wie Position 05.04.0010
Abluft, ohne Leitblech
Größe:  625
Lochbild: 625
Anschlussstutzen: DN 250
Anschlusskastenhöhe H1: 340 mm
Menge: 2,000 Stk
Kostenträger: 431

**05.04.0060 Tellerventil DN 100 Abluft**
*** Bezugsbeschreibung
Tellerventile in runder Ausführung, als Abluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'LVS/100'

oder gleichwertig

Angebotenes Fabrikat:

Hersteller:  '......................................'

Typ:  '.....................................'

liefern und montieren
Menge: 13,000 St
Kostenträger: 431

**05.04.0070 Tellerventil DN 125 Abluft**
*** wie Position 05.04.0060
DN 125
- Minimaler Volumenstrom :  65 m³/h
- Maximaler Volumenstrom:  80 m³/h
Menge: 2,000 St
Kostenträger: 431

**05.04.0080 Tellerventil DN 160 Abluft**
*** wie Position 05.04.0060
DN 160
- Minimaler Volumenstrom :  65 m³/h
- Maximaler Volumenstrom:  80 m³/h
Menge: 2,000 St
Kostenträger: 431

**05.04.0090 Tellerventil DN 100 Zuluft**
*** Bezugsbeschreibung
Tellerventile in runder Ausführung, als Zuluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'Z-LVS/100'

oder gleichwertig

Angebotenes Fabrikat:

Hersteller:  '......................................'

Typ:  '.....................................'

- liefern und montieren
Menge: 4,000 St
Kostenträger: 431

**05.04.0100 Tellerventil DN 125 Zuluft**
*** wie Position 05.04.0090
DN 125
- Minimaler Volumenstrom :  65 m³/h
- Maximaler Volumenstrom:  80 m³/h
Menge: 2,000 St
Kostenträger: 431

**05.04.0110 Tellerventil DN 160 Zuluft**
*** wie Position 05.04.0090
DN 160
- Minimaler Volumenstrom :  75 m³/h
- Maximaler Volumenstrom:  144 m³/h
Menge: 3,000 St
Kostenträger: 431

**05.04.0120 Tellerventil DN 200 Zuluft**
*** wie Position 05.04.0090
DN 200
Menge: 1,000 St
Kostenträger: 431

**05.04.0130 Tellerventil DN 125 Abluft Montage**
bauseits gelieferte, in Langfelddecken-integrierbare, Tellerventile DN 125 montieren und anschließen
Menge: 1,000 St
Kostenträger: 431

**05.04.0140 Tellerventil DN 125 Zuluft Montage**
bauseits gelieferte, in Langfelddecken-integrierbare, Tellerventile DN 125 montieren und anschließen
Menge: 1,000 St
Kostenträger: 431

**05.04.0150 Lüftungsgitter Zu- & Abluft 225x125**
Lüftungsgitter als Zuluft- oder Abluftdurchlass für die Be- und Entlüftung von Räumen in raumlufttechnischen Anlagen. Geeignet für den Einbau in eckige oder runde Luftleitungen sowie zur Wand- und Brüstungsmontage.
Einbaufertige Komponente, bestehend aus einem Frontrahmen mit Facette (Innenfase) sowie einzeln verstellbaren Lamellen zur individuellen Anpassung der Strahlausbreitung und Luftlenkung.
Ausführung und Eigenschaften:
- Bauform: Frontlamellen vertikal angeordnet (horizontale Strahllenkung), dahinterliegende Lamellen waagerecht.
- Befestigung: Verdeckte Schraubbefestigung (geeignet für den Einbau ohne Einbaurahmen).
- Anbauteile: Integriertes Drosselelement mit gegenläufig gekoppelten Lamellen zur Volumenstromregulierung und zum hydraulischen Abgleich.
- Materialien:
  - Frontrahmen und Lamellen aus verzinktem Stahlblech.
  - Anbauteil (Drosselelement) aus Aluminium und verzinktem Stahlblech.
- Oberfläche: Frontrahmen und Lamellen hochwertig pulverbeschichtet im Farbton RAL 9010 (Reinweiß), Glanzgrad GE 50.
- Qualitäts- und Verpackungsstandards:
  - Schallleistungspegel des Strömungsgeräusches verifiziert durch Labormessung nach EN ISO 5135.
  - Einzelverpackung zum Schutz vor Staub und Kratzern während der Bauphase.
Abmessungen:
- Breite: 225 mm
- Höhe: 125 mm
Betriebsdaten / Auslegung (Zuluft):
- Volumenstrom: 120m³/h
- Deckeneinfluss: Berücksichtigt
Akustik und Druckverlust (bei Klappenstellung AUF):
Gesamtdruckverlust dp: 4 Pa
- Schallleistungspegel L_WA: < 15 dB(A)
Gleichwertigkeitskriterien:
- Frontrahmen mit Facette und verstellbare Lamellen aus verzinktem Stahlblech.
- Werkseitig nachweisbare, laborgeprüfte akustische und aerodynamische Leistungsdaten nach EN ISO 5135.
- Integrierte Gegenlaufdrossel aus Aluminium/Stahl.
- Möglichkeit der verdeckten Befestigung ohne Einbaurahmen.
Fabrikat der Planung:
Hersteller:  'TROX SE'
Typ:  'TR2-VH/225x125/AG/SP/P0'

oder gleichwertig

Angebotenes Fabrikat:

Hersteller:  '......................................'

Typ:  '.....................................'

liefern und montieren
Menge: 12,000 St
Kostenträger: 431

**05.04.0160 Lüftungsgitter Zu- & Abluft 325x125**
Abmaße: 325x125

- Minimaler Volumenstrom :  220 m³/h
- Maximaler Volumenstrom:  230 m³/h
Menge: 6,000 St
Kostenträger: 431

**05.04.0170 Luftmengenmessung je Prüfstelle**
Luftmengenmessung je Prüfstelle in Tabellenform
einschließlich Berechnung und Erfassung der Werte.
Ist und Soll Werte.
Übergabe bei der VOB-Abnahme
Menge: 75,000 St
Kostenträger: 431

#### 05.05 Rohrschellen und Befestigungsmaterial

**05.05.0010 Rohrschelle für WFR DN 100**
Rohrschelle zweiteilig, verzinkt, Material Stahl ST 22, mit 2 Verschlussschrauben in Ausführung Kombikreuzschlitz und Sicherungsscheibe, EPDM Profilgummieinlage für DIN 4109, Temperaturbeständig von - 30°C bis 100°C, Kombimutter M 8/ M10
Spannbereich: DN 100
inkl. Befestigungsmaterial
liefern und montieren
Menge: 11,000 St
Kostenträger: 431

**05.05.0020 Rohrschelle für WFR DN 125**
Rohrschelle zweiteilig, verzinkt, Material Stahl ST 22, mit 2 Verschlussschrauben in Ausführung Kombikreuzschlitz und Sicherungsscheibe, EPDM Profilgummieinlage für DIN 4109, Temperaturbeständig von - 30°C bis 100°C, Kombimutter M 8/ M10
Spannbereich: DN 125
inkl. Befestigungsmaterial
liefern und montieren
Menge: 18,000 St
Kostenträger: 431

**05.05.0030 Rohrschelle für WFR DN 160**
Rohrschelle zweiteilig, verzinkt, Material Stahl ST 22, mit 2 Verschlussschrauben in Ausführung Kombikreuzschlitz und Sicherungsscheibe, EPDM Profilgummieinlage für DIN 4109, Temperaturbeständig von - 30°C bis 100°C, Kombimutter M 8/ M10
Spannbereich: DN 160
inkl. Befestigungsmaterial
liefern und montieren
Menge: 18,000 St
Kostenträger: 431

**05.05.0040 Rohrschelle für WFR DN 180**
Rohrschelle zweiteilig, verzinkt, Material Stahl ST 22, mit 2 Verschlussschrauben in Ausführung Kombikreuzschlitz und Sicherungsscheibe, EPDM Profilgummieinlage für DIN 4109, Temperaturbeständig von - 30°C bis 100°C, Kombimutter M 8/ M10
Spannbereich: DN 180
inkl. Befestigungsmaterial
liefern und montieren
Menge: 2,000 St
Kostenträger: 431

**05.05.0050 Rohrschelle für WFR DN 200**
Rohrschelle zweiteilig, verzinkt, Material Stahl ST 22, mit 2 Verschlussschrauben in Ausführung Kombikreuzschlitz und Sicherungsscheibe, EPDM Profilgummieinlage für DIN 4109, Temperaturbeständig von - 30°C bis 100°C, Kombimutter M 8/ M10
Spannbereich: DN 200
inkl. Befestigungsmaterial
liefern und montieren
Menge: 23,000 St
Kostenträger: 431

**05.05.0060 Rohrschelle für WFR DN 224**
Rohrschelle zweiteilig, verzinkt, Material Stahl ST 22, mit 2 Verschlussschrauben in Ausführung Kombikreuzschlitz und Sicherungsscheibe, EPDM Profilgummieinlage für DIN 4109, Temperaturbeständig von - 30°C bis 100°C, Kombimutter M 8/ M10
Spannbereich: DN 224

inkl. Befestigungsmaterial
liefern und montieren
Menge: 1,000 St
Kostenträger: 431

**05.05.0070 Rohrschelle für WFR DN 315**
Rohrschelle zweiteilig, verzinkt, Material Stahl ST 22, mit 2 Verschlussschrauben in Ausführung Kombikreuzschlitz und Sicherungsscheibe, EPDM Profilgummieinlage für DIN 4109, Temperaturbeständig von - 30°C bis 100°C, Kombimutter M 8/ M10
Spannbereich: DN 315
inkl. Befestigungsmaterial
liefern und montieren
Menge: 1,000 St
Kostenträger: 431

### 06 Installationen im Gebäude EG

#### 06.01 Luftkanäle, Wickelfalzrohre und Zubehör

**06.01.0010 Stahlblechkanal aus sendzimierverzinktem Stahlblech KL=500mm**
*** Bezugsbeschreibung
mit den erforderlichen Kantungen als Versteifung, die Materialstärke ist entspechend der Kantenlänge zu wählen.
Stücklisten und Montagepläne sind vom AN zu erstellen. Die Kanäle erhalten Profilrahmen 20 mm mit 4 Schrauben-Eckverbindung, Profilrahmen gesichert mit Klammern oder Kanalschiebeleisten.
Kanalbefestigung mit Gewindestangen bis 500 mm Länge und verz. Kanalhalter in Z- oder L-Form mit Schalldämmteil bis 0,3 kN Belastbar in der erforderlichen Anzahl. Alle darüber hinausgehenden erforderlichen Befestigungsmaterialien werden in der Pos. Profilstahl abgerechnet.

Dichtheit nach DIN EN 16798-3 bzw. DIN EN 12237,
Klasse C,  neu ATC 3
Druckstufe DIN 24190/191 Reihe 1 + 4,
Fertigung nach DIN 18379/24157

bis Kantenlänge:  500 mm

Die Abrechnung erfolgt gem. VOB/ DIN 18379.
Alle erforderlichen Dichtungs- und Befestigungs-materialien, Schalldämmstreifen etc. sind in die Einheitspreise einzukalkulieren.
Alle Kanalöffnungen sind schon bei der Anlieferung und während der gesamten Lagerzeit auf der Baustelle Dauerhaft zu verschließen.
Vor der Montage sind alle Kanäle auf Verschmutzung zu prüfen und gegebenenfalls zu reinigen. Nach der Montage sind alle Öffnungen zu Verschließen.

Montagehöhe:  bis 4 m
Menge: 74,000 m2
Kostenträger: 431

**06.01.0020 Stahlblechkanal aus sendzimierverzinktem Stahlblech KL=1.000mm**
*** wie Position 06.01.0010
bis Kantenlänge:  1000 mm

Montagehöhe:  bis 4 m
Menge: 21,000 m2
Kostenträger: 431

**06.01.0030 Kanalformteile aus sendzimierverzinktem Stahlblech KL= 500mm**
*** wie Position 06.01.0010
Luftkanal als Formteil,

bis Kantenlänge:  500 mm

Montagehöhe:  bis 4 m
Menge: 123,000 m2
Kostenträger: 431

**06.01.0040 Kanalformteile aus sendzimierverzinktem Stahlblech KL=1.000mm**
*** wie Position 06.01.0010
Luftkanal als Formteil,

bis Kantenlänge:  1000 mm

Montagehöhe:  bis 4 m
Menge: 44,000 m2
Kostenträger: 431

**06.01.0050 Wickelfalzrohr verz. DN 80**
*** Bezugsbeschreibung
Wickelfalzrohr aus verzinktem Stahlblech nach DIN EN 1506 und DIN EN 12237. Die Verbindungen der Rohre und Formstücke erfolgt mittels Steckverbindungen mit werkseitig fest montierter Doppellippendichtung aus alterungsbeständigem EPDM-Gummi, temperaturbe-ständig von -30 bis + 100° C.
Montage nach Herstellermontageanleitung.

Nennweiten 80 bis 250 für selbstsicherndes Stecksystem (Click) zur schraubenlosen Verbindung mit vorgeprägten Sicherungsnocken. Bauseitiges Zuschnei-den der Rohre in den Dimensionen 100 bis 250 und prägen der Sicherungsnocken (Click) mittels vom Hersteller empfohlenem Werkzeug.

Material: verzinktes Stahlblech
Dichtheitsklasse C nach DIN EN 12237.

Nennweite:  DN 80

liefern und montieren
Montagehöhe: bis 3,5 m
Menge: 10,000 m
Kostenträger: 431

**06.01.0060 Wickelfalzrohr verz. DN 100**
*** wie Position 06.01.0050
DN 100
Menge: 67,000 m
Kostenträger: 431

**06.01.0070 Wickelfalzrohr verz. DN 125**
*** wie Position 06.01.0050
DN 125
Menge: 11,000 m
Kostenträger: 431

**06.01.0080 Wickelfalzrohr verz. DN 160**
*** wie Position 06.01.0050
DN 160
Menge: 14,000 m
Kostenträger: 431

**06.01.0090 Wickelfalzrohr verz. DN 200**
*** wie Position 06.01.0050
DN 200
Menge: 13,000 m
Kostenträger: 431

**06.01.0100 Verz. Bogen DN 80 - 90°**
*** Bezugsbeschreibung
DN 80,  15° - 90°,  (gepreßte Halbschalen), ggf. mit separaten
Verbindungsmuffen für direkte Formteilverbindung

Blechstärke nach DIN 24145, mit
Gummidoppellippenabdichtung Klasse C
Abmessung: gemäß Herstellerangaben

Nenndruckbereich: +- 2000 Pa
Leckverlust: max. 5% bei 1000 Pa

Montagehöhe: bis 4 m

liefern und montieren
Menge: 15,000 St
Kostenträger: 431

**06.01.0110 Verz. Bogen DN 100 - 90°**
*** wie Position 06.01.0100
DN 100, 90°
Menge: 63,000 St
Kostenträger: 431

**06.01.0120 Verz. Bogen DN 125 - 90°**
*** wie Position 06.01.0100
DN 125, 90°
Menge: 9,000 St
Kostenträger: 431

**06.01.0130 Verz. Bogen DN 160 - 90°**
*** wie Position 06.01.0100
DN 160, 90°
Menge: 7,000 St
Kostenträger: 431

**06.01.0140 Verz. Bogen DN 200 - 90°**
*** wie Position 06.01.0100
DN 200, 90°
Menge: 23,000 St
Kostenträger: 431

**06.01.0150 Verz. Etagenbogen DN 100**
*** Bezugsbeschreibung
Etagenbogen für Wickelfalz- und längsgefalzte Rohre
- Beschreibung: Etagenbogen (Rohrsprung) zur Achsversatzüberbrückung in Lüftungsrohrleitungen.
- Ausführung: Nach DIN EN 12237 und DIN EN 1506 in Dichtheitsklasse D bzw. ATC 2 gemäß DIN EN 16798-3, unabhängig durch Eurovent (oder gleichwertig) zertifiziert.
- Dichtung: Steckverbindungen mit werksseitig fest montierter Doppellippendichtung aus alterungsbeständigem EPDM-Gummi, temperaturbeständig von -30 °C bis +100 °C.
- Verbindungssystem: Nennweiten 80 bis 315 mm mit integriertem, selbstsicherndem Rast- bzw. Stecksystem zur weitestgehend schraubenlosen Montage.
- Material: Verzinktes Stahlblech.
Menge: 2,000 St
Kostenträger: 431

**06.01.0160 Verz. Etagenbogen DN 160**
*** wie Position 06.01.0150
DN 160
Menge: 4,000 St
Kostenträger: 431

**06.01.0170 Verz. Etagenbogen DN 200**
*** wie Position 06.01.0150
DN 200
Menge: 1,000 St
Kostenträger: 431

**06.01.0180 Verz. T-Stücke DN 100 x 100 x 100 - 90°**
*** Bezugsbeschreibung
DN 100 x 100 x 100 - 90°
ggf. mit separaten Verbindungsmuffen bei direkten
Formteilverbindungen

Blechstärke nach DIN 24145, mit
Gummidoppellippenabdichtung Klasse C.
Abmessung: gemäß Herstellerangaben

Nenndruckbereich: +- 2000 Pa
Leckverlust: max. 5% bei 1000 Pa

Montagehöhe: bis 4 m
Menge: 1,000 St
Kostenträger: 431

**06.01.0190 Verz. T-Stücke DN 125 x 100 x 125 - 90°**
*** wie Position 06.01.0180
DN 125 x 100 x 125 - 90°
Menge: 3,000 St
Kostenträger: 431

**06.01.0200 Verz. T-Stücke DN 160 x 100 x 160 - 90°**
*** wie Position 06.01.0180
Wie in Ausführungsbeschreibung 3.1.220. beschrieben. jedoch

DN 160 x 100 x 160 - 90°
Menge: 4,000 St
Kostenträger: 431

**06.01.0210 Verz. T-Stücke DN 200 x 100 x 200 - 90°**
*** wie Position 06.01.0180
DN 200 x 100 x 200 - 90°
Menge: 5,000 St
Kostenträger: 431

**06.01.0220 Verz. T-Stücke DN 200 x 125 x 200 - 90°**
*** wie Position 06.01.0180
DN 200 x 125 x 200 - 90°
Menge: 1,000 St
Kostenträger: 431

**06.01.0230 Verz. T-Stücke DN 200 x 160 x 200 - 90°**
*** wie Position 06.01.0180
DN 200 x 160 x 200 - 90°
Menge: 1,000 St
Kostenträger: 431

**06.01.0240 Verz. T-Stücke DN 200 x 200 x 200 - 90°**
*** wie Position 06.01.0180
DN 200 x 200 x 200 - 90°
Menge: 1,000 St
Kostenträger: 431

**06.01.0250 Verz. Red-Stücke DN 100 x 80**
*** Bezugsbeschreibung
mit Gummilippenabdichtung DN 100 x 80,
ggf. mit separaten Verbindungsmuffen bei direkten
Formteilverbindungen

Blechstärke nach DIN 24145, mit
Gummidoppellippenabdichtung Klasse C
Abmessung: gemäß Herstellerangaben

Nenndruckbereich: +- 2000 Pa
Leckverlust: max. 5% bei 1000 Pa

Montagehöhe: bis 4 m

liefern und montieren
Menge: 68,000 St
Kostenträger: 431

**06.01.0260 Verz. Red-Stücke DN 125 x 80**
*** wie Position 06.01.0250
DN 125 x 80
Menge: 3,000 St
Kostenträger: 431

**06.01.0270 Verz. Red-Stücke DN 125 x 100**
*** wie Position 06.01.0250
DN 125 x 100
Menge: 31,000 St
Kostenträger: 431

**06.01.0280 Verz. Red-Stücke DN 160 x 100**
*** wie Position 06.01.0250
DN 160 x 100
Menge: 5,000 St
Kostenträger: 431

**06.01.0290 Verz. Red-Stücke DN 160 x 125**
*** wie Position 06.01.0250
DN 160 x 125
Menge: 13,000 St
Kostenträger: 431

**06.01.0300 Verz. Red-Stücke DN 200 x 100**
*** wie Position 06.01.0250
DN 200 x 100
Menge: 1,000 St
Kostenträger: 431

**06.01.0310 Verz. Red-Stücke DN 200 x 125**
*** wie Position 06.01.0250
DN 200 x 125
Menge: 2,000 St
Kostenträger: 431

**06.01.0320 Verz. Red-Stücke DN 200 x 160**
*** wie Position 06.01.0250
DN 200 x 160
Menge: 11,000 St
Kostenträger: 431

**06.01.0330 Verz. Muffe DN 80**
*** Bezugsbeschreibung
Blechstärke nach DIN 24145, mit Gummidoppellippenab-dichtung Klasse C
Abmessung: gemäß Herstellerangaben

Nenndruckbereich:  +- 2000 Pa
Leckverlust:  max. 5% bei 1000 Pa

Montagehöhe:  bis 4 m
Menge: 78,000 St
Kostenträger: 431

**06.01.0340 Verz. Muffe DN 100**
*** wie Position 06.01.0330
DN 100
Menge: 116,000 St
Kostenträger: 431

**06.01.0350 Verz. Muffe DN 125**
*** wie Position 06.01.0330
DN 125
Menge: 20,000 St
Kostenträger: 431

**06.01.0360 Verz. Muffe DN 160**
*** wie Position 06.01.0330
DN 160
Menge: 21,000 St
Kostenträger: 431

**06.01.0370 Verz. Muffe DN 200**
*** wie Position 06.01.0330
DN 200
Menge: 28,000 St
Kostenträger: 431

**06.01.0380 Verz. Steckverbinder DN 80**
*** Bezugsbeschreibung
Blechstärke nach DIN 24145, mit Gummidoppellippenab-dichtung Klasse C
Abmessung: gemäß Herstellerangaben

Nenndruckbereich:  +- 2000 Pa
Leckverlust:  max. 5% bei 1000 Pa

Montagehöhe:  bis 4 m
Menge: 2,000 St
Kostenträger: 431

**06.01.0390 Verz. Steckverbinder DN 100**
*** wie Position 06.01.0380
DN 100
Menge: 23,000 St
Kostenträger: 431

**06.01.0400 Verz. Steckverbinder DN 125**
*** wie Position 06.01.0380
DN 125
Menge: 3,000 St
Kostenträger: 431

**06.01.0410 Verz. Steckverbinder DN 160**
*** wie Position 06.01.0380
DN 160
Menge: 5,000 St
Kostenträger: 431

**06.01.0420 Verz. Steckverbinder DN 200**
*** wie Position 06.01.0380
DN 200
Menge: 5,000 St
Kostenträger: 431

**06.01.0430 Verz. Bundkragen DN 80**
*** Bezugsbeschreibung
mit Ausschnitt in Blechkanälen

Blechstärke nach DIN 24145, mit Gummidoppellippenab-dichtung Klasse C

Abmessung:  gemäß Herstellerangaben

Nenndruckbereich:  +- 2000 Pa
Leckverlust:  max. 5% bei 1000 Pa

Montagehöhe:  bis 4 m
Menge: 7,000 St
Kostenträger: 431

**06.01.0440 Verz. Bundkragen DN 100**
*** wie Position 06.01.0430
DN 100
Menge: 18,000 St
Kostenträger: 431

**06.01.0450 Verz. Bundkragen DN 125**
*** wie Position 06.01.0430
DN 125
Menge: 5,000 St
Kostenträger: 431

**06.01.0460 Verz. Bundkragen DN 160**
*** wie Position 06.01.0430
DN 160
Menge: 5,000 St
Kostenträger: 431

**06.01.0470 Verz. Bundkragen DN 200**
*** wie Position 06.01.0430
DN 200
Menge: 14,000 St
Kostenträger: 431

**06.01.0480 Flex-Rohr DN 100**
*** Bezugsbeschreibung
Flex-Rohr aus Alu 2-lagig, DIN 4102 DN 100
Anwendung: Anschluß der Strangenden an
Dachdurchführungen, Verbindungsleitungen
Verbindung: Stecknippel an Rohr und Formteile
Abdichrtung: Kalt- oder Warmschrumpfband
Nenndruckbereich: +- 1000 Pa

mit Dicht-, Befestigungs- Anschlussmaterial.

Hinweis: Abrechnung nach Montagelänge, nicht nach Liefer- oder Verpackungslänge.

liefern und montieren
Menge: 17,000 m
Kostenträger: 431

**06.01.0490 Flex-Rohr DN 125**
*** wie Position 06.01.0480
DN 125
Menge: 24,000 m
Kostenträger: 431

**06.01.0500 Flex-Rohr DN 160**
*** wie Position 06.01.0480
DN 160
Menge: 3,000 m
Kostenträger: 431

**06.01.0510 Flex-Rohr DN 200**
*** wie Position 06.01.0480
DN 200
Menge: 25,000 m
Kostenträger: 431

**06.01.0520 Enddeckel DN 125**
Ausführung: Nach DIN EN 12237 und DIN EN 1506 in Dichtheitsklasse D bzw. ATC 2 gemäß DIN EN 16798-3, unabhängig durch Eurovent (oder gleichwertig) zertifiziert.
Dichtung: Steckverbindungen mit werksseitig fest montierter Doppellippendichtung aus alterungsbeständigem EPDM-Gummi, temperaturbeständig von -30 °C bis +100 °C.
Verbindungssystem: Nennweiten 80 bis 315 mm mit integriertem, selbstsicherndem Rast- bzw. Stecksystem zur weitestgehend schraubenlosen Montage.
Material: Verzinktes Stahlblech.
Menge: 2,000 St
Kostenträger: 431

**06.01.0530 Enddeckel DN 160**
DN 160
Menge: 4,000 St
Kostenträger: 431

**06.01.0540 Reinigungsdeckel für Rohre, 180/80**
Revisionsdeckel für Rohre, aus Stahl verzinkt,
RR-D 180/80, für Rohre - Ø = 100 bis 200
Menge: 60,000 St
Kostenträger: 431

**06.01.0550 Reinigungsdeckel für Rohre, 200/100**
Revisionssdeckel für Rohre, aus Stahl verzinkt,
RR-D 200/100, für Rohre - Ø = 200 bis 315

liefern und montieren
Menge: 4,000 St
Kostenträger: 431

**06.01.0560 Reinigungsdeckel für Kanal, 300/100**
Revisionssdeckel für Rechteckkanal, aus Stahl verzinkt,
R-D 300 / 100,
einschl. Kanalausschnitt

liefern und montieren
Menge: 10,000 St
Kostenträger: 431

**06.01.0570 Reinigungsdeckel für Kanal, 400/200**
Revisionssdeckel für Rechteckkanal, aus Stahl verzinkt,
R-D 400 / 200,
einschl. Kanalausschnitt

liefern und montieren
Menge: 20,000 St
Kostenträger: 431

**06.01.0580 Reinigungsdeckel für Kanal, 500/400**
Revisionssdeckel für Rechteckkanal, aus Stahl verzinkt,
R-D 500 / 400,
einschl. Kanalausschnitt

liefern und montieren
Menge: 9,000 St
Kostenträger: 431

#### 06.02 Kanalisolierung

**06.02.0010 Wärmedämmung für Kanäle und Formteile 30 mm**
Luftkanalisolierung aus Mineralfasermatten 30 mm stark WLG 035 mit Alu-Gitterfolie incl. Form-u. Verbindungsstücke
inkl. Kanalformteile, Schalldämpfer, Kanäle

Isoliermaterial:
Mineralwolle aluminiumkaschiert (min. 50 µm, nicht
brennbar nach DIN 4102, Stöße dauerhaft verklebt.
Isolierstärke:  30 mm
Montagehöhe:  4m

Zu -und Abluftkanäle im Gebäude

liefern und montieren
Menge: 286,000 m2
Kostenträger: 431

**06.02.0020 Wärmedämmung für WFRohre und Formteile 30 mm**
Luftkanalisolierung aus Mineralfasermatten 30 mm stark WLG 035 mit Alu-Gitterfolie incl. Form-u. Verbindungsstücke
inkl. Rohrformteile, Schalldämpfer, Rohre

Isoliermaterial:
Mineralwolle aluminiumkaschiert (min. 50 µm, nicht
brennbar nach DIN 4102, Stöße dauerhaft verklebt.
Isolierstärke:  30 mm
Montagehöhe:  4 m

Zu -und Abluftrohre im Gebäude

liefern und montieren
Menge: 156,000 m2
Kostenträger: 431

#### 06.03 Feuerschutzklappen, Schalldämpfer und Zubehör

**06.03.0010 Verpressen von Brandschutzklappen**
Verpressen von Brandschutzklappen in Mauer- oder Deckendurchbrüchen.

Ringspalt bis 12 cm Ringsum

Brandschutzmörtel liefern und verpressen

Abrechnung nach m (Durchbruchsumfang)
Menge: 23,080 m
Kostenträger: 431

**06.03.0020 Brandschutzklappe, 200 x 250 x 500 mm**
*** Bezugsbeschreibung
Brandschutzklappe nach DIN EN 15650, wartungsfrei, mit CE-Kennzeichnung und Leistungserklärung (DoP). Feuerwiderstandsklasse EI 90 (v_e, h_o, i <-> o) S nach EN 13501-3 bzw. mit Verwendbarkeitsnachweis für den Einbau in massiven Wänden/Decken, Leichtbauwänden und Schachtwänden.
Gehäuse und Einbauteile aus feuerbeständigen, korrosionsfesten Materialien. Klappenblatt aus feuerbeständigem Material mit umlaufendem, verzinktem Schutz- bzw. U-Rahmen und wartungsfreien Lagerungen. Strömungsgünstiger Querschnitt für minimale Druckverluste und geringes Strömungsgeräusch.
Ausgerüstet mit integrierten Kontrollöffnungen zur optischen Inspektion des Klappeninnenraums ohne Demontage oder Zusatzöffnungen im Kanal. Dichtheitsklasse des Gehäuses nach DIN EN 1751 Klasse C (oder höher) sowie Dichtheitsklasse des Klappenblatts Klasse 2.
Antrieb / Auslösung / Ansteuerung
Thermische Auslösung bei 70 °C. Betätigung über elektrischen Federrücklaufmotor 24 V AC/DC mit integrierten Endschaltern für die Stellungsanzeigen „AUF“ und „ZU“.
Der Antrieb muss zur Fernauslösung durch Unterbrechung der Versorgungsspannung befähigt sein. Das Öffnen und Schließen der Klappe zu Test- und Funktionskontrollen sowie das Wiederöffnen nach einer Handauslösung bzw. Fernauslösung muss motorisch über das Anlegen/Zuschalten der Versorgungsspannung erfolgen.
TECHNISCHE DATEN & ABMESSUNGEN
- Feuerwiderstandsklasse: EI 90 (ve, ho, i <-> o) S
- Breite (B): 200 mm
- Höhe (H): 250 mm
- Einbaulänge (L): 500 mm
- Antrieb: Federrücklaufmotor 24 V (mit Endschaltern AUF/ZU)
- Funktionen Antrieb: Fernauslösung (Spannungsunterbrechung), motorisches Öffnen/Schließen zu Prüfzwecken
- Auslösetemperatur: 70 °C
- Wartungsfreiheit: Wartungsfrei gemäß Herstellervorgabe
- Ausstattung: Mit integrierten Kontrollöffnungen

Fabrikat der Planung:
Hersteller:  'Wildeboer Bauteile GmbH'
Typ:  'FK90 (Baureihe FK92) mit M24-9/H'

oder gleichwertig

Angebotenes Fabrikat:

Hersteller:  '......................................'

Typ:  '.....................................'

liefern und montieren
Menge: 1,000 St
Kostenträger: 431

**06.03.0030 Brandschutzklappe, 350 x 250 x 500 mm**
*** wie Position 06.03.0020
- Breite (B): 350 mm
- Höhe (H): 250 mm
- Einbaulänge (L): 500 mm
Menge: 1,000 St
Kostenträger: 431

**06.03.0040 Brandschutzklappe, 400 x 250 x 500 mm**
*** wie Position 06.03.0020
- Breite (B): 400 mm
- Höhe (H): 250 mm
- Einbaulänge (L): 500 mm
Menge: 1,000 St
Kostenträger: 431

**06.03.0050 Brandschutzklappe, 650 x 250 x 500 mm**
*** wie Position 06.03.0020
- Breite (B): 650 mm
- Höhe (H): 250 mm
- Einbaulänge (L): 500 mm
Menge: 1,000 St
Kostenträger: 431

**06.03.0060 Brandschutzklappe, 900 x 250 x 500 mm**
*** wie Position 06.03.0020
- Breite (B): 900 mm
- Höhe (H): 250 mm
- Einbaulänge (L): 500 mm
Menge: 1,000 St
Kostenträger: 431

**06.03.0070 Brandschutzklappe, 1000 x 250 x 500 mm**
*** wie Position 06.03.0020
- Breite (B): 1000 mm
- Höhe (H): 250 mm
- Einbaulänge (L): 500 mm
Menge: 1,000 St
Kostenträger: 431

**06.03.0080 Brandschutzklappe, rund Ø 100 mm**
*** Bezugsbeschreibung
Brandschutzklappe nach DIN EN 15650, wartungsfrei, mit CE-Kennzeichnung und Leistungserklärung (DoP). Feuerwiderstandsklasse EI 90 (v_e, h_o, i <-> o) S nach EN 13501-3 bzw. mit Verwendbarkeitsnachweis für den Einbau in massiven Wänden/Decken, Leichtbauwänden und Schachtwänden.

Luftdichtes Gehäuse aus feuerbeständigen, korrosionsfesten Materialien mit Steckverbindungen und Lippendichtungen für direkten Anschluss an runde Lüftungsleitungen. Klappenblatt aus feuerbeständigem Kalziumsilikat mit wartungsfreier Lagerung. Strömungsgünstiger, großer freier Querschnitt für minimale Druckverluste und geringes Strömungsgeräusch. Dichtheitsklasse des Gehauses nach DIN EN 1751 Klasse C (oder höher) sowie Dichtheitsklasse des Klappenblatts Klasse 2.

Antrieb / Auslösung / Ansteuerung
Thermische Auslösung bei 70 °C. Betätigung über elektrischen Federrücklaufmotor 24 V AC/DC mit integrierten Endschaltern für die Stellungsanzeigen „AUF“ und „ZU“.

Der Antrieb muss zur Fernauslösung durch Unterbrechung der Versorgungsspannung befähigt sein. Das Öffnen und Schließen der Klappe zu Test- und Funktionskontrollen sowie das Wiederöffnen nach einer Handauslösung bzw. Fernauslösung muss motorisch über das Anlegen/Zuschalten der Versorgungsspannung erfolgen.

TECHNISCHE DATEN & ABMESSUNGEN
- Feuerwiderstandsklasse: EI 90 (ve, ho, i <-> o) S
- Nennweite: DN 100 mm
- Einbaulänge (L): 320 mm
- Anschluss: Steckverbindungen mit Lippendichtungen
- Klappenblatt: Kalziumsilikat
- Antrieb: Federrücklaufmotor 24 V (mit Endschaltern AUF/ZU)
- Funktionen Antrieb: Fernauslösung (Spannungsunterbrechung), motorisches Öffnen/Schließen zu Prüfzwecken
- Auslösetemperatur: 70 °C
- Wartungsfreiheit: Wartungsfrei gemäß Herstellervorgabe

Fabrikat der Planung:
Hersteller:  'Wildeboer Bauteile GmbH'
Typ:  'FR90 (Baureihe FR92) mit M24-10/F'

oder gleichwertig

Angebotenes Fabrikat:

Hersteller:  '......................................'

Typ:  '.....................................'

liefern und montieren
Menge: 8,000 St
Kostenträger: 431

**06.03.0090 Brandschutzklappe, rund Ø 125 mm**
*** wie Position 06.03.0080
DN 125
Menge: 1,000 St
Kostenträger: 431

**06.03.0100 Brandschutzklappe, rund Ø 160 mm**
*** wie Position 06.03.0080
DN 160
Menge: 1,000 St
Kostenträger: 431

**06.03.0110 Brandschutzklappe, rund Ø 200 mm**
*** wie Position 06.03.0080
DN 200
Menge: 2,000 St
Kostenträger: 431

**06.03.0120 Brandschutzventil für F30 Unterdecken DN 125 Abluft Montage**
bauseits gelieferte, in Langfelddecken-integrierbares Brandschutzventil für F30 Unterdecken DN 125 montieren und anschließen
Menge: 1,000 St
Kostenträger: 431

**06.03.0130 Brandschutzventil für F30 Unterdecken DN 125 Zuluft Montage**
bauseits gelieferte, in Langfelddecken-integrierbares Brandschutzventil für F30 Unterdecken DN 125 montieren und anschließen
Menge: 1,000 St
Kostenträger: 431

**06.03.0140 Brandschutzventil DN 200**
Brandschutzventil nach EN 15650 mit 90 Minuten Feuer-widerstanddauer, CE-Kennzeichnung und den Klassifi-zierungen EI 90 (ve, ho, i <> o) S sowie K30U, K60U und K90U.
Verwendung für Zuluft (radialer Wand-, Decken- und Freistrahl) und für Abluft.
Zum Trockeneinbau in Kernlochbohrungen oder mit Mörtel (Nasseinbau). Für massive Wände und Decken, leichte Trennwände, Schachtwände und für eigenständig feuerwiderstandsfähige Unterdecken aus Plattenbaustoffen, Einlegedecken und in Metalldecken.
Ventilteller und Einbaustutzen pulverbeschichtet im Farbton RAL 9010.
Hermetisch gekapseltes Auslöseelement 70°C aus rostfreiem Werkstoff.
Integrierte Rastvorrichtung für horizontale und vertikale Einbaulagen.
Stufenlose Volumenstromeinstellung.

Endschalter:
- Elektrischer Endschalter zur ZU-Signalisierung

inkl. Befestigungsmaterial.

Größe:  DN 200 mm

mit Leistungserklärung.
Menge: 1,000 St
Kostenträger: 431

**06.03.0150 Elastischer Stutzen 200 x 200**
*** Bezugsbeschreibung
Elastischer Verbindungsstutzen zur körperschallentkoppelten Verbindung und zur Kompensation von Zug-/Druckkräften an Brandschutzklappen und Kanalinstallation.
- Balgmaterial: Polyestergewebe mit cadmiumfreier Beschichtung
- Baustoffklasse: Schwerentflammbar (B1 nach DIN 4102 / B-s2,d0 nach EN 13501-1)
- Hygienekonformität: Nachgewiesen gemäß VDI 6022-1, VDI 3803-1 sowie DIN 1946-4
- Ausführung: Mit beidseitigem Anschlussrahmen/Steckverbindungen, luftdicht
- Abmessungen: Gestreckte Länge ca. 210 mm, axiale Dehnungsaufnahme min. 100 mm
Breite x Höhe (BxH in mm): 200 x 200
Menge: 1,000 St
Kostenträger: 431

**06.03.0160 Elastischer Stutzen 200 x 250**
*** wie Position 06.03.0150
Breite x Höhe (BxH in mm): 200 x 250
Menge: 2,000 St
Kostenträger: 431

**06.03.0170 Elastischer Stutzen 250 x 250**
*** wie Position 06.03.0150
Breite x Höhe (BxH in mm): 250 x 250
Menge: 2,000 St
Kostenträger: 431

**06.03.0180 Elastischer Stutzen 300 x 200**
*** wie Position 06.03.0150
Breite x Höhe (BxH in mm): 300 x 200
Menge: 1,000 St
Kostenträger: 431

**06.03.0190 Elastischer Stutzen 350 x 250**
*** wie Position 06.03.0150
Breite x Höhe (BxH in mm): 350 x 250
Menge: 2,000 St
Kostenträger: 431

**06.03.0200 Elastischer Stutzen 400 x 200**
*** wie Position 06.03.0150
Breite x Höhe (BxH in mm): 400 x 200
Menge: 1,000 St
Kostenträger: 431

**06.03.0210 Elastischer Stutzen 400 x 250**
*** wie Position 06.03.0150
Breite x Höhe (BxH in mm): 400 x 250
Menge: 2,000 St
Kostenträger: 431

**06.03.0220 Elastischer Stutzen 900 x 250**
*** wie Position 06.03.0150
Breite x Höhe (BxH in mm): 900 x 250
Menge: 2,000 St
Kostenträger: 431

**06.03.0230 Elastischer Stutzen 1000 x 250**
*** wie Position 06.03.0150
Breite x Höhe (BxH in mm): 1000 x 250
Menge: 2,000 St
Kostenträger: 431

**06.03.0240 Elastische Stutzen Ø 100 mm**
*** Bezugsbeschreibung
Elastischer Verbindungsstutzen zur körperschallentkoppelten Verbindung und zur Kompensation von Zug-/Druckkräften an Brandschutzklappen.
- Balgmaterial: Polyestergewebe mit cadmiumfreier Beschichtung
- Baustoffklasse: Schwerentflammbar (B1 nach DIN 4102 / B-s2,d0 nach EN 13501-1)
- Hygienekonformität: Nachgewiesen gemäß VDI 6022-1, VDI 3803-1 sowie DIN 1946-4
- Ausführung: Mit beidseitigem Anschlussrahmen/Steckverbindungen, luftdicht
- Abmessungen: Gestreckte Länge ca. 210 mm, axiale Dehnungsaufnahme min. 100 mm
- Nennweite: DN 100 mm
Menge: 16,000 St
Kostenträger: 431

**06.03.0250 Elastische Stutzen Ø 125 mm**
*** wie Position 06.03.0240
Nennweite: DN 160 mm
Menge: 2,000 St
Kostenträger: 431

**06.03.0260 Elastische Stutzen Ø 160 mm**
*** wie Position 06.03.0240
Nennweite: DN 160 mm
Menge: 3,000 St
Kostenträger: 431

**06.03.0270 Elastische Stutzen Ø 200 mm**
*** wie Position 06.03.0240
Nennweite: DN 200 mm
Menge: 4,000 St
Kostenträger: 431

**06.03.0280 Kulissen-Schalldämpfer 375 x 300 x 1500 mm**
Kulissenschalldämpfer zur Reduzierung von Ventilator- und Strömungsgeräuschen in raumlufttechnischen Anlagen. Dämpfungswirkung durch Absorption. Energiesparende sowie hygienisch getestete und zertifizierte Ausführung.
Kulissenschalldämpfer bestehend aus einem Luftkanal mit Luftleitungsanschlüssen und integrierten Schalldämpferkulissen oder als Kulisseneinbausatz. Die Schalldämpferkulissen verfügen über einen strömungsgünstig profilierten Kulissenrahmen (Radius 20 mm) und Absorptionsmaterial. Der Kulissenrahmen reduziert Druckverluste und führt zu einem geringeren Strömungsgeräusch. Die Profilierung sowie die umgefalzten Rahmenenden tragen zur Steifigkeit der Kulisse bei.
Einfügungsdämpfung und Schallleistungspegel des Strömungsgeräusches gemessen nach EN ISO 7235. Geeignet für Anforderungen in explosionsgefährdeten Bereichen (ATEX), Zone 1, 2, 21 und 22 (außerhalb) gemäß Richtlinie 1999/92/EG. Luftkanal entspricht nach DIN EN 15727 der Luftdichtheitsklasse C und Druckklasse 2.

Besondere Merkmale
- Erhöhte Einfügungsdämpfung im hochfrequenten Bereich
- Ausführung in Luftdichtheitsklasse C und Druckklasse 2 gemäß DIN EN 15727 Energieeinsparung durch strömungsgünstig profilierten Kulissenrahmen (bis zu 30 % niedrigere Druckdifferenzen)
- Hygienisch getestet und konform nach VDI 6022
- Große Abmessungen durch geteilte Ausführung möglich

Materialien und Oberflächen
- Luftkanal und Luftleitungsprofil aus verzinktem Stahlblech (1.0917) oder Edelstahl (1.4301) Winkelrahmen aus verzinktem L-Stahl (S235JRC2)
- Kulissenrahmen und Mittelsteg aus verzinktem Stahlblech (1.0917) oder Edelstahl (1.4301) Schalldämpferkulissen abriebfest kaschiert

Absorptionsmaterial (Mineralwolle)
- Nach EN 13501, Baustoffklasse A1, nicht brennbar
- RAL-Gütezeichen RAL-GZ 388
- Gesundheitlich unbedenklich durch hohe Biolöslichkeit nach TRGS 905 und EU-Richtlinie 97/69/EG
- Durch aufkaschiertes Glasseidengewebe vor Abrieb durch strömende Luft bis max. 20 m/s geschützt
- Inert gegenüber Pilz- und Bakterienwachstum gemäß DIN EN 846

TECHNISCHE DATEN & ABMESSUNGEN
- Ausführung: Mit Luftkanal
- Material: Stahlblech verzinkt (1.0917)
- Anschlussrahmen: Luftkanalprofil 30 mm
- Kulissenoberfläche: Glasseidengewebe
- Breite (B): 375 mm
- Höhe (H): 300 mm
- Länge in Luftrichtung (L): 1.500 mm
- Kulissendicke: 100 mm
- Kulissenanzahl: 2 Stk.
- Gesamtgewicht: ca. 24 kg
- Montagehöhe: bis 3,60 m (oder nach örtlichem Erfordernis)

BETRIEBS- UND LEISTUNGSDATEN
- Volumenstrom: 1890 m³/h
- Strömungsgeschwindigkeit im Spalt: 9,9 m/s
- Statische Druckdifferenz: 32 Pa
- Strömungsgeräusch: 34 dB(A)
- Strömungsgeräusch: 25 dB
- Strömungsgeräusch: 27 dB

Einf.-Dämpfung:
f [Hz]  63 125 250 500 1k 2k 4k 8k
De [dB]  6  8  14  32 47 47 33 24

Fabrikat der Planung:
Hersteller: 'TROX SE'
Typ: 'XS-F/375x300x1500/2x100/P'

oder gleichwertig

Angebotenes Fabrikat:
Hersteller: '......................................'
Typ: '.....................................'

liefern und montieren
Menge: 2,000 St
Kostenträger: 431

**06.03.0290 Rohrschalldämpfer DN 80 L = 1.000 mm**
*** Bezugsbeschreibung
Rohrschalldämpfer in runder, starrer Bauform für raumlufttechnische Anlagen zur Reduzierung von Ventilator- und Strömungsgeräuschen. Einfügungsdämpfung und Schallleistungspegel des Strömungsgeräusches gemessen nach EN ISO 7235.
Gehäuse mit akustisch und thermisch wirksamer Absorptionsauskleidung. Ausführung aus verzinktem Stahlblech mit beidseitigen Anschlussstutzen, passend für runde Luftleitungen nach EN 1506 bzw. EN 13180. Luftdichtheitsklasse des Gehäuses gemäß DIN EN 15727 Klasse D.
Besondere Merkmale
- Einfügungsdämpfung gemessen nach EN ISO 7235
- Absorptionsmaterial nicht brennbar
- Luftdichtheitsklasse D nach DIN EN 15727
Materialien und Oberflächen
- Mantelrohr in glatter Ausführung aus verzinktem Stahlblech (1.0917)
- Gelochtes Innenrohr aus verzinktem Stahlblech (1.0917)
- Anschlussstutzen aus verzinktem Stahlblech (1.0917) mit Sicke
Absorptionsmaterial (Mineralwolle)
- Nach EN 13501-1, Baustoffklasse A1, nicht brennbar
- Gesundheitlich unbedenklich im Sinne der TRGS 905 und EU-Richtlinie 97/69/EG
- Durch am Innenrohr aufgebrachtes Vlies vor Abrieb durch strömende Luft bis max. 20 m/s geschützt
- Inert gegenüber Pilz- und Bakterienwachstum gemäß DIN EN 846
TECHNISCHE DATEN & ABMESSUNGEN
- Ausführung: Verzinkter Stahlblechmantel
- Anschlussvariante: Rohrstutzen mit Sicke, beidseitig
- Nenngröße (DN): 80 mm
- Nennlänge (L): 1.000 mm
- Packungsdicke: 50 mm
- Außendurchmesser (ca.): 180 mm
- Gesamtgewicht: ca. 6 kg
- Montagehöhe: bis 3,60 m (oder nach örtlichem Erfordernis)
BETRIEBS- UND LEISTUNGSDATEN
- Volumenstrom: 40 m³/h
- Strömungsgeschwindigkeit: 2,33 m/s
- Statische Druckdifferenz: 1 Pa
- Strömungsgeräusch: < 15 dB(A)
- Strömungsgeräusch: < 15 dB
- Strömungsgeräusch: < 15 dB
Einf.-Dämpfung:
 f  [Hz]  63  125  250  500  1k  2k  4k  8k
 De [dB]  2  8  18  24  44  50  39  23

Fabrikat der Planung:
Hersteller:  'TROX SE'
Typ:  'CA/80x1000/50'

oder gleichwertig

Angebotenes Fabrikat:

Hersteller:  '......................................'

Typ:  '.....................................'

liefern und montieren
Menge: 5,000 St
Kostenträger: 431

**06.03.0300 Rohrschalldämpfer DN 100 L = 1.000 mm**
*** wie Position 06.03.0290
050  Packungsdicke [mm]
100  Abmessung: Nenngröße
1000  Abmessung: Länge [mm]

Einf.-Dämpfung:
 f  [Hz]  63  125  250  500  1k  2k  4k  8k
 De [dB]  5  8  14  26  42  48  34  23
Menge: 38,000 St
Kostenträger: 431

**06.03.0310 Rohrschalldämpfer DN 125 L = 1.000 mm**
*** wie Position 06.03.0290
050  Packungsdicke [mm]
125  Abmessung: Nenngröße
1000  Abmessung: Länge [mm]

Einf.-Dämpfung:
 f  [Hz]  63  125  250  500  1k  2k  4k  8k
 De [dB]  4  7  12  23  38  41  28  20
Menge: 1,000 St
Kostenträger: 431

**06.03.0320 Rohrschalldämpfer DN 160 L = 1.000 mm**
*** wie Position 06.03.0290
050  Packungsdicke [mm]
160  Abmessung: Nenngröße
1000  Abmessung: Länge [mm]

Einf.-Dämpfung:
 f  [Hz]  63  125  250  500  1k  2k  4k  8k
 De [dB]  3  5  10  20  34  33  21  16
Menge: 6,000 St
Kostenträger: 431

**06.03.0330 Rohrschalldämpfer DN 200 L = 1.000 mm**
*** wie Position 06.03.0290
050  Packungsdicke [mm]
200  Abmessung: Nenngröße
1000  Abmessung: Länge [mm]

Einf.-Dämpfung:
 f  [Hz]  63  125  250  500  1k  2k  4k  8k
 De [dB]  3  4  8  17  31  25  15  12
Menge: 1,000 St
Kostenträger: 431

**06.03.0340 Volumenstrombegrenzer konstant DN 80**
Volumenstrombegrenzer in runder Bauform für konstante Volumenstromsysteme, mechanisch selbsttätig, ohne Hilfsenergie, für Zuluft oder Abluft. Wartungsfreie, stufenlose Einstellung des Volumenstrom-Sollwertes.
Inbetriebnahmebereiter Beglomer/Regler zum direkten Einschub in Luftleitungen nach EN 1506 oder EN 13180, bestehend aus Gehäuse und integriertem Klappenblatt sowie beidseitigen Lippendichtungen für eine sichere und luftdichte Fixierung im Rohr.
Besondere Merkmale
- Stufenlose und werkzeuglose Einstellung des Volumenstroms von außen an einer Skala
- Hohe Regelgenauigkeit über den gesamten Differenzdruckbereich
- Wartungsfreier und lagenunabhängiger Betrieb (horizontal und vertikal einsetzbar)
Materialien und Oberflächen
- Gehäuse und Klappenblatt aus hochwertigem, schlagfestem Kunststoff (ABS / Kunststoffe nach Herstellerspezifikation)
- Integrierte Lippendichtungen aus EPDM-Gummi
- Feder- und Regelmechanik aus korrosionsbeständigen Werkstoffen
TECHNISCHE DATEN & ABMESSUNGEN
- Nenngröße: DN 80 mm
- Volumenstrom-Regelbereich: 13 – 110 m³/h
- Differenzdruckbereich: 30 – 300 Pa
- Betriebstemperatur: max. 60 °C
Die Voreinstellung der geforderten Luftmenge am Volumenstrombegrenzer vor dem Einbau ist in den Einheitskosten enthalten.
Fabrikat der Planung:
Hersteller:  'Wildeboer GmbH'
Typ:  'VRL1/DN80'

oder gleichwertig

Angebotenes Fabrikat:

Hersteller:  '......................................'

Typ:  '.....................................'

liefern, montieren und einstellen
Menge: 39,000 St
Kostenträger: 431

**06.03.0350 Volumenstromregler konstant DN 100**
*** Bezugsbeschreibung
Volumenstromregler in runder Bauform für konstante Volumenstromsysteme, mechanisch selbsttätig, ohne Hilfsenergie, für Zuluft oder Abluft, in acht Nenngrößen.
Inbetriebnahmebereiter Regler, bestehend aus dem Gehäuse mit leichtgängig gelagerter Regelklappe, Regelbalg und außenliegender Kurvenscheibe mit Blattfeder.
Volumenstromregler ohne Stellantrieb, sind werkseitig auf einen Referenz-Volumenstrom eingestellt, Einstellung des gewünschten Volumenstromes vor Ort.
Rohrstutzen mit Einlegesicke für Lippendichtung, passend für Luftleitungen nach EN 1506 oder EN 13180.
Gehäuse-Leckluftstrom nach EN 1751, Klasse C.

Besondere Merkmale
- Einstellen des Volumenstrom-Sollwertes ohne Werkzeuge von außen an einer Skala
- Hohe Regelgenauigkeit des eingestellten Volumenstromes
- Lageunabhängig

Materialien und Oberflächen
Ausführung verzinktes Stahlblech
- Gehäuse aus verzinktem Stahlblech
- Innenliegende Bauteile Nenngröße 80 – 125: Edelstahl 1.4301,
- Nenngröße 160 – 400: Verzinktes Stahlblech
- Regelbalg aus Polyurethan
- Gleitlager mit PTFE Gleitschicht
- Blattfeder aus rostfreiem Stahl

Mit Dämmschale
- Dämmschale aus verzinktem Stahlblech
- Gummiprofil zur Körperschallisolierung
- Auskleidung aus Mineralwoll
Mineralwolle
- Nach EN 13501, Baustoffklasse A1, nicht brennbar
- RAL-Gütezeichen RAL-GZ 388
Gesundheitlich unbedenklich durch hohe Biolöslichkeit, nach TRGS 905 sowie EU-Richtlinie 97/69/EG

Technische Daten
Nenngrößen:  100 mm
Volumenstrombereich:  125 – 510 m³/h
Volumenstromregelbereich:  ca. 25 – 100 %
Mindestdruckdifferenz:  50 Pa

Voreinstellungen der Luftmengen am Volumenstromregler ist in den Kosten enthalten.

Fabrikat der Planung:
Hersteller:  'TROX SE'
Typ:  'RN/100/D2'

oder gleichwertig

Angebotenes Fabrikat:

Hersteller:  '......................................'

Typ:  '.....................................'

liefern, montieren und einstellen
Menge: 8,000 St
Kostenträger: 431

**06.03.0360 Volumenstromregler konstant DN 125**
*** wie Position 06.03.0350
Technische Daten
Nenngrößen:  125 mm
Volumenstrombereich:  125 – 510 m³/h
Volumenstromregelbereich:  ca. 25 – 100 %
Mindestdruckdifferenz:  50 Pa
Menge: 2,000 St
Kostenträger: 431

**06.03.0370 Volumenstromregler konstant DN 160**
*** wie Position 06.03.0350
Technische Daten
Nenngrößen:  160 mm
Volumenstrombereich:  216 – 864 m³/h
Volumenstromregelbereich:  ca. 25 – 100 %
Mindestdruckdifferenz:  50 Pa
Menge: 1,000 St
Kostenträger: 431

**06.03.0380 Volumenstromregler variabel DN 125**
Wartungsfreie, elektronische Volumenstromregler für variable und konstante Volumenströme. Runde Aus-führung zum Einbau in Rohrleitungen für Zuluft und Abluft raumlufttechnischer Anlagen. Rohrgehäuse und zentrisch gelagertes Klappenblatt aus verzinktem Stahlblech, Lagerachsen aus Edelstahl in speziellen Lagerbuchsen. Umlaufende Dichtung am Klappenblatt zum Absperren der Lüftungsleitung.
Messverfahren integriert in das Klappenblatt. Hohe Regelgenauigkeit im gesamten, 1 : 10 betragenden Volumenstrombereich. Der Volumenstrom muss bei variablen Drücken ab 20 bis 1000 Pa mit etwa ±5% bis ±15% Abweichung konstant gehalten werden.
Wartungsfreier Stellantrieb 24V mit integriertem elektrischen Anschluss und Zugentlastung. Einstellung der Betriebsmodi konstant, variabel oder 4-Punkt. Zum variablen Betrieb einstellbare Betriebsmodi 0-10V, 2-10V und 2-8V. Überlagerte Zwangssteuerung zum Öffnen und Schließen des Klappenblatts. Analoge Ausgangssignale für den Ist-Volumenstrom und zur Effizienz zwecks Optimierung der Ventilatorenleistung. Einrichtungen zum Parallel- und Folgebetrieb mehrerer Volumenstromregler.

Dichtheitsklasse C für das Gehäuse und Dichtheitsklasse 3 bzw. 4 für das Klappenblatt, jeweils nach DIN EN 1751.

Antriebe:
mit motorischem Stellantrieb M1, zur Einstellung des Volumenstromreglers über beleuchtetes Display mit Klartextanzeige und LED-Statusanzeigen für die Reglerbetriebszustände.

mit Dämmschale
mit Lippendichtungen

Zertifikat als Konformitätsnachweis der Hygienean-forderungen gemäß VDI 6022-1, VDI 3803-1, DIN 1946-4, DIN EN 16798-3, SWKI VA104-01, SWKI VA105-01, ÖNORM H6020 und ÖNORM H6021.

Technische Daten
Nenngrößen:  100 mm
Volumenstrombereich:  21-354 m³/h
Volumenstromregelbereich:  ca. 10 – 100 %

Fabrikat der Planung:
Hersteller:  'TROX SE'
Typ:  'TVE-D/125/D2/XB0/V0/21-354m³/h'

oder gleichwertig

Angebotenes Fabrikat:

Hersteller:  '......................................'

Typ:  '.....................................'

liefern, montieren und einstellen
Menge: 4,000 St
Kostenträger: 431

**06.03.0390 Volumenstromregler variabel 400 x 200**
VVS-Regler in rechteckiger Bauform für variable und konstante Volumenstromsysteme, für Zu- oder Abluft. Bestehend aus dem Gehäuse mit über Zahnrädern gegenläufig gekuppelten Stellklappen, dem integrierten Mittelwert bildenden Wirkdrucksensor und werkseitig montierten, verschlauchten und verdrahteten elektronischen Regelkomponenten. Position der Stellklappen von außen an der Achsform erkennbar. Regelklappe bei Auslieferung geöffnet.
Besondere Merkmale:
- Integrierter Differenzdruck-Sensor mit 3 mm Messbohrungen, unempfindlich gegen Verschmutzung
- Werkseitige Einstellung, Programmierung und Justage unter Luft durch Referenzmessung auf regelmäßig validiertem Prüfstand nach DIN EN ISO 9001 (Prüfprotokoll wird zur Verfügung gestellt)
- Istwertsignal bezogen auf Nennvolumenstrom ($V_{Nenn}$), dadurch erleichterte Inbetriebnahme bzw. nachträgliche Parametrierung
- Gehäuse-Leckluftstrom gemäß Klasse B, DIN EN 1751
- Maximal zulässige Druckdifferenz: 1000 Pa
MATERIALIEN UND OBERFLÄCHEN:
Gehäuse und Achsen aus verzinktem Stahlblech. Gegenläufig gekuppelte Regelklappen und Differenzdruck-Sensor aus Aluminium-Strangpressprofilen. Zahnräder aus antistatischem Kunststoff (ABS), temperaturbeständig bis 50 °C. Gleitlager aus Kunststoff. Anschlusstyp beidseitig mit Flansch, geeignet für Luftleitungsprofile.
ABMESSUNGEN & VARIANTE:
- Breite: 400 mm
- Höhe: 200 mm
- Mit Dämmschale
- Material: verzinktes Stahlblech
ANBAUGRUPPE & REGELUNG:
Anbaugruppe BC0: Analoger Compact-Regler für Volumenstrom (dynamischer Transmitter für saubere Luft).
- Versorgungsspannung: 24 V AC/DC
- Ansteuerung: Analog 0–10 V DC (variabler Betrieb)
- Volumenstrom-Regelbereich: 149 – 1064 m³/h
- Signalkennlinie: 0–10 V DC (Sollwert und Istwert)
- Schnittstelle: Analog / MP-Bus (u. a. für Zonenmodule/Gateways)
- Sonderfunktionen: Aktivierung von V_min, V_mid, V_max, Geschlossen, Offen über Schaltkontakte/MP-Bus
PRODUKT- UND AUSLEGUNGSDATEN:
- Volumenstrom: 1890 m³/h
- Statische Druckdifferenz: 80 Pa
- Statische Mindest-Druckdifferenz: 80 Pa
- Strömungsgeschwindigkeit: 14,78 m/s
- Volumenstromgenauigkeit: +/- 4 %
- Strömungsgeräusch: 58 dB(A)
- Abstrahlgeräusch: 33 dB(A)
Voreinstellung der Luftmengen am Volumenstromregler sowie das Bereitstellen des Prüfprotokolls sind in den Kosten enthalten.
Montagebedingungen: inkl. Montage und Befestigung, Montagehöhe bis 3,60 m (oder nach örtlichem Erfordernis).
Fabrikat der Planung:
Hersteller:  'TROX SE'
Typ:  'TVJ-D/400x200/BC0/V0/595-4257m³/h'

oder gleichwertig

Angebotenes Fabrikat:

Hersteller:  '......................................'

Typ:  '.....................................'

liefern, montieren und einstellen
Menge: 2,000 St
Kostenträger: 431

#### 06.04 Lüftungsgitter, Lüftungsventile

**06.04.0010 Dralldurchlass, quadratisch 400/400 Zuluft**
*** Bezugsbeschreibung
Dralldurchlass für Zuluft. Für konstante und variable Volumenströme. Quadratische Frontplatte mit rundem Lochbild, beschichtet im Farbton RAL 9010 (glatt-glänzend), sowie mit verdeckter Zentralbefestigung. Mit verstellbaren/umsteckbaren Luftlenklamellen aus weißem Kunststoff zur flexiblen Ausrichtung des Strömungsbildes. Hohe Induktion zum schnellen Abbau der Strömungsgeschwindigkeiten und der Temperaturdifferenzen im Heiz- und Kühlfall.
Ausführung:
- Frontplatte: Quadratische Ausführung mit rundem Lochbild
- Farbton: RAL 9010 (reinweiß, glatt-glänzend)
- Lamellen: Umsteckbare Luftlenklamellen aus kunststoff-weiß
Anschlusskasten:
- Bauform: Quadratischer Anschlusskasten (K1) aus verzinktem Stahlblech mit Bohrungen für Abhängungen
- Ausführung: Seitlicher Anschlussstutzen mit werkseitig montierter Lippendichtung
- Strömungsoptimierung: Mit integriertem Luftleitblech zur gleichmäßigen Beaufschlagung der Frontplatte und geringen Strömungsgeräuschen
Konformität:
- Konformitätszertifikat als Erfüllungsnachweis der Hygieneanforderungen gemäß VDI 6022-1, VDI 3803-1, DIN 1946-4 und DIN EN 13779 / DIN EN 16798-3.
Einbau:
- Zum Einbau in geschlossene Deckensysteme, Rasterdecken sowie frei hängend.
TECHNISCHE DATEN & ABMESSUNGEN:
- Nenngröße / Lochbild: 400 mm
- Anschlussstutzen-Ø: DN 200 mm
- Anschlusskastenhöhe (H1): 290 mm
Fabrikat der Planung:
Hersteller:  'Wildeboer Bauteile GmbH'
Typ:  'DXQ0 / 400 / K1 / DN 200 / RAL 9010'

oder gleichwertig

Angebotenes Fabrikat:

Hersteller:  '......................................'

Typ:  '.....................................'

liefern und montieren
Menge: 2,000 Stk
Kostenträger: 431

**06.04.0020 Dralldurchlass, quadratisch 400/400 Abluft**
*** wie Position 06.04.0010
Abluft, ohne Leitblech
Größe:  400
Lochbild: 400
Anschlussstutzen: DN 200
Anschlusskastenhöhe H1: 290 mm
Menge: 2,000 Stk
Kostenträger: 431

**06.04.0030 Tellerventil DN 100 Abluft**
*** Bezugsbeschreibung
Tellerventile in runder Ausführung, als Abluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'LVS/100'

oder gleichwertig

Angebotenes Fabrikat:

Hersteller:  '......................................'

Typ:  '.....................................'

liefern und montieren
Menge: 8,000 St
Kostenträger: 431

**06.04.0040 Tellerventil DN 125 Abluft**
*** wie Position 06.04.0030
DN 125
- Minimaler Volumenstrom :  75 m³/h
- Maximaler Volumenstrom:  110 m³/h
Menge: 14,000 St
Kostenträger: 431

**06.04.0050 Tellerventil DN 160 Abluft**
*** wie Position 06.04.0030
DN 160
- Minimaler Volumenstrom :  65 m³/h
- Maximaler Volumenstrom:  80 m³/h
Menge: 1,000 St
Kostenträger: 431

**06.04.0060 Tellerventil DN 100 Zuluft**
*** Bezugsbeschreibung
Tellerventile in runder Ausführung, als Zuluftdurchlass vorzugsweise für kleine Räume. Zum Einbau in Wände und abgehängte Decken.
Einbaufertige Komponente, bestehend aus dem Ventilgehäuse mit Traverse, dem Ventilteller mit Gewindespindel sowie einem Einbaurahmen.
Ventilteller zum Volumenstromabgleich drehbar. Einstellung mit Kontermutter gesichert.
Anschlussstutzen, passend für Luftleitungen nach EN 1506 oder EN 13180.
Schallleistungspegel des Strömungsgeräusches gemessen nach EN ISO 5135.

Besondere Merkmale
- Stufenloser Volumenstromabgleich durch Drehen des Ventiltellers
- Einfacher Einbau

Materialien und Oberflächen
- Ventilgehäuse und Ventilteller aus verzinktem Stahlblech
- Einbaurahmen, Traverse, Gewindespindel und Kontermutter aus verzinktem Stahl
- Dichtung aus Schaumstoff
- Ventilgehäuse und Ventilteller pulverbeschichtet, RAL-Farbe nach Wahl des Bauherrn

Technische Daten:
Nenngrößen: 100 mm
- Minimaler Volumenstrom : 36m³//h
- Maximaler Volumenstrom: 50 m³/h

Fabrikat der Planung:
Hersteller:  'TROX SE'
Typ:  'Z-LVS/100'

oder gleichwertig

Angebotenes Fabrikat:

Hersteller:  '......................................'

Typ:  '.....................................'

liefern und montieren
Menge: 8,000 St
Kostenträger: 431

**06.04.0070 Tellerventil DN 125 Zuluft**
*** wie Position 06.04.0060
DN 125
- Minimaler Volumenstrom :  65 m³/h
- Maximaler Volumenstrom:  80 m³/h
Menge: 14,000 St
Kostenträger: 431

**06.04.0080 Tellerventil DN 160 Zuluft**
*** wie Position 06.04.0060
DN 160
- Minimaler Volumenstrom :  75 m³/h
- Maximaler Volumenstrom:  144 m³/h
Menge: 1,000 St
Kostenträger: 431

**06.04.0090 Tellerventil DN 200 Abluft Montage**
bauseits gelieferte, in Langfelddecken-integrierbare, Tellerventile DN 200 montieren und anschließen
Menge: 2,000 St
Kostenträger: 431

**06.04.0100 Tellerventil DN 200 Zuluft Montage**
bauseits gelieferte, in Langfelddecken-integrierbare, Tellerventile DN 200 montieren und anschließen
Menge: 2,000 St
Kostenträger: 431

**06.04.0110 Schlitzdurchlass 1.200/1.050/198 3 Schlitze Zu- & Abluft**
Schlitzdurchlass mit 3 Schlitzen für Zu- oder Abluft in raumlufttechnischen Anlagen, bestimmt für den Einbau in abgehängte Decken.
Einbaufertige Komponente, bestehend aus einem Aluminium-Strangpressprofil mit manuell, einzeln verstellbaren Luftleitelementen zur flexiblen Luftführung (horizontal wechselseitig, schräg wechselseitig, vertikal oder einseitig).
Ausführung und Konstruktionsmerkmale:
- Schlitzanzahl: 3-schlitzig.
- Frontschiene: Aluminium-Strangpressprofil mit Randverbreiterungsprofil und seitlichen Endplatten. Geeignet zur optisch durchlaufenden Bandverlegung.
- Verbindung: Lösbare Verbindung zwischen Frontschiene und Anschlusskasten für eine einfache Montage/Wartung.
- Anschlusskasten: Symmetrischer Anschlusskasten aus verzinktem Stahlblech mit 4 Aufhängelaschen zur Deckenabhängung.
- Anschlussstutzen: 1 horizontal angeordneter Anschlussstutzen, passend für runde Luftleitungen nach EN 1506 oder EN 13180, ausgestattet mit einer Lippendichtung (Evoprene) und integriertem Drosselelement zum Volumenstromabgleich.
- Luftleitelemente: Aus schwer entflammbarem Kunststoff (ABS, nach UL94, V-0).
Materialien und Oberflächen:
- Frontschiene, Endplatten: Aluminium-Strangpressprofil, eloxiert (E6-C-0, naturfarben).
- Anschlusskasten: Verzinktes Stahlblech.
- Luftleitelemente: Kunststoff, Farbton ähnlich RAL 9010 (Reinweiß).
Qualitäts- und Normenstandards:
- Schallleistungspegel des Strömungsgeräusches verifiziert durch Labormessung nach EN ISO 5135.
- Gleichmäßige Strahlausbreitung zur Reduzierung von Schmutzablagerungen an der Decke durch induzierte Raumluft.
Abmessungen:
- Nennlänge Frontschiene: 1.200 mm
- Länge Anschlusskasten: 1.050 mm
- Stutzendurchmesser: 198 mm
- Anzahl Stutzen: 1 Stk
- Volumenstrom: 270 m³/h
Fabrikat der Planung:
Hersteller:  'TROX SE'
Typ:  'PL50-3-S-SF-HS/1200x1050x198/1-D-LS/B00/EP/W'

oder gleichwertig

Angebotenes Fabrikat:

Hersteller:  '......................................'

Typ:  '.....................................'

liefern und montieren
Menge: 14,000 St
Kostenträger: 431

**06.04.0120 Luftmengenmessung je Prüfstelle**
Luftmengenmessung je Prüfstelle in Tabellenform
einschließlich Berechnung und Erfassung der Werte.
Ist und Soll Werte.
Übergabe bei der VOB-Abnahme
Menge: 68,000 St
Kostenträger: 431

#### 06.05 Rohrschellen und Befestigungsmaterial

**06.05.0010 Rohrschelle für WFR DN 80**
Rohrschelle zweiteilig, verzinkt, Material Stahl ST 22, mit 2 Verschlussschrauben in Ausführung Kombikreuzschlitz und Sicherungsscheibe, EPDM Profilgummieinlage für DIN 4109, Temperaturbeständig von - 30°C bis 100°C, Kombimutter M 8/ M10
Spannbereich: DN 80
inkl. Befestigungsmaterial
liefern und montieren
Menge: 4,000 St
Kostenträger: 431

**06.05.0020 Rohrschelle für WFR DN 100**
Rohrschelle zweiteilig, verzinkt, Material Stahl ST 22, mit 2 Verschlussschrauben in Ausführung Kombikreuzschlitz und Sicherungsscheibe, EPDM Profilgummieinlage für DIN 4109, Temperaturbeständig von - 30°C bis 100°C, Kombimutter M 8/ M10
Spannbereich: DN 100
inkl. Befestigungsmaterial
liefern und montieren
Menge: 15,000 St
Kostenträger: 431

**06.05.0030 Rohrschelle für WFR DN 125**
Rohrschelle zweiteilig, verzinkt, Material Stahl ST 22, mit 2 Verschlussschrauben in Ausführung Kombikreuzschlitz und Sicherungsscheibe, EPDM Profilgummieinlage für DIN 4109, Temperaturbeständig von - 30°C bis 100°C, Kombimutter M 8/ M10
Spannbereich: DN 125
inkl. Befestigungsmaterial
liefern und montieren
Menge: 4,000 St
Kostenträger: 431

**06.05.0040 Rohrschelle für WFR DN 160**
Rohrschelle zweiteilig, verzinkt, Material Stahl ST 22, mit 2 Verschlussschrauben in Ausführung Kombikreuzschlitz und Sicherungsscheibe, EPDM Profilgummieinlage für DIN 4109, Temperaturbeständig von - 30°C bis 100°C, Kombimutter M 8/ M10
Spannbereich: DN 160
inkl. Befestigungsmaterial
liefern und montieren
Menge: 5,000 St
Kostenträger: 431

**06.05.0050 Rohrschelle für WFR DN 200**
Rohrschelle zweiteilig, verzinkt, Material Stahl ST 22, mit 2 Verschlussschrauben in Ausführung Kombikreuzschlitz und Sicherungsscheibe, EPDM Profilgummieinlage für DIN 4109, Temperaturbeständig von - 30°C bis 100°C, Kombimutter M 8/ M10
Spannbereich: DN 200
inkl. Befestigungsmaterial
liefern und montieren
Menge: 5,000 St
Kostenträger: 431

### 07 Kommunikationssystem für Brandschutzklappen

**07.0010 BS2-SC-02 Subnetzcontroller**
Zentrale Bedieneinheit mit Multi-Touch-Glas-Display 15,6 Zoll zum frontseitigen Einbau in Schaltschränke mit IP65-Front. NetzanSubnetzcontroller zur Initialisierung und zum Betrieb von bis zu vier Subnetzen für insgesamt 128 Feld-Module. Netzanschluss 230 V AC, mit Eurostecker und 1,5 m Anschlussleitung. Galvanisch getrennte Bus-Anschlüsse. Ethernet-Anschluss mit integriertem 2-fach-Switch zum Anschluss der Bedieneinheit, für die Anlagenerweiterung um weitere Subnetzcontroller sowie die Anbindung einer Gebäudeleittechnik über Gateway. Bus- und Ethernet-Anschlüsse mit steckbaren Schraubklemmen. Diagnosen über LEDs. Kunststoffgehäuse IP40.
Fabrikat der Planung:
Fabrikat:  WILDEBOER
Typ:  BS2-SC-02

Angebotenes Fabrikat:
Hersteller: '....................................................'

Typ: '....................................................'

Hinweis: Im Neubau ist bereits das oben genannte System verbaut, die komunikation muss zu dem vorhandenen System muss möglich sein.

oder Gleichwertig
Menge: 1,000 St
Kostenträger: 481

**07.0020 BS2-MO-03 Motor-Modul**
Motor-Modul BS2-MO-03 für bis zu zwei Brand- und/oder Rauchschutzklappen mit elektrischem Federrücklaufmotor 24 V DC, integrierten Endschaltern für die Betriebsstellungen AUF/ZU sowie mit thermisch-elektrischer Auslösung bei Brandschutzklappen. Anschluss über AMP-Stecker und steckbare Schraubklemmen. Netzanschluss 230 V AC, mit Eurostecker und 1,5 m Anschlussleitung. Galvanisch getrennte Bus-Anschlüsse mit steckbaren Schraubklemmen. Manuelle Bedienung angeschlossener Klappen über Drucktaster, Diagnosen über LEDs. Klappen sind auch ohne vorherige Inbetriebnahme des Gesamtsystems über die Module bedienbar, einschließlich dem Durchführen von Funktionsprüfungen mit Protokollierung der Ergebnisse. Kunststoffgehäuse IP40.

Fabrikat der Planung:
Fabrikat:  WILDEBOER
Typ:  BS2-MO-03

Angebotenes Fabrikat:
Hersteller: '....................................................'

Typ: '....................................................'

Hinweis: Im Neubau ist bereits das oben genannte System verbaut, die komunikation muss zu dem vorhandenen System muss möglich sein.

oder Gleichwertig
Menge: 52,000 St
Kostenträger: 481

**07.0030 BS2-IO-01 IO-Modul**
IO-Modul mit acht galvanisch getrennten Eingängen und acht galvanisch getrennten Ausgängen zum Anschluss externer Sensoren und Aktoren über steckbare Schraubklemmen. Verwendung für Aufschaltungen, Weiterleitung von Alarmmeldungen, Schalten von Ventilatoren usw. Netzanschluss 230 V AC, mit Eurostecker und 1,5 m Anschlussleitung. Galvanisch getrennte Bus-Anschlüsse mit steckbaren Schraubklemmen. Manuelle Bedienung über Drucktaster, Diagnosen über LEDs. Kunststoffgehäuse IP40.

Fabrikat der Planung:
Fabrikat:  WILDEBOER
Typ:  BS2-IO-01

Angebotenes Fabrikat:
Hersteller: '....................................................'

Typ: '....................................................'

Hinweis: Im Neubau ist bereits das oben genannte System verbaut, die komunikation muss zu dem vorhandenen System muss möglich sein.

oder Gleichwertig
Menge: 2,000 St
Kostenträger: 481

**07.0040 AB-01 Anschlussbox**
Anschlussbox für 24 V Federrücklaufmotor mit AMP-Stecker an den Anschlussleitungen zur Weiterleitung über steckbare Schraubklemmen an eine bauseitige Leitung. Kunststoffgehäuse IP40.

Fabrikat der Planung:
Fabrikat:  WILDEBOER
Typ:  AB-01

Angebotenes Fabrikat:
Hersteller: '....................................................'

Typ: '....................................................'

Hinweis: Im Neubau ist bereits das oben genannte System verbaut, die komunikation muss zu dem vorhandenen System muss möglich sein.

oder Gleichwertig
Menge: 52,000 St
Kostenträger: 481

**07.0050 WiNet-GW-02 Gateway**
Gateway für die Umsetzung von Wildeboer-Net auf BACnet/IP, Modbus/Seriell, Modbus/TCP oder OPC Server DA 2.0. Die Projektierung der bis zu 1100 Datenpunkte sowie die Generierung einer EDE-Datei erfolgt über die Wildeboer-Net Software.
Fabrikat der Planung:
Fabrikat:  WILDEBOER
Typ:  WiNet-GW-02

Angebotenes Fabrikat:
Hersteller: '....................................................'

Typ: '....................................................'

Hinweis: Im Neubau ist bereits das oben genannte System verbaut, die komunikation muss zu dem vorhandenen System muss möglich sein.

oder Gleichwertig
Menge: 1,000 St
Kostenträger: 481

**07.0060 WiNet Schaltschrank ZB-03**
Schaltschrank mit funktionsfähig verdrahteter zentraler Bedieneinheit ZB-03 mit Multi-Touch-Glas-Display. Komplett vorinstalliert mit dem Betriebssystem und mit der WiNet-SW-02 Wildeboer-Net Software zur Datenkommunikation mit der Hauptsteuereinheit der BS2 Bussteuerung oder KS2 Kompaktsteuerung über Ethernet. Zur Visualisierung der auf den Modulen gespeicherten Betriebs- und Diagnosedaten sowie Steuerung und Parametrierung der Module. Netzspannung 230 V AC. Schutzart IP65.

Fabrikat der Planung:
Fabrikat:  WILDEBOER
Typ:  WiNet Schaltschrank ZB-03

Angebotenes Fabrikat:
Hersteller: '....................................................'

Typ: '....................................................'

Hinweis: Im Neubau ist bereits das oben genannte System verbaut, die komunikation muss zu dem vorhandenen System muss möglich sein.

oder Gleichwertig
Menge: 1,000 St
Kostenträger: 481

**07.0070 BS2-BZ-01 BMZ-Modul**
BMZ-Modul zum Anschluss von bauseitigen Meldeeinrichtungen. Zwei potentialfreie Ausgänge sowie vier Eingänge für potentialfreie Kontakte mit steckbaren Schraubklemmen. An den Eingängen angeschlossene Leitungen werden auf Störungen überwacht. Netzanschluss 230 V AC, mit Eurostecker und 1,5 m Anschlussleitung. Galvanisch getrennte Bus-Anschlüsse mit steckbaren Schraubklemmen. Manuelle Bedienung über Drucktaster, Diagnosen über LEDs. Kunststoffgehäuse IP40.

Fabrikat der Planung:
Fabrikat:  WILDEBOER
Typ:  BS2-BZ-01

Angebotenes Fabrikat:
Hersteller: '....................................................'

Typ: '....................................................'

Hinweis: Im Neubau ist bereits das oben genannte System verbaut, die komunikation muss zu dem vorhandenen System muss möglich sein.

oder Gleichwertig
Menge: 1,000 St
Kostenträger: 481

**07.0080 WiNet-SW-01 Software**
Wildeboer-Net Software zur Installation auf einem bauseitigen PC als Benutzeroberfläche zur Visualisierung der im Feld gesammelten Betriebs- und Diagnosedaten. Zur Parametrierung und Steuerung angeschlossener Module.

Fabrikat der Planung:
Fabrikat:  WILDEBOER
Typ:  WiNet-SW-01

Angebotenes Fabrikat:
Hersteller: '....................................................'

Typ: '....................................................'

Hinweis: Im Neubau ist bereits das oben genannte System verbaut, die komunikation muss zu dem vorhandenen System muss möglich sein.

oder Gleichwertig
Menge: 1,000 St
Kostenträger: 481

**07.0090 WiNet-AP-01 Inbetriebnahmeunterstützung**
Schaltschrank mit funktionsfähig verdrahteter zentraler Bedieneinheit ZB-03 mit Multi-Touch-Glas-Display. Komplett vUnterstützung bei der Inbetriebnahme und Anlagenparametrierung für Wildeboer-Net.

Fabrikat der Planung:
Fabrikat:  WILDEBOER
Typ:  WiNet-AP-01

Angebotenes Fabrikat:
Hersteller: '....................................................'

Typ: '....................................................'

Hinweis: Im Neubau ist bereits das oben genannte System verbaut, die komunikation muss zu dem vorhandenen System muss möglich sein.

oder Gleichwertig
Menge: 1,000 St
Kostenträger: 481

### 08 Rückbau + Demontage

#### 08.01 Demontage

*Hinweis: Vorbemerkung Demontagen*
Durch den Krankenhausbetrieb des Gebäudes bis ca. 2017 ist derzeit viel Anlagentechnik im Gebäude vorhanden, die bereits außer Betrieb gesetzt ist. Diese ist für den Weiterbetrieb des Gebäudes für die Burghof-Klink und der Nutzung als Psychosomatik nicht mehr von Bedeutung und muss zurückgebaut werden. Dies ist für den Platzbedarf der neuen Anlagentechnik notwendig. Im Folgenden werden die Demontagearbeiten beschrieben. Die meisten Arbeiten sind den Montagearbeiten vorgelagert.

Dachzentrale DG (4.OG):
In der Dachzentrale befindet sich die ehemalige Lüftungszentrale mit Außerbetrieb genommenen Lüftungsanlagen. Alle Anlagenteile werden demontiert.

Das Gebäude wird teilweise zurückgebaut. Die zu sanierenden Geschosse (EG - 2.OG) werden bereits im Vorwege durch den Auftragnehmer Abbruch demontiert und abgebrochen.

Das 3. Obergeschoss verbleibt während der gesamten Bauzeit in Betrieb. Sämtliche Kanäle sowie Elektro-Leitungen/Anlagen/Geräte, die der Versorgung dieses Geschosses dienen, sind zu erhalten und dürfen nicht beschädigt oder demontiert werden.

Unter Abbruch bzw. Rückbau (z. B. Demontage von technischen Anlagen, Anlagenteilen, Kanälen, Geräten, Komponenten sowie deren Befestigungen) ist zu verstehen, dass der Auftraggeber keine Wiederverwendung der ausgebauten Materialien vorsieht.

Der bei den Demontagearbeiten anfallende Bauschutt sowie sämtliche ausgebauten Materialien gehen in das Eigentum des Auftragnehmers über und sind entsprechend den geltenden gesetzlichen Bestimmungen fachgerecht zu verwerten oder zu entsorgen. Die Wahl zwischen Verwertung, Deponierung oder Entsorgung erfolgt durch den Auftragnehmer im Rahmen der geltenden gesetzlichen Bestimmungen. Die ordnungsgemäße Entsorgung ist dem Auftraggeber schriftlich nachzuweisen und spätestens mit der jeweiligen Abschlagsrechnung vorzulegen. Sämtliche Kosten für Transport, Verladung, Container, Zwischenlagerung und Entsorgung sind in die Einheitspreise einzukalkulieren.
Alle Abbruch- und Demontagearbeiten sind vor Beginn der Ausführung mit der Objektüberwachung und dem Bauherrn abzustimmen und  freigeben zu lassen.

Die Arbeiten sind entsprechend abschnittsweise auszuführen und den Montagen vorgelagert, da die Anlagen bereits außer Betrieb sind.
Vor Beginn der Demontage wird die Außerbetriebnahme kontrolliert und freigegeben.

Die freigegebenen Bereiche werden entsprechend gekennzeichnet. Kanäle, Anlagen oder Anlagenteile, die während der Bauzeit in Betrieb bleiben, werden gesondert gekennzeichnet und dürfen weder beschädigt noch in ihrer Funktion beeinträchtigt werden.

Für alle nachfolgenden Positionen gilt eine Arbeitshöhe bis 4,00 m. Folgende Leistungen sind in die Einheitspreise einzukalkulieren:

- Gerüste bis 4,00 m Arbeitshöhe
- Kennzeichnen und sorgfältiges Lagern von Bauteilen
- gegebenenfalls erforderliches Zerlegen von Anlagenteilen für den Abtransport
- schonende Demontage unter Erhaltung der verbleibenden Bauteile und der Bausubstanz
- erforderliche Zwischenlagerung im Baustellenbereich
- Einhaltung aller behördlichen Vorschriften zum Arbeits-, Schall- und Staubschutz
- Bereitstellung von Containern einschließlich Entsorgungslogistik, sämtliche Gebühren und Abgaben
- Organisation der erforderlichen Transport- und Förderwege
- fachgerechte Verwertung bzw. Entsorgung der beim Rückbau anfallenden Baurestmassen und Abfallmaterialien
- Trennen aller erforderlichen Medienanschlüsse und Leitungsverbindungen
- Demontage sämtlicher Befestigungs-, Verbindungs- und Montageelemente (z. B. Formstücke, Verbinder, Halterungen, Schienen, Konsolen und Tragkonstruktionen)

**08.01.0010 Brandschutzklappe bis Größe 565 x 400 mm Demontieren**
Größenangabe alle Längen
inkl. Befestigungsmaterial
inkl. Entsorgung
Menge: 20,000 St
Kostenträger: 494

**08.01.0020 Brandschutzklappe bis Größe 1250 x 403 mm Demontieren**
Größenangabe alle Längen
inkl. Befestigungsmaterial
inkl. Entsorgung
Menge: 10,000 St
Kostenträger: 494

**08.01.0030 Zulage Demontage asbesthalatige Brandschutzklappen bis Größe 565 x 400 mm**
Zulage zur Abbruchposition "Brandschutzklappe bis Größe 565 x 400 mm Demontieren"
Demontage Brandschutzklappe schadstoffbelastet mit asbesthaltigen Bestandteilen wie Klappenblättern und Anschlagdichtungen inkl.Reinigung

Lage: Im Dachhohlraum und Dachzentrale

Die Entsorgung der gefährlichen Abfälle, Asbest, ist in separater Pos. zu kalkulieren.
Menge: 20,000 St
Kostenträger: 494

**08.01.0040 Zulage Demontage asbesthalatige Brandschutzklappen bis Größe 1250 x 403 mm**
Zulage zur Abbruchposition "Brandschutzklappe bis Größe 1250 x 403 mm Demontieren"
Demontage Brandschutzklappe schadstoffbelastet mit asbesthaltigen Bestandteilen wie Klappenblättern und Anschlagdichtungen

Lage: Im Dachhohlraum und Dachzentrale

Die Entsorgung der gefährlichen Abfälle, Asbest, ist in separater Pos. zu kalkulieren.
Menge: 10,000 St
Kostenträger: 494

**08.01.0050 Demontage Blechkanal im Dachraum bis Größe 600x400mm**
Demontage Blechkanal im Dachhohlraum/Dachzentrale
bis max. Größe von 600 x 400mm:
- Demontage Blechkanal pro m²
- Demontage Formteile Blechkanal pro m²
- inkl. Entsorgung Blechkanal
- inkl. Entsorgung Befestigungsmaterial
Demontagehöhe: bis 4m
Menge: 700,000 m2
Kostenträger: 494

**08.01.0060 Demontage Blechkanal im Dachraum bis Größe 1250x400mm**
Demontage Blechkanal im Dachhohlraum/Dachzentrale
bis max. Größe von 1.250 x 400mm:
- Demontage Blechkanal pro m²
- Demontage Formteile Blechkanal pro m²
- inkl. Entsorgung Blechkanal
- inkl. Entsorgung Befestigungsmaterial
Demontagehöhe: bis 4m
Menge: 650,000 m2
Kostenträger: 494

**08.01.0070 Zulage Demontage KMF**
Zulage zur Abbruchpositionen "Demontage Blechkanal im Dachraum"

Ausführung von Abbruch/ Demontagetätigkeiten im Sanierungsbereich nach TRGS 521. Demontage der Dämmung aus künstlicher Mineralfaser, einlagig, kaschiert, schadstoffhaltig

Lage: Im Dachhohlraum und der Dachzentrale

Hinweis: Alle ausgebauten Stoffe werden gereinigt, entsorgungsgerecht verpackt und anschließend in Abfallbehälter zur Entsorgung bereitgestellt.

Die Entsorgung der gefährlichen Abfälle ist im Titel Entsorgung zu kalkulieren.
Menge: 1200,000 m2
Kostenträger: 494

*Hinweis: Vorbemerkung Entsorgung*
Alle Abfallmengen sind vor dem Abtransport der Bauleitung des AG bekannt zu machen (Hinweis: Voraussetzung für Abrechnung und Vergütung!). Der AN übernimmt die Pflichten des AG als Abfallerzeuger. Bei der Entsorgung gelten die gesetzlichen Vorgaben und Richtlinien. Im Besonderen wird auf die Andienungspflicht gefährlicher Abfälle verwiesen. Einzelheiten, insbesondere zu den andienungspflichtigen Abfallfraktionen, zur Anlieferung und den Preisen sind in die Einheitspreise einzukalkulieren soweit im LV nicht anders angegeben. Diese können bei der zuständigen Abfallwirtschaftsbehörde erfragt werden.

Die jeweiligen Transportgenehmigungen, Entsorgungs- und Verwertungsnachweise, Begleitscheine, Wiegenachweise, soweit erforderlich, hat der AN zu beantragen und zu führen (elektronisches Nachweisverfahren!).

Zusätzlich sind die gesamten abgefahrenen Massen nach Abfallarten getrennt mit den zugehörigen Unterlagen (Entsorgungsnachweis, Begleitscheine) tabellarisch und übersichtlich zu dokumentieren (mit Angabe des Datums, des Fahrzeugs und der Wägung). Der Fachbauleitung ist zur Prüfung der Rechnungen und zur Dokumentation der Entsorgungsmaßnahmen die Dokumentation (als digitale Tabelle sowie als Ausdruck) auszuhändigen.

Hinweis: Die Kosten, der für die Entsorgung benötigten Analytik (Deklarationsanalysen gem. MantelVO (EBV), sind durch den AN zu erbringen und mittels Probenahmeprotokoll zu dokumentieren. Die Ergebnisse der Analytik sind der Bauleitung des AG unverzüglich als Nachweis vorzulegen.
Die Aufwendungen hierfür sind in die Einheitspreise einzurechnen, soweit in den Positionen nicht anders angegeben.

**08.01.0080 Entsorgung asbesthaltiger Brandschutzklappen (AVV 17 06 05)**
Geschlossene Behälter/Container bereitstellen, vorhalten, beladen. Behälter/Container zu einer vom AN zu benennenden Deponie transportieren und entladen, inkl. aller Maschinen, Geräte, Materialien, Transportgenehmigungen, Entsorgungs-/Verwertungsnachweise, Nebenarbeiten/-kosten die zur fachgerechten Durchführung der Arbeiten benötigt werden.
Abrechnung erfolgt auf Nachweis (Wiegekarten der Deponie). Die Andienungspflichten für Deponien in der Region sind zu beachten.
Das EANV ist durch den AN zu führen. Die Kosten sind im EP zu berücksichtigen.
Menge: 30,000 St
Kostenträger: 494

**08.01.0090 Demontage DG Lüftungsgeräte**
Demontage von Lüftungsgeräte

inkl. Entsorgung

Pro Lüftungsgerät

Luftmengen der Lüftungsgeräte:
Zuluftgeräte:
- 1580 m³/h
- 2350 m³/h
- 3270 m³/h
- 3520 m³/h
- 6380 m³/h
- 7250 m³/h
- 8150 m³/h
- 11100 m³/h

Abluftgeräte:
- 810 m³/h
- 1210 m³/h
- 1260 m³/h
- 1520 m³/h
- 2350 m³/h
- 3270 m³/h
- 3520 m³/h
- 6380 m³/h
- 7250 m³/h
- 7490 m³/h
- 11100 m³/h
Menge: 19,000 St
Kostenträger: 439

**08.01.0100 Kran für Einbringung/Ausbringung Dachzentrale**
beinhaltet das Gestellen eines spielbereiten Krans einschließlich Bedienpersonal für das notwendige Abladen vom LKW von allen Bauteilen und zwischenlagern auf der BE Fläche sowie das Einbringen in die Dachzentrale auf dem Dach des Gebäudes ca. + 18,00 Meter. Ebenso das Ausbringen von Bauteilen zur Entsorgung.

Einschließlich An-und Abfahrt sowie aller Rüstzeiten.

inkl. Demontage der Bauteile und Montage neuer Geräte in der Dachzentrale unter Gestellung der notwendigen Hebe- und Transportwerkzeuge. Die notwendigen Anschlagmittel und Zubehör für den Transport aller notwendigen Bauteile in die Dachzentrale sind bereitzustellen.

Für das sichere Arbeiten unter z.B. Anlegen der erforderlichen PSA und das Achten auf Absturzsicherungen ist der Auftragnehmer verantwortlich.

Die Entfernung der möglichen Aufstellfläche des Kran /Mobilkran zum Einbringort der Dachzentrale horizontal beträgt ca. 15 Meter. Die Gegebenheiten sind zum Zeitpunkt der Kranaufstellung vor Ort zu prüfen. Die Termine sind mit der Objektüberwachung abzustimmen und freigeben zu lassen.

Abrechnung in Stücktagen Std
Menge: 10,000 Std
Kostenträger: 429

#### 08.02 Reinigung nach Schadstoffsanierung

**08.02.0010 Grund- und Feinreinigung nach Asbestsanierung**
Grund- und Feinreinigung aller Raumoberflächen (Fußböden, Decken, Wände, Fenster, Türen, konstruktive Bauteile wie Stützen, Pfeiler, Unterzüge, Gerüst etc.) mit den zuvor ausgebauten Asbest-Fundstellen durch Saugen und feuchtes Wischen, z.T. Arbeiten vom Gerüst aus, Arbeiten auf unterschiedlichen Oberflächen (Beton, Fliesen, Putz etc.) bis zu einer Höhe von bis zu 4 m.

Arbeitsausführung unter Beachtung der TRGS 519
Die Abrechnungsgrundlage ist die Grundfläche der Sanierungsbereiche
Menge: 100,000 m2
Kostenträger: 494

### 09 Kostenanteile 3.OG Nordflügel Exakte Verortung der Deckenkasetten ist Vorort mit dem Bauherren abzustimmen.

#### 09.01 Klimaanlage

**09.01.0010 Hygiene-Deckenkassette 2,5 kW**
Deckenkassette zur Kühlung und Heizung von Räumen mit abgehängten Decken und erhöhten Hygieneanforderungen gemäß VDI 6022.
Ausführung & Gehäuse:
- Gehäuse: Stabil gefertigt aus sendzimir-verzinktem Stahlblech, teils dampfdiffusionsdicht und geräuschreduzierend isoliert.
- Abmessungen Gehäuse: ca. 575 mm x 575 mm x 385 mm.
- Optische Blende: Zweiteilige Metallblende (Sichtblende und Unterrahmen), Abmessungen ca. 600 mm x 600 mm x 42 mm, Farbton RAL 9016 (Verkehrsweiß). Mit abklappbarer Sichtblende zur einfachen Reinigung und Wartung.
- Kondensatwanne: Eigenständiges, zur Reinigung und Wartung leicht entnehmbares Bauteil aus Edelstahl mit allseitigem Gefälle und freiem Auslauf für restlose Kondensatabführung gemäß VDI 6022.
- Filter: Filterklasse ePM10 > 50 % (M5).
- Anschlüsse: Wasseranschluss 3/4 Zoll.
- Hygiene: Konform nach VDI 6022 (nachgewiesen durch ein unabhängiges Hygiene-Zertifikat eines akkreditierten Prüfinstituts).
Ventilator & Elektrik:
- Ventilator: Energiesparender, geräuscharmer EC-Radialventilator mit stufenloser Drehzahlsteuerung über ein 0–10 V Steuersignal.
- Motor: Wartungsfrei und geräuscharm gelagert.
- Elektroanschluss: 230 V / 50 Hz, Schutzart mind. IP 44, elektromechanisch auf Klemmleiste verdrahtet.
Wärmetauscher & Betriebsbedingungen:
- Register: Leistungsstarker Kupfer-Aluminium-Wärmetauscher für 2-Leiter-Systeme (Kühlen/Heizen) inklusive Entlüftungsstopfen.
- Max. Betriebsdruck: mind. 8 bar
- Betriebstemperaturen: Wassereintritt min. 6 °C / max. 75 °C, Lufteintritt max. 35 °C
- Zulässiger Glykolanteil: bis zu 50 %
Geforderte Leistungsdaten (bei Steuerspannung 6,0 V)
Die nachfolgenden Leistungsdaten stellen die vom System geforderten Mindestwerte dar:

| Parameter | Anforderung / Wert |
| --- | --- |
| Luftvolumenstrom (6 V) | min. 420 m³/h |
| Schallleistungspegel (6 V) | max. 50 dB(A) |
| Schalldruckpegel (6 V) | max. 42 dB(A) |
| Elektrische Leistungsaufnahme (6 V) | max. 22 W |

Kühlleistung (2-Leiter, feuchte Kühlung):
- Auslegungsbedingungen: Vorlauf 7 °C / Rücklauf 12 °C, Luft 25 °C / 48 % r.F.
- Gesamtkühlleistung: min. 2.500 W
- Sensible Kühlleistung: min. 2.100 W
- Max. Wasserwiderstand: ca. 11 kPa
- Max. Wasservolumenstrom: ca. 450 l/h
Heizleistung (2-Leiter):
- Auslegungsbedingungen: Vorlauf 75 °C / Rücklauf 65 °C, Luft 20 °C
- Wärmeleistung: min. 7.300 W
- Max. Wasserwiderstand: ca. 18,4 kPa
- Max. Wasservolumenstrom: ca. 650 l/h

Fabrikat der Planung:
Hersteller:  'Kampmann'
Typ:  'KaCool D HY'

oder gleichwertig

Angebotenes Fabrikat:

Hersteller:  '......................................'

Typ:  '.....................................'

liefern und montieren
Menge: 2,000 St
Kostenträger: 434

**09.01.0020 Differenzdruckunabhängiges Thermostatventil**
- mit Handrad stufenlos einstellbar
- Spindel aus nicht rostendem Stahl
- Regulierventil mit automatischer differenzdruckunabhängiger Durchflussregelung am Ventil
2-Leiter
beigestellt
Messing
2-Punkt-Stellantrieb 230 V Auf/Zu
Edelstahl-Wellrohre
Anzahl Rohre St. 2
Gewindeanschluss M30 x 1,5
min. Durchflussmenge l/h 150
max. Durchflussmenge l/h 1050
KVS-Wert m3/h 1,8
Nennweite DN 15
Max. Betriebsdruck PN 16
Max. Betriebstemperatur GradC 90
Anschluss 3/4 Zoll
Ventilanschluss 3/4 Zoll
mit Außengewinde flachdichtend
Betriebsspannung V 230
Frequenz Hz 50
Menge: 2,000 St
Kostenträger: 434

**09.01.0030 Kondensatpumpenset**
für das sichere Ableiten des anfallenden Kondensats im Kühlfall bis zur nächsten Entsorgungsstelle.
Drehzahlgeregelt und mit dynamischer Anpassung der Förderleistung für minimale Schallemissionen.
Inklusive kapazitiven Schwimmerschalter mit reduziertem Wartungsbedarf. Montiert wird die Kondensatpumpe mit einem beiliegendem Halteblech. Inklusive Alarmkontakt bei Störung.

max. Förderhöhe m 20
Fördermenge l/h 42
Kondensatanschlussstutzen mm 6
Schutzart IP 44
Betriebsspannung 100 - 240 V
Frequenz 50 Hz / 60 Hz
Leistungsaufnahme W 12
Schalldruckpegel dB(A) 19
Menge: 2,000 St
Kostenträger: 434

**09.01.0040 Klimaregler**
ohne Modbus, nur mit Ventile/Ventilkits Auf/Zu
stetige Drehzahlansteuerung, mit LCD-Bedienmenü und integriertem Zeitschaltprogramm

Technische Spezifikationen
- 2,5 Zoll LCD-Display mit automatischer Hintergrundbeleuchtung
- integrierter Raumtemperatursensor
- passwortgeschützte Parameterebene
- wahlweise: Lüfterautomatik oder fünf manuell einstellbare Stufen
- Zeitschaltprogramm mit drei Zeitkanälen und jeweils vier Umschaltpunkten
- ohne Modbus
2- u. 4-Leiter
Eingänge
- 230VAC
- Potentialfreier Kontakt
Nennspannung V 230
Spannungsart Ausgang AC
Schaltleistung A 3
Schutzart IP 30
Temperatureinstellbereich 0 - 50 GradC
Umgebungstemperatur GradC 50
Umgebungsfeuchte % ≤85
Steuerung Auf/Zu
Farbe ähnlich RAL 9010 reinweiß
Montage Aufputz
Baubreite mm 78
Bauhöhe mm 140
Baulänge mm 15
Menge: 2,000 St
Kostenträger: 434

**09.01.0050 Kaltwassererzeuger 5,7 kW**
Beschreibung: Luft/Wasser-Wärmepumpe in Monoblock-Bauweise zur Außenaufstellung zum effizienten Heizen und Kühlen von Räumen über einen Wasserkreislauf.
Allgemeine und Hydraulische Hinweise:
- Hydraulischer Anschluss: Die Ausführung der hydraulischen Anbindung muss unter Zwingender Berücksichtigung des erforderlichen Mindestwasserinhalts der Gesamthydraulik sowie des Nennwasserstroms erfolgen.
- Glykolbetrieb: Bei Verwendung eines Wasser/Glykol-Gemisches sind entsprechende Minderleistungen zu berücksichtigen (z.B. Leistungsreduzierung der Kühlleistung um ca. 3,2 % bei 40 % Propylenglykol-Konzentration).
Ausführung & Gehäuse:
- Gehäuse: Selbsttragend auf stabilem Grundrahmen. Verzinkte und pulverbeschichtete Verkleidung (witterungsbeständig) inklusive Schalldämmung. Für Inspektions- und Wartungsarbeiten leicht demontierbar.
- Abmessungen: ca. 426 mm (B) x 718 mm (H) x 1299 mm (L).
- Gewicht: ca. 90 kg.
- Wasseranschlüsse: 1 Zoll Außengewinde.
Kältekreislauf & Komponenten:
- Verdichter: Vollhermetischer, drehzahlgeregelter Inverter-Verdichter, schwingungsgedämpft gelagert, mit regelungsseitigem Schutz gegen Überlast und Heißgasübertemperatur. Leistungsbereich ca. 30–100 %.
- Kältemittel: Umweltfreundliches, natürliches Kältemittel R290 (Propan), Sicherheitsklasse A3. GWP max. 0,02. Die Vorgaben der DIN EN 378 hinsichtlich Aufstellung und Sicherheitsvorkehrungen sind einzuhalten. Kältemittelmenge ca. 0,7 kg.
- Luft-Wärmetauscher: Großflächiger Lamellen-Wärmetauscher aus Kupferrohren mit Aluminiumlamellen und hydrophiler Beschichtung zur Vermeidung von Vereisung und Optimierung der Abtauvorgänge. Spezielle Vorkehrung gegen Eisbildung im unteren Bereich des Wärmetauschers im Heizbetrieb. Abtauungssteuerung über zwei Fühler (Außenluft- und Wärmetauschertemperatur).
- Wasser-Wärmetauscher: Hocheffizienter Edelstahl-Plattenwärmeübertrager (AISI 316) für geringe Kältemittelfüllmenge.
- Expansion & Isolierung: Elektronisches Expansionsventil. Kälte- und Wasserkreislauf vollumfänglich gegen Schwitzwasserisoliert. Inklusive geregelter Ölsumpfheizung.
Hydraulikeinheit & Ventilator:
- Ventilator: Energiesparender EC-Axialventilator mit bürstenlosem DC-Motor, stufenlos und kontinuierlich drehzahlgeregelt.
- Integrierte Hydraulik: Drehzahlgeregelte Energiesparpumpe, Sicherheitsventil (3 bar), Strömungswächter/Durchflussüberwachung und Entlüftungsventil. Externe Restförderhöhe der Pumpe mind. 85 kPa.
Regelung & Steuerung:
- Vollautomatische, parametrierbare Regelung mit Wasseraustrittstemperaturregelung.
- Unterstützung von Kaskadenbetrieb mehrerer Einheiten.
- Integrierte Nachtabsenkung / geräuschreduzierter Nachtbetrieb.
- Alarmanzeige und Reset-Funktion.
- Schnittstellen & Zubehör im Lieferumfang:
  - Gebäudeleittechnik-Schnittstelle: Modbus
  - Smart-Grid-Schnittstelle: SG-Ready
  - Potentialfreie Kontakte für Sammelstörmeldung, externe Freigabe und Umschaltung Heizen/Kühlen
  - Mikroprozessor-Bedieneinheit / Fernbedienung mit Display zur Anzeige der Betriebszustände und Parametrierung (lose beigelegt)
  - Externer Wassertemperaturfühler (Kabellänge mind. 10 m)
  - Wasserseitiger Y-Schmutzfänger aus Stahlgewebe (zur bauseitigen Montage)
  - Verbindungsstück für Kondensatablauf
Technische Mindestdaten & Betriebsbedingungen
- Elektroanschluss: 230 V / 50 Hz
- Max. Leistungsaufnahme: max. 2,7 kW
- Max. Stromaufnahme: max. 12 A
- Energieeffizienzklasse: mind. A++ (gemäß EU-Label)
- Schallwerte (maximal):
  - Schalldruckpegel (1 m): max. 44 dB(A)
  - Schallleistungspegel: max. 56 dB(A)
Einsatzgrenzen:
- Heizbetrieb: Außenluft -25 °C bis +35 °C / Vorlauftemperatur +25 °C bis +75 °C
- Kühlbetrieb: Außenluft -5 °C bis +47 °C / Vorlauftemperatur +5 °C bis +25 °C
- Wasserseitiger Betriebsdruck: max. 3 bar
- Erforderliche Mindestwassermenge im System: 30 Liter
Leistungsdaten Kühlen: (Auslegung: Wasseraustritt 7 °C / Eintritt 12 °C bei Außenluft 35 °C)
- Kühlleistung: min. 5,7 kW
- Leistungsaufnahme Kühlen: max. 1,6 kW
- EER: min. 3,50
- SEER: min. 5,20
- Wasservolumenstrom: ca. 0,27 l/s (ca. 0,97 m³/h)
Geforderte Leistungsdaten Heizen: (Auslegung: Wasseraustritt 45 °C / Eintritt 40 °C bei Außenluft 7 °C)
- Wärmeleistung: min. 6,6 kW
- Leistungsaufnahme Heizen: max. 1,7 kW
- COP: min. 3,80
- SCOP (W35): min. 3,75
- Wasservolumenstrom: ca. 0,31 l/s (ca. 1,12 m³/h)

Zur Aufstellung und Befestigung auf Kalzipdach.

Fabrikat der Planung:
Hersteller:  'Kampmann'
Typ:  'KaClima S, Baugröße 21'

oder gleichwertig

Angebotenes Fabrikat:

Hersteller:  '......................................'

Typ:  '.....................................'

liefern und montieren
Menge: 1,000 St
Kostenträger: 434

**09.01.0060 Befestigungsmaterial Kaltwassersatz**
Befestigungsmaterial zur Aufstellung des Kaltwassererzeugers auf Kalzipdach
inkl. Schwingungsentkopplung
Menge: 1,000 psch
Kostenträger: 434

**09.01.0070 Hauptschalter**
zum Ein/Aus Schalten des Geräts
Montage nur außerhalb des Gefahrenbereichs der Maschine (kein ATEX Hauptschalter)
Bestehend aus:
- Hauptschalter
Technische Spezifikationen
- NOT-AUS-Funktion
- mit rotem Drehgriff und gelbem Sperrkranz
- Hilfsschalterkontakt nachrüstbar
- abschließbar in 0-Stellung
- 3-polig + N
Leistungsaufnahme kW 15
Ausgangsspannung V / 3 Ph 400
Gewicht kg 1,5
liefern und montieren
Menge: 1,000 St
Kostenträger: 434

**09.01.0080 Funktionsprüfung und Einweisung**
Menge: 1,000 psch
Kostenträger: 434

**09.01.0090 Inbetriebnahme**
inkl. Befüllung und Entlüftung
Menge: 1,000 psch
Kostenträger: 434

#### 09.02 Absperrarmaturen inkl. Isolierung

**09.02.0010 Absperrklappe DN 20, PN 6**
Absperrklappe DN 20, PN 6
Wartungsfreie weichdichtende Zwischen-Flansch-Absperrklappe mit Zentrieraugen, Baulänge (DIN 3202 T3, Reihe K1) DIN EN 558-1, Grundreihe 20, mit Grundanstrich, EPDM-Dichtmanschette, zum Absperren und Drosseln, zweifache Abdichtung der Klappenwelle mit Profilring und Taupunktsperre, zentrische Scheibenlagerung, voll isolierbar gemäß GEG, CE-Zertifizierung nach Druckgeräterichtlinie für Fluide der Gruppen 1 und 2.
Mit gebohrter Welle für optionale Temperaturmessung.
max. Differenzdruck:  16 bar
Nenndruck:  PN 6
Nennweite:  DN 20
Manschette:  EPDM
Scheibe:  Edelstahl 1.4581
Temp.-Grenze:  - 10 bis + 130°C
Betätigung:  Rasthebel
inkl. Gegenflansche auf Edelstahl gepresst, Schrauben, Dichtungsmaterialien und Isolierschale nach GEG.

Fabrikat der Planung: ARI
Typ:  ZESA

oder gleichwertig

Angebotenes Fabrikat:

Hersteller:  '......................................'

Typ:  '.....................................'

Liefern und montieren
Menge: 4,000 St
Kostenträger: 434

**09.02.0020 Absperrklappe DN 32, PN 6**
Absperrklappe DN 32, PN 6
Wartungsfreie weichdichtende Zwischen-Flansch-Absperrklappe mit Zentrieraugen, Baulänge (DIN 3202 T3, Reihe K1) DIN EN 558-1, Grundreihe 20, mit Grundanstrich, EPDM-Dichtmanschette, zum Absperren und Drosseln, zweifache Abdichtung der Klappenwelle mit Profilring und Taupunktsperre, zentrische Scheibenlagerung, voll isolierbar gemäß GEG, CE-Zertifizierung nach Druckgeräterichtlinie für Fluide der Gruppen 1 und 2.
Mit gebohrter Welle für optionale Temperaturmessung.
max. Differenzdruck:  16 bar
Nenndruck:  PN 6
Nennweite:  DN 32
Manschette:  EPDM
Scheibe:  Edelstahl 1.4581
Temp.-Grenze:  - 10 bis + 130°C
Betätigung:  Rasthebel
inkl. Gegenflansche auf Edelstahl gepresst, Schrauben, Dichtungsmaterialien und Isolierschale nach GEG.

Fabrikat der Planung: ARI
Typ:  ZESA

oder gleichwertig

Angebotenes Fabrikat:

Hersteller:  '......................................'

Typ:  '.....................................'

Liefern und montieren
Menge: 2,000 St
Kostenträger: 434

**09.02.0030 Kappenventil DN 20**
Kappenventil
für Membran-Druckausdehnungsgefäße in geschlossenen
Heizungs- und Kühlwasseranlagen. Mit einer gegen
unbeabsichtigtes Schließen gesicherten Absperrung u.
einer Entleerung, gemäß DIN EN 12828, TÜV-geprüft.

Anschluss  :  G3/4"
zul. Betriebsdruck  :  PN 10
zul. Betriebstemperatur:  120 °C

Liefern und montieren
Menge: 1,000 St
Kostenträger: 434

**09.02.0040 Sicherheitsventil 3,0 bar**
Sicherheitsventil zur Druckabsicherung  von
Wärmeerzeugern, Kennbuchstabe D/G/H und gemäß den
Anforderungen TRD 721, EN 12828.

Eintrittsnennweite :  DN 20/PN 16
Austrittsnennweite :  DN 32/PN 16
Abblaseleistung erforderl.:  120 kW
Ansprechdruck :  3,0 bar

Liefern und montieren
Menge: 1,000 St
Kostenträger: 434

**09.02.0050 Membran-Ausdehnungsgefäß 25 L**
Membran-Druckausdehnungsgefäß für geschlossene Heiz- und Kühlwassersysteme.
Gefäße sind konstruiert und gefertigt nach DIN EN 13831. Zulassung gemäß Richtlinie für Druckgeräte 2014/68/EU. Die hochwertige Butyl-Vollmembran trennt zuverlässig die statische Gasfüllung vom Wasserraum und ist Sauerstoffdiffusionsdicht
gemäß VDI/BTGA 6044 für Kühlungsanlagen.
– Langlebige Epoxidharzbeschichtung
– Geschweißte Ausführung
– Nicht tauschbare Vollmembran nach DIN EN 13831
– Für Frostschutzmittelzusatz mindestens 25 bis 50 %
– Mit Gewindeanschluss aus Edelstahl
– Max. zulässige Systemtemperatur 120 °C
– Max. zulässige Betriebstemperatur 70 °C

Farbe grau
Nennvolumen 25 l
Max. Nutzvolumen 18,7 l
Max. zul. Systemtemperatur 120 °C
Max. zul. Betriebstemperatur 70 °C
Max. zul. Betriebsüberdruck 6 bar
Gasvordruck werksseitig 1,5 bar
Anzahl Anschlüsse 1 St.
Anschluss G 3/4"
Durchmesser 280 mm
Max. Höhe 518 mm
Kippmaß ca. 518 mm
Gewicht 4,18 kg

Liefern und montieren
Menge: 1,000 St
Kostenträger: 434

#### 09.03 Rohrleitungen

**09.03.0010 Pressfitting Edelstahlrohr DN 20, 22 x 1,2 mm**
*** Bezugsbeschreibung
Pressfitting Edelstahlrohr DN 20, 22 x 1,2 mm

Edelstahlrohr Heizungsleitungen:

Edelstahlrohrleitung für Kaltwasser im Gebäude
Pressfitting-System aus Edelstahl
für Heizungsanlagen in den Abmessungen d15 - d108 mm,
Rohrverbindungen mit dem Nachweis der
Zwangsundichtigkeit in unverpresstem Zustand.

Systemkomponenten:

Systemrohre 1.4520 (CrTi-Stahl),
d15 - d54 mm geprüft nach Werksnorm, biegbar, Rohrlänge
6 m.
Systemrohre 1.4301/1.4520  (CrNi-
Stahl/CrTi- Stahl), d76,1 - d108 mm geprüft nach
Werksnorm, Rohrlänge 6 m.

Pressfittings d15 - d54 mm, aus Edelstahl mit
Pressindikator zur Erkennung nicht verpresster
Verbindung vor der Druckprobe, Konturdichtringen aus
Butylkautschuk (CIIR) schwarz.

Pressfittings d76.1 - d108 mm aus Edelstahl mit
Pressindikator zur Erkennung nicht verpresster
Verbindung vor der Druckprobe, mit Kennzeichnung Symbol
"Kein Trinkwasser" und Rundschnurdichtring aus
Butylkautschuk (CIIR) schwarz.

Die Fittings sind zur Verbesserung der
Korrosionsbeständigkeit lösungsgeglüht und
blankgeglüht.

Bei den verpressten Pressfittings d15 - d108 mm, kann
die Einstecktiefe durch eine
zerstörungsfreie Prüfung, im entleerten Zustand
der Anlage, überprüft und dokumentiert werden.

Für das ausgeschriebene Produkt liegt eine
Haftungsübernahmevereinbarung zwischen dem Hersteller
und dem ZVSHK bzw. dem BTGA vor.

Betriebsbedingungen für Heizungsanlage:
- maximaler Betriebsdruck:  16 bar

Verlegen als Kälteleitungen
unter Beachtung der DIN EN 12828 und DIN EN 14336
einschließlich Ablängen, Ausrichten und Befestigen,
unter Berücksichtigung der temperaturabhängigen
Längenänderung, Dichtheitsprüfung und Spülen.

Fabrikat der Planung:
Fabrikat:  Geberit
Typ:  Geberit Mapress Therm

oder Gleichwertig

Angebotenes Fabrikat:

Hersteller:  '......................................'

Typ:  '.....................................'

liefern und montieren
Menge: 36,000 m
Kostenträger: 434

**09.03.0020 Pressfitting Edelstahlrohr DN 32, 35 x 1,5 mm**
*** wie Position 09.03.0010
DN 32, 35 x 1,5 mm
Menge: 22,000 m
Kostenträger: 434

**09.03.0030 Edelstahl Bogen d22**
*** Bezugsbeschreibung
Verwendungszwecke
- Für Haustechnik, Industrie und Schiffbau
Eigenschaften
- Unverpresst undicht
- Dichtring aus CIIR schwarz
- Pressindikator
- Pressmuffe mit transparentem Schutzstopfen
Technische Eigenschaften
- Werkstoff: CrNiMo-Stahl 1,4401 (DIN EN 10088)
- Winkel: 15-90 °
- Länge: 6,1 cm
- Außendurchmesser: 22 mm
- DN / Nennweite: 20
- Z-Maß: 4 cm

Liefern und montieren
Menge: 13,000 St
Kostenträger: 434

**09.03.0040 Edelstahl Bogen d35**
*** wie Position 09.03.0030
- Winkel: 15-90 °
- Länge: 6,8 cm
- Außendurchmesser: 35 mm
- DN / Nennweite: 32
- Z-Maß: 4,2 cm
Liefern und montieren
Menge: 8,000 St
Kostenträger: 434

**09.03.0050 Edelstahl Muffe d22**
*** Bezugsbeschreibung
Verwendungszwecke
- Für Haustechnik, Industrie und Schiffbau
Eigenschaften
- Unverpresst undicht
- Dichtring aus CIIR schwarz
- Pressindikator
- Pressmuffe mit transparentem Schutzstopfen
Technische Eigenschaften
- Werkstoff: CrNiMo-Stahl 1,4401 (DIN EN 10088)
- Länge: 5 cm
- Außendurchmesser: 22 mm
- DN / Nennweite: 20
- Z-Maß: 0,8 cm

Liefern und montieren
Menge: 7,000 St
Kostenträger: 434

**09.03.0060 Edelstahl Muffe d35**
*** wie Position 09.03.0050
- Länge: 6,2 cm
- Außendurchmesser: 35 mm
- DN / Nennweite: 32
- Z-Maß: 1 cm

Liefern und montieren
Menge: 9,000 St
Kostenträger: 434

**09.03.0070 Edelstahl T-Stück reduziert, d35-22-35**
Verwendungszwecke
- Für Haustechnik, Industrie und Schiffbau
Eigenschaften
- Unverpresst undicht
- Dichtring aus CIIR schwarz
- Pressindikator
- Pressmuffe mit transparentem Schutzstopfen
Technische Eigenschaften
- Werkstoff: CrNiMo-Stahl 1,4401 (DIN EN 10088)
- Länge: 10 cm
- Außendurchmesser: 35 mm
- DN / Nennweite: 32 / 20 / 32
- Z-Maß: 2,4 cm

Liefern und montieren
Menge: 2,000 St
Kostenträger: 434

**09.03.0080 Edelstahl Reduktion, mit Einschubende d35-22**
Verwendungszwecke
- Für Haustechnik, Industrie und Schiffbau

Eigenschaften
- Unverpresst undicht
- Dichtring aus CIIR schwarz
- Pressindikator
- Pressmuffe mit transparentem Schutzstopfen

Technische Eigenschaften
- Werkstoff: CrNiMo-Stahl 1,4401 (DIN EN 10088)
- Höhe: 5 cm
- Länge: 7,1 cm
- Außendurchmesser: 35 mm
- DN / Nennweite: 32 / 20

Liefern und montieren
Menge: 2,000 St
Kostenträger: 434

**09.03.0090 Rohrschelle 26-28mm**
*** Bezugsbeschreibung
Rohrschelle 26-28mm
Rohrschelle zweiteilig, verzinkt, Material Stahl ST 22, mit 2 Verschlussschrauben in Ausführung Kombikreuzschlitz und Sicherungsscheibe, EPDM Profilgummieinlage für DIN 4109, Temperaturbeständig von - 30°C bis 100°C, Kombimutter M 8/ M10, inkl. Befestigungsmaterial.
Spannbereich: 26-28mm
Menge: 18,000 St
Kostenträger: 434

**09.03.0100 Rohrschelle 32-35mm**
*** wie Position 09.03.0090
Rohrschelle 32-35mm
Spannbereich: 32-35mm
Menge: 11,000 St
Kostenträger: 434

#### 09.04 Dämmung Steinwollerohrschalen diffusionsdicht

**09.04.0010 Wärmedämmung für Rohrleitung DN 20 diffusionsdicht**
*** Bezugsbeschreibung
DN 20  Ø22 x 20 mm

Anforderung:
Dämmung von nichtbrennbaren Rohrleitungen bei Medium-temperaturen ≥ 0°C, mit nichtbrennbaren Steinwollerohr-schalen mit einer engmaschigen glasfasergitternetzver-stärkten Aluminiumfolie ummantelt.

Voraussetzungen:
Anforderungen an den Korrosionsschutz der Rohrleitung gemäß AGI-Q 151 wurden überprüft.
Die notwendigen Korrosionsschutzarbeiten sind abge-schlossen.
Befestigung der Rohrleitungen mit Rohrabhänger.
Die Anlage ist während der Dämmarbeiten außer Betrieb.

Einbau:
Entsprechend den Verarbeitungsrichtlinien des Herstellers.
Die Ausführung erfolgt durch ein vom Systemhersteller geschultes und zertifiziertes Unternehmen.

Baustoffklasse:  A2L - s1, d0 nach DIN 13501-1
Schmelzpunkt:  > 1.000°C nach DIN 4102-17
Wärmeleitfähigkeit:  0°C = 0,032 W/(m∙K) nach EN ISO 8497
Oberfläche:  Aluminiumfolie mit engmaschiger Glasfasergitternetzverstärkung

inkl. selbstklebendem Aluminiumband mit Glasfasergitter-netzverstärkung,
inkl. selbstklebendem hochflexiblem und reißfestem Abdichtband.

Anwendungsbereich:  Kältedämmung für nichtbrennbare Kälteverteilleitungen

Bedingungen bei Betrieb:
Umgebungstemperatur  ≤ 25 °C
Relative Luftfeuchte  ≤ 80 %
Medium-Temperatur  ≥ 0 °C bis Umgebungstemperatur

Verarbeitung:
Dämmschichtdicken der Hanger und Rohrschalen sind aufeinander abzustimmen. Dämmschale fugendicht auf die Rohrleitung aufbringen. Schutzstreifen der selbstklebenden Längsüberlappung entfernen und damit den Längsschlitz dicht verkleben. Zusätzlich den verklebten Längsschlitz im Bereich der Längsüberlappung vollflächig mit dem Alutape abkleben. Rundstöße zwischen den Rohrschalen sowie zwischen den Rohrschalen und den Hanger mit selbstklebendem gitternetzverstärktem Aluminiumklebeband Alutape diffusionsdicht abkleben. Zusätzlich ist die Dämmschale mit Alutape, 1 Windungen pro lfd. Meter, auf der Rohrleitung zu fixieren. Der Abstand zur nächsten Rundverklebung ist mit max. 600 mm zu berücksichtigen.

Im Abstand von 3-4 m entlang dem Rohrleitungsverlauf sind Abschottungsverklebungen gemäß Herstellerangaben zu erstellen. Durchdringungen der Aluminiumummantelung (z. B. an Ventilschaften, Messgeräten) und Endstellen mit Flextape diffusionsdicht abkleben.

Wie beschrieben, liefern und anbringen.

In den Einheitspreisen sind Zuschläge für Passstücke, Ausschnitte, Überlappungen, Rosetten und Befestigungsmaterial zu berücksichtigen. Sie werden nicht gesondert vergütet.

Fabrikat der Planung:
Hersteller:  Rockwool
Typ:  Teclit Cold

oder gleichwertig

Angebotenes Fabrikat:

Hersteller:  '......................................'

Typ:  '.....................................'

liefern und montieren
Menge: 36,000 m
Kostenträger: 434

**09.04.0020 Wärmedämmung für Rohrleitung DN 32 diffusionsdicht**
*** wie Position 09.04.0010
DN 32  Ø35 x 30 mm
Menge: 22,000 m
Kostenträger: 434

**09.04.0030 Wärmedämmung, als Bogen DN 20 diffusionsdicht**
*** wie Position 09.04.0010
DN 20- Dämmdicke 20 mm

liefern und montieren
Menge: 13,000 St
Kostenträger: 434

**09.04.0040 Wärmedämmung, als Bogen DN 32 diffusionsdicht**
*** wie Position 09.04.0010
DN 32-Dämmdicke 30 mm

liefern und montieren
Menge: 8,000 St
Kostenträger: 434

**09.04.0050 Wärmedämmung, als T-Stück DN 32 diffusionsdicht**
*** wie Position 09.04.0010
DN 32 - Dämmdicke 30 mm.

liefern und montieren
Menge: 2,000 St
Kostenträger: 434

**09.04.0060 Wärmedämmung, als Übergang DN 32 / 20 diffusionsdicht**
*** wie Position 09.04.0010
DN 32 - Dämmdicke 30 mm.

liefern und montieren
Menge: 2,000 St
Kostenträger: 434

### 10 Sonstiges

#### 10.01 Durchbrüche und Kernbohrungen

**Ausführungsbeschreibung 1 Kernbohrung durch Wand oder Decke**
*Kernbohrung durch Wand oder Decke*
Bohrung durch Kalksandsteinmauerwerk, Ziegelmauerwerk, Beton oder Leichtbauwand.

inkl. Abdichten des Durchbruchs mit allen erforderlichen Materialien sowie Schuttentsorgung.
Wand- / Deckendicke: 115 - 500 mm

Abrechnung pro cm

**10.01.0010 Kernbohrung durch Wand oder Decke D=150 mm**
*** gemäß Ausführungsbeschreibung 1
Wie in Ausführungsbeschreibung 001 beschrieben.
Menge: 400,000 cm
Kostenträger: 439

**10.01.0020 Kernbohrung durch Wand oder Decke D=200 mm**
*** gemäß Ausführungsbeschreibung 1
Wie in Ausführungsbeschreibung 001 beschrieben.
Menge: 450,000 cm
Kostenträger: 439

**10.01.0030 Kernbohrung durch Wand oder Decke D=250 mm**
*** gemäß Ausführungsbeschreibung 1
Wie in Ausführungsbeschreibung 001 beschrieben.
Menge: 120,000 cm
Kostenträger: 439

**10.01.0040 Kernbohrung durch Wand oder Decke D=300 mm**
*** gemäß Ausführungsbeschreibung 1
Wie in Ausführungsbeschreibung 001 beschrieben.
Menge: 120,000 cm
Kostenträger: 439

**10.01.0050 Pilotbohrungen Durchmesser 12mm**
Pilotbohrungen Durchmesser 12mm
max. Länge 500mm
Abrechnung pro Stück
Menge: 20,000 St
Kostenträger: 439

**10.01.0060 Anzeichnen von Durchbrüchen**
Menge: 30,000 St
Kostenträger: 439

**10.01.0070 Durchbruch ohne Brandschutz schließen**
Durchbrüche fachgerecht schließen, ohne Brandschutzanforderung inkl. Mörtel

Behinhaltet Runde und Eckige Wand - und Deckenurchbrüche bis zur Größe von 300x300mm
Menge: 15,000 St
Kostenträger: 439

**10.01.0080 Durchbruch mit Brandschutz schließen**
Durchbrüche fachgerecht schließen, mit Brandschutzanforderung inkl. Brandschutzmörtel

Behinhaltet Runde und Eckige Wand - und Deckenurchbrüche bis zur Größe von 300x300mm
Menge: 10,000 St
Kostenträger: 439

**10.01.0090 Stemmarbeiten**
Stemmarbeiten an Mauerwerkswänden, Betonwänden
inkl. Schuttbeseitigung und Werkzeug.

- Freilegen von Brandschutzklappen
- Durchbrüche anpassen
- Freilegen von Lüftungsbauteilen
Menge: 10,000 h
Kostenträger: 439

#### 10.02 KG 430 Besondere Leistungen

**10.02.0010 Funktionsprüfung der Anlagen**
Funktionsmessung, entsprechend der VDI 2079,
der DIN 1946. Die Leistungen aller vor beschriebenen Anlagen und Anlagenteile ( Aggregate, Apparate) sind durch eine Funtionmessung nachzuweisen und zu protokollieren. Vorrichtungen, wie Messstutzen Kanalöffnungen usw. sind vom Auftragnehmer anzubringen. Die Messgeräte sind vom Auftragnehmer zu stellen. ( Die Unterlagen sind den Revisionsordnern beizuheften) .
Menge: 1,000 St
Kostenträger: 439

**10.02.0020 Hygiene Erstinspektion gemäß VDI 6022**
Durchführen der Hygiene Erstinspektion
gemäß VDI 6022 in der jeweils gültigen
Fassung.
Insbesondere wird hier auf den Abschnitt 4.5
und 5.3 der VDI 6022 hingewiesen.

Hygienische Erstinspektion, entsprechend VDI 6022, ggf. ist ein Sachverständiger mit entsprechnender Qualifikation hinzu zu ziehen. Die Inspektion umfasst die gesamten Lüftungsanlagen, Kanäle, Anlagenteile, Aggregate und Apparate. Das Protokoll ist vor der Abnahme vorzulegen, ohne erfolgreiche hygienische Erstinspektion erfolgt keine Abnahme der Leistung.
Menge: 1,000 psch
Kostenträger: 439

**10.02.0030 Mitwirken bei der Technik- und Hygieneabnahme**
Mitwirken bei der Technik- und Hygieneabnahme
durch einen Sachverständigen für die Anlagen,
nach DIN 1946, Blatt 4 / VDI 6022 VDI 2083 und
VDI 2079 sowie DIN EN 12599. Bereitstellung von
Revisionsunterlagen und Personal zur Unterstützung der
Abnahme.
Die Abnahme wird durch den Auftragnehmer beauftragt.
Menge: 1,000 St
Kostenträger: 439

**10.02.0040 Revisionsunterlagen erstellen**
Menge: 1,000 psch
Kostenträger: 439

#### 10.03 Nebenarbeiten und Sonstiges

**10.03.0010 Beschriftung und Beschilderung**
Trägerunterteil aus verz. Stahlblech auf Blechisolierung verschraubt, auf Kunststoffisolierung mit Schellen- oder Spannbandbefestigung an Rohrleitungen, Schrift ein- bis dreizeilig, Farbgebung von Schrift und Haftgrund nach DIN 2403

Inkl. Montage- und Befestigungsmaterial
Menge: 30,000 St
Kostenträger: 439

**10.03.0020 Werk- und Montageplanung**
Komplette Werk- und Montageplanung für die angebotenen Anlagentechnik auf der Basis folgender Unterlagen:

- Ausführungszeichnungen des Ingenieurbüros
- Anlagenbeschreibung
- Architektenpläne (neuester Stand)
- Montagepläne von Maschinen- und sonstigen
  Anlageteilen
- bauliche Gegebenheiten (aktueller Stand).

Unter Zugrundelegung dieser Zeichnungen sind vom AN nochmals sämtliche Detailklärungen und Abstimmungen mit dem Auftraggeber, dem Ing.-Büro sowie den anderen am Bau beteiligten Gewerken durchzuführen und im Wesentlichen die nachfolgend aufgeführten Detail-zeichnungen, Montagepläne und Werkstattzeichnungen zu erstellen.

- Grundrisszeichnungen der Vertragsanlage und Rohrführung  im Maßstab 1:50
- Detailpläne bei erhöhter Montagedichte
- Zeichnungen der Zentrale und Unterstationen im
  Maßstab 1:20 oder 1:50
- Geräte- und Detailpläne/Schnitte mit Darstellung der
  Funktion der Vertragsanlage im Maßstab 1:20

Folgende zusätzlichen technischen Inhalte sind vom AN in die Pläne einzuarbeiten:
- es sind die Messpunkte einzutragen;
- das Regel- und Wirkschema (mit der Darstellung der
  Schnittstellen anderer Gewerke) ist beizufügen;
- Kanäle sind mit Dimensionen zu versehen sowie mit
  Volumenstrom zu kennzeichnen;
- der Einbauort mit Vermaßung in Anlehnung an die
  Gebäude-Achsen der Anlagen und Kanaltrassen;
- alle Geräte und Aggregate sind mit Hersteller und Typ zu
  bezeichnen;
- es sind sämtliche technisch/physikalische Daten wie
  Gewicht, Leistung, Volumenstrom, Medium, Druck,
  Temperatur einzutragen;

Die Darstellung in den Montagepläne hat in jeder Hinsicht dem tatsächlichen zu erfolgendem Einbau (Lage und Ausführung) zu entsprechen.

Anlagenbeschreibungen, Funktions- und Bedienungsan-leitungen:
Sämtliche Anlagenbeschreibungen, Funktions- und Bedie-nungsanleitungen sind insbesondere hinsichtlich der Gliederung und des grundsätzlichen Aufbaus in Abstimmung mit und nach Vorgabe des AG aufzustellen.

Die Zeichnungen und Unterlagen sind vor Ausführung digital bei dem mit der Bauüberwachung beauftragten Ingenieurbüro einzureichen.

Die Haftung des Auftragnehmers für die technisch einwandfreie und funktionsgerechte Ausführung der Anlagen und Einhaltung der allgemein gültigen Vorschriften und anerkannten Regeln der Technik wird hierdurch nicht eingeschränkt.

Werkstatt- und Montageplanung komplett ausgeführt.

Alle Werkplanunterlagen des Auftragnehmers müssen vom Auftraggeber und dem Projektanten ausdrücklich durch einen Vermerk auf den Unterlagen genehmigt werden. Nur mit diesen Unterlagen darf gearbeitet werden.
Menge: 1,000 psch
Kostenträger: 439

**10.03.0030 Profilstahl**
verzinkt oder mit Korrosionsschutzanstrich versehen, als Befestigungs- und Unterstützungsmaterial in örtlich aufzumessender Form, durch schweißen oder schrauben montiert. Kleinmaterial wie Schrauben, Dübel usw. ist in den Einheitspreis einzukalkulieren.
Menge: 650,000 kg
Kostenträger: 439

**10.03.0040 Gerüste bis 4,0 m Montagehöhe**
Vorhaltung von Gerüsten fahrbar für eine Montagehöhe bis ca. 4,0 m. Es dürfen nur zugelassene Gerüste (Bauberufgenosenschaft) verwendet werden, einschl. Auf- und Abbau sowie versetzen vor Ort.
Menge: 1,000 St
Kostenträger: 439

**10.03.0050 Stopfwolle**
Stopfwolle
Preis pro Sack

liefern und montieren
Menge: 5,000 St
Kostenträger: 439

*Hinweis: Hinweistext Stundenlohnarbeiten*
Erforderliche Stundenlohnarbeiten sind der Bauleitung  vor Beginn der Arbeiten anzuzeigen. Erst nach schriftlicher Genehmigung dürfen Stundenlohnarbeiten in Angriff genommen werden.
Meister-, Techniker und Ingenieurstunden werden nicht anerkannt.
Erforderliche Materialien werden zu den Materialpreisen dieses Angebots abgerechnet. Bei nicht vorliegenden Materialpreisen ist vor Arbeitsbeginn ein Nachtragsangebot einzureichen und der Kalkulationsnachweis zu führen.
Die Verrechnungssätze gelten pro Stunde und enthalten eventuelle Nebenkosten für Fahr- u. Auslösegelder, alle Zuschläge für Lohnnebenkosten, Wagnis, Gewinn und Werkzeugvorhaltung brutto, jedoch ausschließlich Mehrwertsteuer.

**10.03.0060 Stundenlohn Fachmonteur**
gem. Hinweistext
Menge: 10,000 h
Kostenträger: 439

**10.03.0070 Stundenlohn Fachhelfer**
gem. Hinweistext
Menge: 10,000 h
Kostenträger: 439
